# LPI Gera, Gaswerkstraße 4, Erneuerung Heizung
Angebotsaufforderung (GAEB DA XML 3.1, DA83)
Projekt: 20033-KB-22-013
Währung: EUR
Bieterkommentare zugelassen: ja
Nebenangebote zugelassen: ja
Ausführungsbeginn: 13.01.2026
Auftraggeber: Thüringer Landesamt für Bau und Verkehr, Abteilung 2 - Hochbau und Liegenschaften, Behörde, Hallesche Straße 15 / 16, 99085 Erfurt, D, Telefon +49 361 57-4156400, Fax +49 361 57-4156570, E-Mail Hochbau.Vergabe@tlbv.thueringen.de; Vergabenummer: 1
Erstellt mit: GXML Toolbox V3.3 R20210630, iTWO_64 V11.0.839, 29.01.2026

## Allgemeine Vorbemerkungen
Allgemeine Vorbemerkungen:

Das betreffende Objekt befindet sich in der Gaswerkstraße 4 in 07546 Gera und dient als Pflegestützpunkt für Fahrzeuge der LPI-Gera. Es handelt sich um ein in massiver Bauweise errichtetes Sozialgebäude mit 3 Etagen inklusive Keller.  Bei dem Dach handelt es sich um ein Walmdach. Dachstuhl und Dacheindeckung werden erneuert. Als Eindeckung kommen Betondachsteine zum Einsatz.  Die Innenwände sind größtenteils massiv und weisen eine Wandstärke von 0,12-0,45m auf.  Die Raumhöhen liegen im EG bei 3,1 und und im OG bei 2,5m. Das Objekt besitzt ein Treppenhaus zum OG. Der Keller ist über eine Außentreppe begehbar. Die Gebäudemaße im Grundriss sind ca. 8x12m. Dem Sozialbau schließt sich ein eingeschossiger Komplex bestehend aus Pflegestützpunk für Fahrzeuge, der Heizungsanlage, Waschstraße und Garagen an. Der zu sanierende Bereich beträgt im Grundriss ca. 11x40m, mit einer duchschnittlichen Höhe von 3,8m. Weiterhin befinden sich auf dem Gelände eine Tankstelle und eine Schießanlage,
Das Objekt ist entsprechend den neuen Anforderungen und Normen elektrotechnisch in ausgewiesenen Bereichen zu ertüchtigen. Neben der elektrotechnischen Ertüchtigung erfolgt noch die bauliche und energetische Sanierung, sowie die Erneuerung der Heizungsanlage mit Umstellung auf Fernwärmebetrieb.

Die Hauptstromversorgung ist ab Hausanschluss zu erneuern. Das Objekt besitzt eine Netzersatzanlage, die bei Netzausfall Teilbereiche weiter versorgt. Die Zuschaltung erfolgt automatisch, die Rückschaltung manuell. Die Anlage bleibt im Bestand und ist wieder einzubinden. Große Teile der Elektroinstallation sind im Sanierungsbereich, wie vorher beschrieben, zu erneuern. Eine PV-Anlage zur Grundversorgung ist zu errichten und zwei Ladepunkte für E-Mobilität sind herszustellen. Die mit zum Gesamtobjekt gehörenden Bestandsgebäude sind auf die neuen Verteilungen umzuverlegen.

Auszuführende Arbeiten:
- Errichten einer Baustromanlage zur Versorgung der Baugewerke und einer
  Anlage zur Versorgung  notwendiger techn. Anlagen und Gebäudeteile,
- Rückbau der Elektroinstallation in festgelegten Abschnitten,
- Aufbau neuer Kabeltrassen, Haupt- und Unterverteilungen und Umsetzen der
  Wandlermessanlage,
- Herrichten der Räume mit allgemeiner Elektroinstallation und Beleuchtung,
- Aufbau einer PV-Anlage ohne Aku mit ca. 4,5kWp zur Grundversorgung,
- Aufbau Datennetz mit zentralen Verteiler in Kupfer als passives LAN-Netz
  bis zu den Enddosen,

Netzform im Objekt:
TT-Netz 400/230V ab Hausanschluss

Bauablauf:
Während der Umbauarbeiten ist vom Auftraggeber (AG) eine weitere Nutzung in den nicht vom Bau betroffenen Bereichen vorgesehen (Tankstelle, Schießanlage, abgestztes Objekt), Netzabschaltungen sind deshalb unbedingt im Vorfeld abzustimmen.
Um die Bauzeit einzuhalten ist die Baustelle mit mindestens 2 Mitarbeitern zu besetzen und bei Bedarf auf 4 Mitarbeiter zu erhöhen. Eine durchgängige Bauzeit ist nicht gegeben. Ein Ausweichen auf Fremdbaustellen zwischen den einzelnen Phasen von erstellen Baustrom bis Rückbau Bestand und Rohinstallation und von Rohinstallation bis Feininstallation und dann bis Abbau Baustrom ist einzuplanen und bei Personalplanung und Kalkulation zu berücksichtigen.

Alle erforderlichen Werkplanungen sind frühzeitig beim Ingenieurbüro zur Freigabe vorzulegen. Alle Bauteile sind rechtzeitig zu bestellen, um den Endtermin fristgerecht einzuhalten.
Für nicht fristgerechte Vorlage der Unterlagen oder Bestellung von Materialien die zu Bauverzug und/oder zur Behinderung anderer Gewerke führen, haftet der AN.

Baustelleneinrichtung:
Einrichten und Abbau der Baustelle, verschließbares Zwischenlager herstellen usw. inkl. Räumung und Verlegung des Zwischenlagers entsprechend dem Baufortschritt ist in die Einheitspreise einzukalkulieren und wird nicht gesondert vergütet. Als sanitäre Einrichtung wird ein Sanitärcontainer gestellt.
Parkmöglichkeiten sind begrenzt in und außerhalb des Geländes vorhanden,

Der AN ist verpflichtet, ein lückenloses Bautagebuch zu führen. Dieses ist wöchentlich zu übergeben.

Der Auftragnehmer hat zu den Baustellenbesprechungen, die der Auftraggeber regelmäßig durchführt, einen bevollmächtigten Vertreter zu entsenden. Die Besprechungen finden 1x wöchentlich statt. Die Besprechungsdauer beträgt max. 2h.

Die dafür kalkulierten Kosten werden nicht extra vergütet und sind in den LV-Positionen mit zu berücksichtigen.

Restmaterialien u. Abfälle:
Die bei den Arbeiten anfallenden Restmaterialien und Abfälle sind in Behältern des Auftragnehmers zu sammeln und entsprechend Abfallkreislaufgesetz ordnungsgemäß und regelmäßig zu entsorgen. Sollten Abfallcontainer zum Einsatz kommen, so ist der Aufstellungsort abzustimmen und die Kosten für Transport und Stellzeit sind in die nachfolgenden Positionen mit zu kalkulieren.

Fachbauleitererklärung
Für die Baustelle ist ein verantwortlicher Bauleiter zu benennen, der gleichzeitig als Ansprechpartner für AG und Bauleitung dient und muss der deutschen Sprache mächtig ist.
Dieser erklärt mit seiner Unterschrift die vollständige Umsetzung der Maßnahmen nach den geltenden Normen und den Stand der Technik.

Unfallverhütung
Der Auftragnehmer (Bauunternehmer oder ausführende Fachfirma) ist für die Einhaltung der im Bau zu beachtenden Unfallverhütungs- und sonstigen einschlägigen Vorschriften allein verantwortlich.
Er erklärt ausdrücklich, dass er über die Haftungsbestimmungen, die Unfallverhütungsvorschriften und die sonstigen zur Verhütung von Schadensfällen geltenden Vorschriften und Arbeitsbedingungen unterrichtet ist.
Den Auftraggeber, den Architekten und die örtliche Bauleitung trifft im Verhältnis zum Auftragnehmer keine eigene Sicherungspflicht. Dies gilt auch bei An- und Abwesenheit der örtlichen Bauleitung des Architekten.
Bei Mitbenutzung von Gerüsten, Bautreppen und dgl. durch Dritte ist für evtl. Schadensfälle neben dem Benutzer auch der Hersteller mit verantwortlich. Der Auftragnehmer hat sowohl bei Beginn seiner Arbeiten als auch während der gesamten Dauer der Ausführung dafür zu sorgen, dass der Zustand der Baustelle jederzeit den Erfordernissen der Unfallverhütung entspricht. Wenn ein Arbeiter eine Abschrankung oder Abdeckung beseitigt, weil dies für die Arbeit erforderlich ist, hat er diese beim Verlassen der Stelle jedes Mal wieder ordnungsgemäß herzustellen, auch wenn es sich nur um einige Minuten handeln sollte.
Dies gilt insbesondere für Gerüste, Bautreppen, Abschrankungen, provisorische Treppengeländer und Abdeckungen. Beanstandungen sind sofort der örtlichen Bauleitung mitzuteilen.

Aufmaß
Aufmaße sind in kumulierter prüfbarer Form, elektronisch als ungeschütztes Excel- Arbeitsblatt und unterschrieben in Papier, Raum- und Stromkreisbezogen bei der Bauleitung einzureichen.
Für die Erstellung des Aufmaßes gilt die VOB sowie die Technischen Vertragsbedingungen des Teiles C.
Als Frist für die Prüfung dieser Unterlagen durch die Fachbauleitungen werden maximal 14 Kalendertage festgelegt.

Zur Beachtung zum nachfolgenden Leistungsverzeichnis

Alle angebotenen Materialien müssen folgende Zeichen aufweisen:
     - VDE- oder ENCE-Zeichen,
     - CE-Kennzeichnung.

In LV-Positionen sind zum Teil Leitfabrikate angegeben. Werden Fabrikate anderer Anbieter angeboten, so sind die vorgegebenen Anforderungen  gemäß Positionstext einzuhalten. Der AN ist für deren gleichwertige Funktion verantwortlich.

Die nachfolgende Leistungsbeschreibung beinhaltet die Leistungen der
- Kostengruppe 440 Starkstromanlagen-Elektrotechnik
- Kostengruppe 450 Fernmelde- und informationstechnische Anlagen
- Kostengruppe 490 Sonstige Maßnahmen für techn. Anlagen.

Grundsätzlich sind alle nachfolgend beschriebenen Leistungen kompletteinschließlich Lieferung bis Baustelle, betriebsfertiger Montage sowie allem erforderlichen Zubehör auszuführen, auch wenn dies bei den einzelnen Punkten nicht ausdrücklich vermerkt ist.
Es ist eine gebrauchsfertige Anlage zu übergeben.

Für die vertraglich vereinbarte Leistung sind die angebotenen Preise, Festpreise.

Vorlage Prüfzeugnisse, Zertifikate

Alle für die Montage und Installation erforderlichen Prüfzeugnisse,Gutachterlichen Stellungnahmen, Zertifikate, Einbauanleitungen usw. der angebotenen Systeme sind spätestens 4 Wochen nach Auftragserteilung der Fachbauleitung zu übergeben und auf der Baustelle vorzuhalten.

Für nicht fristgerechte Vorlage der Unterlagen die zu Bauverzug und/oder zur Behinderung anderer Gewerke führen, haftet der AN.

## 0019-26 Elektroinstallation
Datum: 29.01.2026

### Kapitel 1 Baustelleneinrichtung

#### Titel 1.1 Baustelleneinrichtung Elektro

**1.1.1 Fahrbares Zimmergerüst bis max. 5m aufbauen**
Fahrbares Zimmergerüst bis 5m Arbeitshöhe,
für die Montagearbeiten insbesondere in Fluren oder hohen Räumen, montiert nach den Unfallverhütungsvorschriften,
Abmessungen max. 1,85 x 0,75m;
für Arbeiten deren Arbeitshöhe mehr als 3,5m über dem
Fußboden liegt, für Installationsarbeiten bis 5m Höhe,

entsprechend der Notwendigkeit des Baufortschrittes antransportieren und aufstellen
Menge: 1,000 Stck
DIN276 neu: 491

**1.1.2 Gebrauchsüberlassung Zimmergerüst**
Fahrbares Zimmergerüst der Pos. 1.1.1 vorhalten und umsetzen
Die Kosten der Gebrauchsüberlassung sind pro Stück und Woche zu kalkulieren.
Menge: 20,000 StWo
DIN276 neu: 492

**1.1.3 Rückbau und Abtransport Zimmergerüst**
Rückbau Zimmergerüst und Abtransport
nach Freigabe durch AG

Weiterhin sind die Ausführungen in den Vorbemerkungen
zu beachten.
Menge: 1,000 Stck
DIN276 neu: 492

**1.1.4 Schaltschränke und Verteilungen vor Staub schützen**
Schaltschränke und Verteilungen vor Staub schützen
im Bestand verbleibende Schaltschränke und Verteilungen,
Klemm- und Rangierkästen während der Umbauarbeiten vor Staub mit Folie und Klebeband schützen.
Größe bis 2.000x1.200x800mm

geeignete Folie und Klebeband liefern, abkleben, entfernen, entsorgen

Weiterhin sind die Ausführungen in den Vorbemerkungen und die Hinweistexte in den jeweiligen Titeln zu beachten.
Menge: 2,000 Stck
DIN276 neu: 491

#### Titel 1.2 Baustromversorgung

**Ausführungsbeschreibung 1 Ausführungsbeschreibung zum Baustrom**
*Baustrom für Bauarbeiten*
Von der Gebäudehauptverteilung ist für die gesamte Bauzeit eine Baustromversorgung für die Bauarbeiten herzurichten und zu unterhalten. Für die Fluchtwege ist eine Baustellenbeleuchtung aufzubauen und zu unterhalten.
Nach Bauende erfolgt der Rückbau und die Rücknahme.
Für die Preisbildung ist mit einer Bauzeit von 7 Monaten zu kalkulieren.

Event. notwendige Kabelschuhe zum Anschluss von Bau- stromleitungen sind zu liefern und zu montieren und in den Positionen mit zu kalkulieren.

Netzform auf der Baustelle TT-Netz, somit sind auch die Verbindungsleitungen ab Baustromhauptverteiler über FI zu schützen.

Die Baustromverteiler sind monatlich nach DIN VDE 0105 zu prüfen! Das Ergebnis (je Verteiler) ist mit Prüfplakette im Verteiler und Protokoll zu dokumentieren!

**1.2.1 Baustromhauptverteiler bis 139kVA aufstellen**
*** gemäß Ausführungsbeschreibung 1
Baustromhauptverteiler bis 139kVA ,nach IEC61439-4
Gehäuse (H45) aus elektrolytisch-verzinktem Stahlblech
mit schwermetallfreier Kunststoff-Lackierung
Farbe: RAL 2004 -reinorange-,
mit Einfachtür, Federfallriegel für Vorhängeschloss und Griffmulde,
mit Kranösen,
inkl. feuerverzinktem Untergestell mit Ösen für Erdnägel
Einbauten bis einschließlich RCD-Schutzschalter im Isolierstoffgehäuse,
Schutzart: IP 44
Größe bis.: 1340 x 844 x 480mm / H-B-T
 + Untergestell-Höhe.: 322mm

Anschluss:
1 NH1-Lasttrennschalter mit Sicherungen 200A
 mit Bolzenanschluss M10

Abgang / Absicherung:
1 RCD-Schutzschalter 4P 125A/500mA -A-
 mit NH00-Sicherungslasttrennschalter 100A
1 CEE-Anbaudose 125A 5P 400V 6h
 ohne Vorsicherung -direkt ab RCD-
1 Abgangsklemme 5 x 16-70qmm
 ohne Vorsicherung -direkt ab RCD-
2 RCD-Schutzschalter 4P 63A/300mA -B-
 mit je 1 NH000-Sicherungslasttrennschalter 63A
2 CEE-Anbaudosen 63A 5P 400V 6h
 ohne Vorsicherungen -direkt ab RCD-
1 RCD-Schutzschalter 4P 63A/30mA -B-
 mit NH000-Sicherungslasttrennschalter 63A
3 CEE-Anbaudosen 32A 5P 400V 6h
 mit je 1 Leitungsschutzschalter (MCB) 3P 32A -C-
3 CEE-Anbaudosen 16A 5P 400V 6h
 mit je 1 Leitungsschutzschalter (MCB) 3P 16A -C-
1 RCD-Schutzschalter 4P 40A/30mA -A-
 mit NH000-Sicherungslasttrennschalter 35A
6 Schutzkontaktsteckdosen 16A 2P 230V
 mit je 1 Leitungsschutzschalter (MCB) 1P 16A -C-

liefern und aufstellen
Menge: 1,000 Stck
DIN276 neu: 491

**1.2.2 Gebrauchsüberlassung Baustromverteiler bis 139kVA**
Baustromverteiler der Pos. 1.2.1 vorhalten inkl. monatlicher Prüfung
Die Kosten der Gebrauchsüberlassung sind pro Stück und Monat zu kalkulieren.
Menge: 7,000 StMo
DIN276 neu: 492

**1.2.3 Rückbau und Abtransport Baustromverteiler 139kVA**
*** wie Position 1.2.1
Rückbau Baustromverteiler 139kVA und Abtransport
nach Freigabe durch AG
Menge: 1,000 Stck
DIN276 neu: 492

**1.2.4 Verteilerschrank für Container 69kVA aufstellen**
*** Bezugsbeschreibung
Verteilerschrank für Container
Anschlussleistung: 69kVA,
nach IEC61439-4
Gehäuse (H08) aus elektrolytisch-verzinktem Stahlblech,
mit schwermetallfreier Kunststoff-Lackierung,
Farbe: RAL 2004 -reinorange-,
mit Einfachtür, Federfallriegel für Vorhängeschloss und Griffmulde,
mit Kranösen und seitlichen Tragegriffen,
inkl. feuerverzinktem Untergestell mit Ösen für Erdnägel,
Einbauten bis einschließlich RCD-Schutzschalter im Isolierstoffgehäuse,
Schutzart: IP 44
Größe bis.: 980 x 670 x 360mm / H-B-T
+ Untergestell-Höhe: 323mm

Anschluss:
1 Leistungsschalter 3P 100A
 mit thermisch-magnetischem Auslöser
 mit Rahmenklemmen 10-50 mm²

Abgang / Absicherung:
2 RCD-Schutzschalter 4P 63A/30mA -B-
 mit je 1 Leitungsschutzschalter (MCB) 3P 63A -D-
6 CEE-Anbaudosen 32A 5P 400V 6h
 mit je 1 Leitungsschutzschalter (MCB) 3P 32A -C-
1 RCD-Schutzschalter 4P 40A/30mA -A-
6 Schutzkontaktsteckdosen 16A 2P 230V
 mit je 1 Leitungsschutzschalter (MCB) 1P 16A -C-

liefern und aufstellen
Menge: 1,000 Stck
DIN276 neu: 491

**1.2.5 Gebrauchsüberlassung Baustromverteiler 69kVA**
Baustromverteiler der Pos. 1.2.4 vorhalten inkl. monatlicher Prüfung
Die Kosten der Gebrauchsüberlassung sind pro Stück und Monat zu kalkulieren.
Menge: 7,000 StMo
DIN276 neu: 492

**1.2.6 Rückbau und Abtransport Baustromverteiler 69kVA**
*** wie Position 1.2.4
Rückbau Baustromverteiler 69kVA und Abtransport
nach Freigabe durch AG
Menge: 1,000 Stck
DIN276 neu: 492

**1.2.7 Baustromkleinverteiler, Vollgummiv. bis 22kVA**
*** Bezugsbeschreibung
Baustromkleinverteiler, Vollgummiverteiler, bis 22kVA, IP44 mit Abgang
- 2 Stk CEE-Steckdosen 400V16A
- 4 Stk Schuko-Steckdosen
mit Anschlusskabel und CEE-Stecker 5x32A, FI- und LS-Schalter

liefern und aufstellen
Menge: 3,000 Stck
DIN276 neu: 491

**1.2.8 Gebrauchsüberlassung Baustromverteiler 22kVA**
Baustromverteiler der Pos. 1.2.7 vorhalten inkl. monatlicher Prüfung
Die Kosten der Gebrauchsüberlassung sind pro Stück und Monat zu kalkulieren.
Menge: 21,000 StMo
DIN276 neu: 492

**1.2.9 Rückbau und Abtransport Baustromverteiler 22kVA**
*** wie Position 1.2.7
Rückbau Baustromverteiler 22kVA und Abtransport
nach Freigabe durch AG
Menge: 3,000 Stck
DIN276 neu: 492

**1.2.10 H07RN-F 4 G 50 provisorische Verlegung**
*** Bezugsbeschreibung
H07RN-F 4 G 50 provisorische Verlegung,
schwere Gummischlauchleitung bis H07RN-F 4 G 50
provisorisch innerhalb des Gebäudes für
Baustromzwecke

liefern, verlegen
Menge: 20,000 lfdm
DIN276 neu: 491

**1.2.11 Gebrauchsüberlassung H07RN-F 4 G 50**
H07RN-F 4 G 50 der Pos. 1.2.10 vorhalten
Die Kosten der Gebrauchsüberlassung sind pro Meter und Monat zu kalkulieren.
Menge: 140,000 mMt
DIN276 neu: 492

**1.2.12 Rückbau und Abtransport H07RN-F 4 G 50**
*** wie Position 1.2.10
H07RN-F 4 G 50 Rückbau und Abtransport
nach Freigabe durch AG
Menge: 20,000 lfdm
DIN276 neu: 492

**1.2.13 H07RN-F 5 G 16 provisorische Verlegung**
*** Bezugsbeschreibung
H07RN-F 5 G 16 provisorische Verlegung,
schwere Gummischlauchleitung bis H07RN-F 5 G 16
provisorisch innerhalb und außerhalb des Gebäudes für
Baustromzwecke

liefern, verlegen
Menge: 40,000 lfdm
DIN276 neu: 491

**1.2.14 Gebrauchsüberlassung H07RN-F 4 G 16**
H07RN-F 4 G 16 der Pos. 1.2.13 vorhalten
Die Kosten der Gebrauchsüberlassung sind pro Meter und Monat zu kalkulieren.
Menge: 280,000 mMt
DIN276 neu: 492

**1.2.15 Rückbau und Abtransport H07RN-F 4 G 16**
*** wie Position 1.2.13
Rückbau H07RN-F 4 G 16 und Abtransport
nach Freigabe durch AG
Menge: 40,000 lfdm
DIN276 neu: 492

**1.2.16 Erdunganlage Baustrom aufbauen**
Die Baustromversorgung an die vorhandene Erdungsanlage
anschließen, einschließlich des erforderlichen Materials, Zubehörs und der notwendigen Messung
Menge: 1,000 Stck
DIN276 neu: 491

**1.2.17 Klemmarbeiten 4x50**
Klemmarbeiten 4x50
Leitung oder Kabel Abmanteln, Rangieren, Einführen in
Verteilungen, zum Aufklemmen vorbereiten und auf Zu-
bzw. Abgangsklemmen auflegen, bis 4x50 mm² und nach
Bauende wieder abklemmen
benötigte Kabelschuhe sind mit einzuplanen
Menge: 2,000 Stck
DIN276 neu: 491

**1.2.18 CEE Stecker 63A, IP44**
*** Bezugsbeschreibung
CEE-Stecker 63 5p 6h IP44 POWER TWIST
Gehäusematerial: PA6
Nennstrom: 63A
Polzahl: 5 (3P+N+PE)
Uhrzeit-Stellung: 6h
Nennspannung/Frequenz: 200/346V~ - 240/415V~ / 50+60Hz
Kontakte: Messing vernickelt, mit Pilotkontaktstift
Anschlusstechnik: Rahmenklemmen mit Schrauben
Schutzart: IP44
für Baustromanschluss

liefern und anschließen, prüfen
Menge: 1,000 Stck
DIN276 neu: 491

**1.2.19 Gebrauchsüberlassung CEE Stecker 63A**
CEE Stecker 63A der Pos. 1.2.18 vorhalten
Die Kosten der Gebrauchsüberlassung sind pro Stück und Monat zu kalkulieren.
Menge: 7,000 StMo
DIN276 neu: 492

**1.2.20 Rückbau und Abtransport CEE Stecker 63A**
*** wie Position 1.2.18
Rückbau CEE Stecker 63A und Abtransport
nach Freigabe durch AG
Menge: 1,000 Stck
DIN276 neu: 492

**1.2.21 Verlängerungskabel 5x32A anschließen**
*** Bezugsbeschreibung
Verlängerungskabel 5x32A aus 25m schwerer
Gummischlauchleitung H07RN-F mit CEE-Stecker
und -Kupplung 5x32A zur Baustromversorgung
liefern, anschließen und prüfen
Menge: 5,000 Stck
DIN276 neu: 491

**1.2.22 Gebrauchsüberlassung Verlängerungskabel 5x32A**
Verlängerungskabel 5x32A Pos. 1.2.21 vorhalten
Die Kosten der Gebrauchsüberlassung sind pro Stück und Monat zu kalkulieren.
Menge: 35,000 StMo
DIN276 neu: 492

**1.2.23 Rückbau und Abtransport Verlängerungskabel 5x32A**
*** wie Position 1.2.21
Rückbau Verlängerungskabel 5x32A und Abtransport
nach Freigabe durch AG

Weiterhin sind die Ausführungen in den Vorbemerkungen
zu beachten.
Menge: 5,000 Stck
DIN276 neu: 492

**1.2.24 Verlängerungskabel 5x16A anschließen**
*** Bezugsbeschreibung
Verlängerungskabel 5x16A aus 25m schwerer
Gummischlauchleitung H07RN-F mit CEE-Stecker
und -Kupplung 5x16A zur Baustromversorgung
liefern, anschließen, prüfen und unterhalten,
Menge: 2,000 Stck
DIN276 neu: 491

**1.2.25 Gebrauchsüberlassung Verlängerungskabel 5x16A**
Verlängerungskabel 5x16A der Pos. 1.2.24 vorhalten inkl. monatlicher Prüfung
Die Kosten der Gebrauchsüberlassung sind pro Stück und Monat zu kalkulieren.
Menge: 14,000 StMo
DIN276 neu: 492

**1.2.26 Rückbau und Abtransport Verlängerungskabel 5x16A**
*** wie Position 1.2.24
Rückbau Verlängerungskabel 5x16A und Abtransport
nach Freigabe durch AG

Weiterhin sind die Ausführungen in den Vorbemerkungen
zu beachten.
Menge: 2,000 Stck
DIN276 neu: 492

**1.2.27 Umsetzen Baustrom**
Umsetzen von Baustromverteilern auf Grund des
Baufortschrittes in einen anderen Bauabschnitt,
Umverkabelung des Verteileranschluss, Umverlegen
der Bauverteilung in einen anderen Bauabschnitt usw. auf Stundenbasis mit Regiebericht.
Menge: 16,000 h
DIN276 neu: 491

**1.2.28 LED-Leuchte mind. 3000lm, IP65 montieren**
LED-Leuchte mind. 3000lm, IP65 einschließlich
anteiliger Knotenkette (2m) und 5m
Anschlusskabel mit Schutzkontaktstecker bzw.
Anschlussdose liefern, montieren und anschließen,
Menge: 8,000 Stck
DIN276 neu: 491

**1.2.29 Gebrauchsüberlassung LED-Leuchte mind. 3000lm**
LED-Leuchte mind. 3000lm der Pos. 1.2.28 vorhalten inkl. monatlicher Prüfung
Die Kosten der Gebrauchsüberlassung sind pro Stück und Monat zu kalkulieren.
Menge: 56,000 StMo
DIN276 neu: 492

**1.2.30 Rückbau und Abtransport LED-Leuchte mind. 3000lm**
Rückbau LED-Leuchte Pos. 1.2.28 mind. 3000lm und Abtransport
nach Freigabe durch AG
Menge: 8,000 Stck
DIN276 neu: 492

**1.2.31 Provisorische Leitungsverlegung für Baubeleuchtung anschließen**
*** Bezugsbeschreibung
Provisorische Leitungsverlegung für Baubeleuchtung
Leitungen, Verlängerungen usw. für Baubeleuchtungszwecke bis 3 x 2,5mm²

liefern und provisorisch im Gebäude oder Außenbereich
für Baubeleuchtungszwecke verlegen, vorhandene Leuchten anschließen
Menge: 80,000 lfdm
DIN276 neu: 491

**1.2.32 Gebrauchsüberlassung Provisorische Leitungsverlegung für Baubeleuchtun**
Provisorische Leitungsverlegung für Baubeleuchtung der Pos. 1.2.31 vorhalten
Die Kosten der Gebrauchsüberlassung sind pro Meter und Monat zu kalkulieren.
Menge: 560,000 mMt
DIN276 neu: 492

**1.2.33 Rückbau und Abtransport Provisorische Leitungsverlegung für Baubeleuch**
*** wie Position 1.2.31
Rückbau Provisorische Leitungsverlegung für Baubeleuchtung und Abtransport
nach Freigabe durch AG
Menge: 80,000 lfdm
DIN276 neu: 492

**1.2.34 Kleinverteiler aP IP65 montieren**
*** Bezugsbeschreibung
Installationskleinverteiler aP IP65, 10PLE
aus Polykarbonat (UV-beständig), nach
DIN VDE 0603 Teil 1, nach DIN 43871.
Zum Einbau von Geräten bis 63 A nach Maßnorm
DIN 43 880 mit 70 mm oder 85 mm Einbautiefe,
Bemessungsspannung AC 400V/50 Hz.
Bestehend aus Kunststoffunterteil mit Hutprofilschiene
aus verzinktem Stahlblech, Vorprägung
für metrische Leitungseinführungstüllen

liefern und montieren inkl. Befestigungsmaterial und
Verschraubungen
Menge: 1,000 Stck
DIN276 neu: 491

**1.2.35 Gebrauchsüberlassung Kleinverteiler aP IP65**
Kleinverteiler aP IP65  der Pos. 1.2.34 vorhalten
Die Kosten der Gebrauchsüberlassung sind pro Stück und Monat zu kalkulieren.
Menge: 7,000 StMo
DIN276 neu: 492

**1.2.36 Rückbau und Abtransport Kleinverteiler aP IP65**
*** wie Position 1.2.34
Rückbau Kleinverteiler aP IP65 und Abtransport
nach Freigabe durch AG
Menge: 1,000 Stck
DIN276 neu: 492

**1.2.37 Verbindungsdose 7E**
*** Bezugsbeschreibung
Verbindungsdose 7E, DIN VDE 0606, aus Isolierstoff, als
Abzweigkasten, Grundfläche 75 mm x 75 mm, mit Deckel,
Schutzgrad IP 65, mit 7 Einführungen, in
Aufputzausführung;

liefern, montieren und anschließen,
Menge: 2,000 Stck
DIN276 neu: 491

**1.2.38 Gebrauchsüberlassung Verbindungsdose 7E**
Verbindungsdose 7E der Pos. 1.02.37 vorhalten inkl. monatlicher Prüfung
Die Kosten der Gebrauchsüberlassung sind pro Stück und Monat zu kalkulieren.
Menge: 14,000 StMo
DIN276 neu: 492

**1.2.39 Rückbau und Abtransport Verbindungsdose 7E**
*** wie Position 1.2.37
Rückbau Verbindungsdose 7E und Abtransport
nach Freigabe durch AG
Menge: 2,000 Stck
DIN276 neu: 492

**1.2.40 Installationsschalter, UNI**
*** Bezugsbeschreibung
Installationsschalter UNI nach VDE 0632, als
Wippenschalter mit Schriftfeld, in Aufputzausführung,
spritzwassergeschützt, mit Gehäuse, als Wechsel-
oder Ausschalter, 1-polig 10 A, 250 V AC,
Anschlussklemmen als Verbindungsklemmen,

liefern, montieren und anschließen,
Menge: 2,000 Stck
DIN276 neu: 491

**1.2.41 Gebrauchsüberlassung Installationsschalter UNI**
Installationsschalter UNI der Pos. 1.2.40 vorhalten
Die Kosten der Gebrauchsüberlassung sind pro Stück und Monat zu kalkulieren.
Menge: 14,000 StMo
DIN276 neu: 492

**1.2.42 Rückbau und Abtransport Installationsschalter UNI**
*** wie Position 1.2.40
Rückbau Installationsschalter UNI und Abtransport
nach Freigabe durch AG
Menge: 2,000 Stck
DIN276 neu: 492

**Ausführungsbeschreibung 2 Ausführungsbeschreibung zum Baustrom**
*Baustrom zur Liegenschaftsversorgung*
Von der Gebäudehauptverteilung ist für die gesamte Bauzeit eine Baustromversorgung in Teilbereichen zur Gebäudeversorgung herzurichten und zu unterhalten. Diese Versorgung ist 24 h/Tag aufrecht zu erhalten. Notwendige Abschaltungen sind unbedingt mit dem Nutzer im Vorfeld abzustimmen.
Nach Bauende erfolgt der Rückbau und die Rücknahme.

Event. notwendige Kabelschuhe zum Anschluss von Bau- stromleitungen sind zu liefern und zu montieren und in den Positionen mit zu kalkulieren.

Netzform auf der Baustelle TT-Netz, somit sind auch die Verbindungsleitungen ab Baustromhauptverteiler über FI zu schützen.

Die Baustromverteiler sind monatlich nach DIN VDE 0105 zu prüfen! Das Ergebnis (je Verteiler) ist mit Prüfplakette im Verteiler und Protokoll zu dokumentieren!

**1.2.43 Baustromverteiler bis 69 kVA**
*** gemäß Ausführungsbeschreibung 2
Baustromverteiler bis 69 kVA, nach IEC61439-4
Gehäuse (H08) aus elektrolytisch-verzinktem Stahlblech
mit schwermetallfreier Kunststoff-Lackierung,
Farbe: RAL 2004 -reinorange-, mit Einfachtür, Federfallriegel für Vorhängeschloss und Griffmulde, mit Kranösen und seitlichen Tragegriffen, inkl. feuerverzinktem Untergestell mit Ösen für Erdnägel, Einbauten bis einschließlich RCD-Schutzschalter im Isolierstoffgehäuse,
Schutzart: IP 44
Größe bis.: 980 x 670 x 360mm / H-B-T
+ Untergestell-Höhe: 323mm

Anschluss:
1 Leistungsschalter 3P 100A
 mit thermisch-magnetischem Auslöser
 mit Rahmenklemmen 10-50 mm²

Abgang / Absicherung:
2 RCD-Schutzschalter 4P 63A/300mA -B-
2 CEE-Anbaudosen 63A 5P 400V 6h
 mit je 1 Leitungsschutzschalter (MCB) 3P 63A -C-
1 RCD-Schutzschalter 4P 63A/30mA -B-
 mit Leitungsschutzschalter (MCB) 3P 63A -D-
2 CEE-Anbaudosen 32A 5P 400V 6h
 mit je 1 Leitungsschutzschalter (MCB) 3P 32A -C-
2 CEE-Anbaudosen 16A 5P 400V 6h
 mit je 1 Leitungsschutzschalter (MCB) 3P 16A -C-
6 Schutzkontaktsteckdosen 16A 2P 230V
 mit je 1 Leitungsschutzschalter (MCB) 1P 16A -C-

aufstellenund prüfen
Menge: 1,000 Stck
DIN276 neu: 491

**1.2.44 Gebrauchsüberlassung Baustromverteiler 69kVA**
Baustromverteiler der Pos. 1.2.43 vorhalten inkl. monatlicher Prüfung
Die Kosten der Gebrauchsüberlassung sind pro Stück und Monat zu kalkulieren.
Menge: 7,000 StMo
DIN276 neu: 492

**1.2.45 Rückbau und Abtransport Baustromverteiler 69kVA**
*** wie Position 1.2.43
Rückbau Baustromverteiler 69kVA und Abtransport
nach Freigabe durch AG
Menge: 1,000 Stck
DIN276 neu: 492

**1.2.46 H07RN-F 5 G 35 provisorische Verlegung**
*** gemäß Ausführungsbeschreibung 2
H07RN-F 5 G 35 provisorische Verlegung,
schwere Gummischlauchleitung bis H07RN-F 5 G 35
provisorisch innerhalb des Gebäudes für
Baustromzwecke

liefern, verlegen
Menge: 20,000 lfdm
DIN276 neu: 491

**1.2.47 Gebrauchsüberlassung H07RN-F 5 G 35**
H07RN-F 5 G 35 der Pos. 1.2.46 vorhalten
Die Kosten der Gebrauchsüberlassung sind pro Meter und Monat zu kalkulieren.
Menge: 140,000 mMt
DIN276 neu: 492

**1.2.48 Rückbau und Abtransport H07RN-F 5 G 35**
*** wie Position 1.2.46
Rückbau H07RN-F 5 G 35 und Abtransport
nach Freigabe durch AG
Menge: 20,000 lfdm
DIN276 neu: 492

**1.2.49 H07RN-F 5 G 16 provisorische Verlegung**
*** gemäß Ausführungsbeschreibung 2
H07RN-F 5 G 16 provisorische Verlegung,
schwere Gummischlauchleitung bis H07RN-F 5 G 16
provisorisch innerhalb des Gebäudes für
Baustromzwecke

liefern, in Teillängen verlegen,
Menge: 30,000 lfdm
DIN276 neu: 491

**1.2.50 Gebrauchsüberlassung H07RN-F 4 G 16**
H07RN-F 4 G 16 der Pos. 1.2.49 vorhalten
Die Kosten der Gebrauchsüberlassung sind pro Meter und Monat zu kalkulieren.
Menge: 210,000 mMt
DIN276 neu: 492

**1.2.51 Rückbau und Abtransport H07RN-F 4 G 16**
*** wie Position 1.2.49
Rückbau H07RN-F 4 G 16 und Abtransport
nach Freigabe durch AG
Menge: 30,000 lfdm
DIN276 neu: 492

**1.2.52 H07RN-F 5 G 6 provisorische Verlegung**
*** gemäß Ausführungsbeschreibung 2
H07RN-F 5 G 6 provisorische Verlegung,
schwere Gummischlauchleitung bis H07RN-F 5 G 6
provisorisch innerhalb des Gebäudes für
Baustromzwecke

liefern, verlegen,
Menge: 10,000 lfdm
DIN276 neu: 491

**1.2.53 Gebrauchsüberlassung H07RN-F 4 G 6**
H07RN-F 4 G 6 der Pos. 1.2.52 vorhalten
Die Kosten der Gebrauchsüberlassung sind pro Meter und Monat zu kalkulieren.
Menge: 70,000 mMt
DIN276 neu: 492

**1.2.54 Rückbau und Abtransport H07RN-F 4 G 6**
*** wie Position 1.2.52
Rückbau H07RN-F 4 G 6 und Abtransport
nach Freigabe durch AG
Menge: 10,000 lfdm
DIN276 neu: 492

**1.2.55 H07RN-F 5 G 2,5 provisorische Verlegung**
*** gemäß Ausführungsbeschreibung 2
H07RN-F 5 G 2,5 provisorische Verlegung,
schwere Gummischlauchleitung bis H07RN-F 5 G 2,5
provisorisch innerhalb des Gebäudes für
Baustromzwecke

liefern, verlegen,
Menge: 10,000 lfdm
DIN276 neu: 491

**1.2.56 Gebrauchsüberlassung H07RN-F 5 G 2,5**
H07RN-F 5 G 2,5 der Pos. 1.2.55 vorhalten
Die Kosten der Gebrauchsüberlassung sind pro Meter und Monat zu kalkulieren.
Menge: 70,000 mMO
DIN276 neu: 492

**1.2.57 Rückbau und Abtransport H07RN-F 5 G 2,5**
*** wie Position 1.2.55
Rückbau H07RN-F 5 G 2,5 und Abtransport
nach Freigabe durch AG
Menge: 10,000 lfdm
DIN276 neu: 492

**1.2.58 Klemmarbeiten 5x35**
*** gemäß Ausführungsbeschreibung 2
Klemmarbeiten 5x35
Leitung oder Kabel Abmanteln, Rangieren, Einführen in
Verteilungen, zum Aufklemmen vorbereiten und auf Zu-
bzw. Abgangsklemmen auflegen, bis 5x35 mm² und nach
Bauende wieder abklemmen,
benötigte Kabelschuhe sind mit einzuplanen
Menge: 2,000 Stck
DIN276 neu: 491

**1.2.59 Klemmarbeiten 5x16**
*** gemäß Ausführungsbeschreibung 2
Klemmarbeiten 5x16
Leitung oder Kabel Abmanteln, Rangieren, Einführen in
Verteilungen, zum Aufklemmen vorbereiten und auf Zu-
bzw. Abgangsklemmen auflegen, bis 5x16 mm² und nach
Bauende wieder abklemmen,
benötigte Kabelschuhe sind mit einzuplanen
Menge: 3,000 Stck
DIN276 neu: 491

**1.2.60 Klemmarbeiten 5x6**
*** gemäß Ausführungsbeschreibung 2
Klemmarbeiten 5x10
Leitung oder Kabel Abmanteln, Rangieren, Einführen in
Verteilungen, zum Aufklemmen vorbereiten und auf Zu-
bzw. Abgangsklemmen auflegen, bis 5x10 mm² und nach
Bauende wieder abklemmen,
benötigte Kabelschuhe sind mit einzuplanen
Menge: 1,000 Stck
DIN276 neu: 491

**1.2.61 CEE Stecker 63A, IP44 anschließen**
*** gemäß Ausführungsbeschreibung 2
CEE-Stecker 63 5p 6h IP44 POWER TWIST
Gehäusematerial: PA6
Nennstrom: 63A
Polzahl: 5 (3P+N+PE)
Uhrzeit-Stellung: 6h
Nennspannung/Frequenz: 200/346V~ - 240/415V~ / 50+60Hz
Kontakte: Messing vernickelt, mit Pilotkontaktstift
Anschlusstechnik: Rahmenklemmen mit Schrauben
Schutzart: IP44
für Baustromanschluss

liefern, anschließen, prüfen
Menge: 2,000 Stck
DIN276 neu: 491

**1.2.62 Gebrauchsüberlassung CEE Stecker 63A**
CEE Stecker 63A der Pos. 1.2.18 vorhalten
Die Kosten der Gebrauchsüberlassung sind pro Stück und Monat zu kalkulieren.
Menge: 14,000 StMo
DIN276 neu: 492

**1.2.63 Rückbau und Abtransport CEE Stecker 63A**
*** wie Position 1.2.61
Rückbau CEE Stecker 63A und Abtransport
nach Freigabe durch AG
Menge: 2,000 Stck
DIN276 neu: 492

**1.2.64 CEE Stecker 32A, IP44 anschließen**
*** gemäß Ausführungsbeschreibung 2
CEE-Stecker 32 5p 6h IP44 POWER TWIST
Gehäusematerial: PA6
Nennstrom: 32A
Polzahl: 5 (3P+N+PE)
Uhrzeit-Stellung: 6h
Nennspannung/Frequenz: 200/346V~ - 240/415V~ / 50+60Hz
Kontakte: Messing vernickelt, mit Pilotkontaktstift
Anschlusstechnik: Rahmenklemmen mit Schrauben
Schutzart: IP44
für Baustromanschluss

liefern, anschließen uind prüfen
Menge: 2,000 Stck
DIN276 neu: 491

**1.2.65 Gebrauchsüberlassung CEE Stecker 32A**
CEE Stecker 32A der Pos. 1.2.64 vorhalten
Die Kosten der Gebrauchsüberlassung sind pro Stück und Monat zu kalkulieren.
Menge: 14,000 StMo
DIN276 neu: 492

**1.2.66 Rückbau und Abtransport CEE Stecker 32A**
*** wie Position 1.2.64
Rückbau CEE Stecker 32A und Abtransport
nach Freigabe durch AG
Menge: 2,000 Stck
DIN276 neu: 492

**1.2.67 CEE Stecker 16A, IP44 anschließen**
*** gemäß Ausführungsbeschreibung 2
CEE-Stecker 16 5p 6h IP44 POWER TWIST
Gehäusematerial: PA6
Nennstrom: 16A
Polzahl: 5 (3P+N+PE)
Uhrzeit-Stellung: 6h
Nennspannung/Frequenz: 200/346V~ - 240/415V~ / 50+60Hz
Kontakte: Messing vernickelt, mit Pilotkontaktstift
Anschlusstechnik: Rahmenklemmen mit Schrauben
Schutzart: IP44
für Baustromanschluss

liefern, anschließen und prüfen
Menge: 1,000 Stck
DIN276 neu: 491

**1.2.68 Gebrauchsüberlassung CEE Stecker 16A**
CEE Stecker 16A der Pos. 1.2.67 vorhalten
Die Kosten der Gebrauchsüberlassung sind pro Stück und Monat zu kalkulieren.
Menge: 7,000 StMo
DIN276 neu: 492

**1.2.69 Rückbau und Abtransport CEE Stecker 63A**
*** wie Position 1.2.67
Rückbau CEE Stecker 16A und Abtransport
nach Freigabe durch AG
Menge: 1,000 Stck
DIN276 neu: 492

**1.2.70 Kabelabzweigkasten 5pol. bis 50mm²**
*** gemäß Ausführungsbeschreibung 2
Kabelabzweigkasten 5pol. bis 50mm² nach IEC 60670-22,
mit fest eingebauten Reihenklemmen, geeignet für
Innenräume und geschützte Installation im Freien nach
DIN VDE 0100, Teil 737. Schutzart nach IEC 60 529
bis IP 66 mit Kabeleinführung
Werkstoff: Thermoplast, halogen- und silikonfrei.
Farbe: grau, RAL 7035.
Deckelbefestigung mit Schnellverschluss.
Nennquerschnitt: 6-50mm², 5polige Klemme,
mit Verschraubungen

zum Klemmen von Kabeln:
Zugang:  H07RN-F 5G 16
Abgang:  NYY-J 5x35mm²

zur Herstellung einer Leitungsverbindung
liefern und betriebsfertig montieren,
ohne Rückbau für späteren verbleib, nur baustromseitig abklemmen
Menge: 1,000 Stck
DIN276 neu: 491

**1.2.71 Kabelabzweigkasten 5pol. bis 25mm²**
*** gemäß Ausführungsbeschreibung 2
Kabelabzweigkasten 5pol. bis 25mm² nach IEC 60670-22,
mit fest eingebauten Reihenklemmen, geeignet für
Innenräume und geschützte Installation im Freien nach
DIN VDE 0100, Teil 737. Schutzart nach IEC 60 529
bis IP 66 mit Kabeleinführung M32
Werkstoff: Thermoplast, halogen- und silikonfrei.
Farbe: grau, RAL 7035.
Deckelbefestigung mit Schnellverschluss.
Nennquerschnitt: 6-25mm², 5polige Klemme,
mit Verschraubungen

zum Klemmen von Kabeln:
Zugang:  H07RN-F 5G 16
Abgang:  NYM-J 5x10mm²

zur Herstellung einer Leitungsverbindung
liefern und betriebsfertig montieren,
ohne Rückbau für späteren verbleib, nur baustromseitig abklemmen
Menge: 3,000 Stck
DIN276 neu: 491

**1.2.72 Kabelbrücke für Baustellenbereich**
*** gemäß Ausführungsbeschreibung 2
Kabelbrücke zum Überfahren von Baustellenkabeln im Außenbereich, belastbar bis 7t.
In einer Länge von 5m liefern, aufbauen
Menge: 1,000 Stck
DIN276 neu: 491

**1.2.73 Gebrauchsüberlassung Kabelbrücke**
Kabelbrücke der Pos. 1.2.72 vorhalten
Die Kosten der Gebrauchsüberlassung sind pro Stück und Monat zu kalkulieren.
Menge: 7,000 StMo
DIN276 neu: 492

**1.2.74 Rückbau und Abtransport Kabelbrücke**
*** wie Position 1.2.72
Kabelbrücke und Abtransport
nach Freigabe durch AG
Menge: 1,000 Stck
DIN276 neu: 492

### Kapitel 2 Elektroinstallation

#### Titel 2.1 Demontage elektrischer Anlagen

**2.1.1 Freischalten UV in den Etagen**
Freischalten UV in den Etagen
Freischalten von einzelnen Unterverteilern und Anlagen,
Entnahme der Abgangssicherung in der GHV, Sichern
gegen Wiedereinschalten, kennzeichnen der Abschaltung
Spannungsfreiheit prüfen.
Menge: 8,000 Stck
DIN276 neu: 494

**2.1.2 Freischalten Gebäude am Hausanschlusskasten mit Klemmarbeiten**
Freischalten Gebäude am Hausanschlusskasten
in Abstimmung mit EVU, öffnen der Plombe und Abdeckung
Entnahme der Hausanschlusssicherung, Sichern gegen Wiedereinschalten, kennzeichnen der Abschaltung
Spannungsfreiheit prüfen, abklemmen und rangieren der Abgangsleitung bis 4x95mm², rangieren und anklemmen der neuen Zuleitung bis 4x95mm², Stromversorgung wieder herstellen und Verplomben der Anlage.
Menge: 1,000 Stck
DIN276 neu: 443

**2.1.3 Demontage HV oder UV im Geb.**
Demontage HV oder UV befestigt an Stahlkonstruktion,
bestehend aus einzelnen Blech- oder Gussverteilern
Abmessung: bis. HxB 2,0mx2,0m

freigeschaltete Anlage komplett demontieren und entsorgen, inklusive Stahlkonstruktion (AVV 16 02)
Menge: 2,000 Stck
DIN276 neu: 494

**2.1.4 Elektrokleinverteiler 450x520mm demontieren und entsorgen**
Elektrokleinverteiler (UV) demontieren und entsorgen
Größe bis HxB 450x520mm befestigt auf Mauerwerkswand als Blechverteiler mit allen An- und Einbauten wie Klemmen, Abdeckung, Sicherungen, Relais

freigeschaltete Anlage komplett demontieren inkl. Klemmarbeiten und entsorgen (AVV 16 02)
Menge: 8,000 Stck
DIN276 neu: 494

**2.1.5 Elektrokleinverteiler 800x1050mm demontieren und entsorgen**
Elektrokleinverteiler (UV) demontieren und entsorgen
Größe bis HxB 800x1050mm befestigt auf Mauerwerkswand als Blechverteiler mit allen An- und Einbauten wie Klemmen, Abdeckung, Sicherungen, Relais

freigeschaltete Anlage komplett demontieren inkl. Klemmarbeiten und entsorgen (AVV 16 02)
Menge: 2,000 Stck
DIN276 neu: 494

**2.1.6 Umschaltverteiler der NEA demontieren und sichern**
Umschaltverteiler der Netzersatzanlage demontieren und sichern
Größe bis HxB 500x500mm befestigt auf Mauerwerkswand bis 4,0m Höhe als Blechverteiler mit allen An- und Einbauten wie Klemmen, Abdeckung, Sicherungen, Relais usw.,
freigeschaltete Anlage komplett demontieren inkl. Klemmarbeiten von 5 Leitungen bis 10mm², Zwischenlagern und zur Wiedermontage sichern. Die Anschlussbelegung der internen Klemmstellen ist für die Wiedermontage zu erfassen.
Menge: 1,000 Stck
DIN276 neu: 494

**2.1.7 Wandlermessschrank komplett bis 250A umsetzen**
Wandlermessschrank komplett bis 250A umsetzen,
freigeschalteten Schrank abklemmen und Kabel ausrangieren, Schrank vom Erdgeschoss im Treppenhaus  mit geeignetem Transportmittel zum min. 50m entfernten Hausanschlussraum transportieren und aufstellen.
Der Transportweg führt zu 80% über das Außengelände mit zum Teil unbefestigtem Weg und Einzelstufen in den Türbereichen
Menge: 1,000 Stck
DIN276 neu: 494

**2.1.8 Schaltverteiler für Hebeanlage HxB bis 800x400**
Schaltverteiler für Hebeanlage HxB bis 800x400 + Anzeigetableau für die Fassadendämmung von der Außenwand montieren, provisorisch über Hilfsgestell funktionstüchtig in Abstand zur Wand aufstellen und sichern. Nach den Dämmarbeiten Verteiler wieder an die Fassade auf bauseits angebrachte Abstandshalter montieren und funktionstüchtig übergeben. Hilfsgestell stellt Auftragnehmer
Menge: 1,000 Stck
DIN276 neu: 494

**2.1.9 Kabelabzweigkasten demontieren und entsorgen**
Kabelabzweigkasten demontieren und entsorgen
bis Größe HxB 550x300mm, befestigt an Mauerwerkswand,
als Blech- oder Kunststoffverteiler mit allen Einbauten wie Klemmen, etc.
freigeschaltete Anlage komplett demontieren,
inkl. Klemmarbeiten und entsorgen (AVV 16 02)
Menge: 14,000 Stck
DIN276 neu: 494

**2.1.10 Vorhandenes Kabel demontieren und entsorgen bis 15mm**
Vorhandenes Kabel demontieren und entsorgen,
Kabel verlegt in Aufputzinstallation, Schutzrohren,
Schächten, Kabelbahnen und Kabelkanälen, bis Kabeldurchmesser 15mm,
Bei Einzelschellenbefestigung (10% der Gesamtmenge)
sind die Schellen mit Schrauben komplett mit zu
demontieren. Der Mehraufwand ist in den Demontagepreis
mit zu kalkulieren. (AVV 17 04 11)
Menge: 1460,000 m
DIN276 neu: 494

**2.1.11 Vorhandenes Kabel demontieren und entsorgen bis 35mm**
Vorhandenes Kabel demontieren und entsorgen,
Kabel verlegt in Aufputzinstallation, Schutzrohren,
Schächten, Kabelbahnen und Kabelkanälen, bis Kabeldurchmesser 35mm,
Bei Einzelschellenbefestigung (10% der Gesamtmenge)
sind die Schellen mit Schrauben komplett mit zu
demontieren. Der Mehraufwand ist in den Demontagepreis
mit zu kalkulieren. (AVV 17 04 11)
Menge: 480,000 m
DIN276 neu: 494

**2.1.12 Vorhandenes Kabel demontieren und sichern bis 15mm**
Vorhandenes Kabel demontieren und sichern,
Kabel verlegt in Aufputzinstallation, Schutzrohren,
Schächten, Kabelbahnen und Kabelkanälen,
bis Kabeldurchmesser 15mm,
Bei Einzelschellenbefestigung (10% der Gesamtmenge)
sind die Schellen mit Schrauben komplett mit zu
demontieren. Der Mehraufwand ist in den Demontagepreis
mit zu kalkulieren. Ablagern der Kabel auf Bund und gegen Beschädigungen während der Baumaßnahme schützen.
Menge: 150,000 m
DIN276 neu: 494

**2.1.13 Vorhandenes Kabel demontieren und sichern bis 35mm**
Vorhandenes Kabel demontieren und sichern,
Kabel verlegt in Aufputzinstallation, Schutzrohren,
Schächten, Kabelbahnen und Kabelkanälen,
bis Kabeldurchmesser 35mm,
Bei Einzelschellenbefestigung (10% der Gesamtmenge)
sind die Schellen mit Schrauben komplett mit zu
demontieren. Der Mehraufwand ist in den Demontagepreis
mit zu kalkulieren. Ablagern der Kabel auf Bund und gegen Beschädigungen während der Baumaßnahme schützen.
Menge: 90,000 m
DIN276 neu: 494

**2.1.14 Anschlüsse u. Kabel aufnehmen, ausklemmen und sichern bis 5x2,5mm²**
Anschlüsse u. Kabel aufnehmen, ausklemmen und sichern, dabei handelt es sich um Kabel für Endstromkreise.
Diese bleiben erhalten und werden weiterverwendet,
bis 5x2,5mm².
Leitungen aus Bestandsverteilung ausklemmen, aus
Verteiler rangieren, beschriften und zum Wiedereinbau
sichern.
Menge: 16,000 Stck
DIN276 neu: 494

**2.1.15 Anschlüsse u. Kabel aufnehmen, ausklemmen und sichern bis 5x6mm²**
Anschlüsse u. Kabel aufnehmen, ausklemmen und sichern, dabei handelt es sich um Kabel für Endstromkreise.
Diese bleiben erhalten und werden weiterverwendet,
bis 5x6mm².
Leitungen aus Bestandsverteilung ausklemmen, aus
Verteiler rangieren, beschriften und zum Wiedereinbau
sichern.
Menge: 4,000 Stck
DIN276 neu: 494

**2.1.16 Kabel ausklemmen und sichern bis 5x35mm²**
Kabel ausklemmen und sichern, dabei handelt es sich
um Kabel für Hauptstromkreise. Diese bleiben erhalten
und werden weiterverwendet, bis 5x35mm².
Leitungen aus Bestandsverteilung ausklemmen,
aus Verteiler rangieren, beschriften und zum
Wiedereinbau sichern.
Menge: 8,000 Stck
DIN276 neu: 494

**2.1.17 Kabel ausklemmen und sichern bis 4x120mm²**
Kabel ausklemmen und sichern, dabei handelt es sich
um Kabel für Hauptstromkreise. Diese bleiben erhalten
und werden weiterverwendet, bis 4x120mm².
Leitungen aus Bestandsverteilung ausklemmen,
aus Verteiler rangieren, beschriften und zum
Wiedereinbau sichern.
Menge: 4,000 Stck
DIN276 neu: 494

**2.1.18 Vorhandene PVC-Rohre bis 50mm demontieren und entsorgen**
Vorhandene PVC-Rohre bis 50mm Durchmesser,
befestigt auf Mauerwerkswand oder an Decken
bzw. in Zwischendecken, bis 4m Höhe,
demontieren inkl. Befestigungsschrauben und entsorgen.
(AVV 17 02)
Menge: 90,000 lfdm
DIN276 neu: 494

**2.1.19 Vorhandene Metall-Rohre bis 50mm demontieren und entsorgen**
Vorhandene Metall-Rohre bis 50mm Durchmesser,
befestigt auf Mauerwerkswand oder an Decken
bzw. in Zwischendecken, bis 4m Höhe,
demontieren inkl. Befestigungsschrauben und entsorgen.
(AVV 17 04)
Menge: 280,000 lfdm
DIN276 neu: 494

**2.1.20 Vorhandene Leitungskanäle aus PVC 60x200mm demontieren und entsorgen**
vorhandene Leitungsführungskanäle aus PVC Außenmaß bis 60x200mm, befestigt auf Mauerwerkswand oder an Decken, bzw. in Zwischendecken, bis 4m Höhe,
inkl. Befestigungsschrauben, Ausleger, Halterung etc. demontieren und entsorgen
(AVV 17 0203)
Menge: 84,000 lfdm
DIN276 neu: 494

**2.1.21 Vorhandene Leitungsskanäle Stahl 60x200mm demontieren und entsorgen**
vorhandene Leitungsführungskanäle aus Stahl, Außenmaß bis 60x200mm, befestigt auf Mauerwerkswand oder an Decken, bzw. in Zwischendecken, bis 4m Höhe,
inkl. Befestigungsschrauben, Ausleger, Halterung etc. demontieren und entsorgen
(AVV 17 04)
Menge: 40,000 lfdm
DIN276 neu: 494

**2.1.22 AP/UP-Installationsgerät, 3-polig demontieren und entsorgen**
AP/UP-Installationsgerät, 3-polig als Abzweigdose,
Schaltereinheit oder Steckdose 3-polig befestigt auf
Mauerwerkswand bis in 4m Höhe,
demontieren inkl. Klemmarbeiten, Befestigungsschrauben und entsorgen. (AVV 16 02)
Menge: 90,000 Stck
DIN276 neu: 494

**2.1.23 AP-Installationsgerät, 5-polig demontieren und entsorgen**
AP-Installationsgerät, 5-polig als Abzweigdose, Schaltereinheit oder Steckdose 5-polig, befestigt
auf Mauerwerkswand bis in 4m Höhe,
demontieren inkl. Klemmarbeiten, Befestigungsschrauben und entsorgen. (AVV 16 02)
Menge: 30,000 Stck
DIN276 neu: 494

**2.1.24 AP-Installationsgerät an Fassade demontieren und entsorgen**
AP-Installationsgerät, Verteilerkasten bis 400*300*200 mm, befestigt
auf Mauerwerkswand bis in 7m Höhe,
demontieren inkl. Klemmarbeiten, Befestigungsschrauben und entsorgen. (AVV 16 02)
Menge: 4,000 Stck
DIN276 neu: 494

**2.1.25 Ls-Langfeldleuchte bis 2x65W dem. und ents.**
Ls-Langfeldleuchte,
mit verschiedenen Abdeckungen, bis 2x65W bestückt, befestigt an Mauerwerk oder Decke als Anbau- oder Pendelleuchte bis 4m Höhe
inkl. Befestigungsschiene, Befestigungsschrauben, Stahlseile Klammern etc.demontieren und entsorgen. (AVV 17 09)
Menge: 39,000 Stck
DIN276 neu: 494

**2.1.26 Ls-Leuchtmittel 65W aus Leuchten dem. und sep. ents.**
Ls-Leuchtmittel, Röhren, Kompaktlampen etc.
bis 65W demontieren u. gem. Vorschrift separat entsorgen
(AVV 17 09)
Menge: 88,000 Stck
DIN276 neu: 494

**2.1.27 Anbauleuchte rund bis 2x36W dem. und ents.**
Anbauleuchte rund aus Stahlblech oder Porzellan,
bis 2x36W Kompaktlampe oder Glühlampe, mit Abdeckung
befestigt an Mauerwerk oder Decke, bis 4m Höhe,
demontieren inkl. Befestigungsschrauben und entsorgen. (AVV 17 09)
Menge: 10,000 Stck
DIN276 neu: 494

**2.1.28 Ortung von Bestandsleitungen und Anschlussstellen**
Ortung von Bestandsleitungen und Anschlussstellen zum Weiterbetrieb;
Die im Bestand befindlichen Endstromkreise werden von verschiedenen Elektroverteilern versorgt. Die Stromkreise sind zum Teil nicht beschriftet und lassen sich somit
nicht eindeutig den Abgangssicherungen und Verteilungen
zuordnen. Verschiedene Stromkreise bleiben im Bestand erhalten und werden wieder auf die neuen Verteilungen geklemmt. Um diese vor der Demontage zu sichern, sind Messungen zur Lokalisierung durchzuführen.
Notwendiges Öffnen und Schließen von Verteilern,
Reviklappen und  notwendige Klemmarbeiten werden nicht extra vergütet.
Erforderliche Messgeräte, eventuelle
Beschriftungsmaterialien und notwendige
Kommunikationsgeräte sind vom Auftragnehmer kostenfrei
zu stellen.
Das gleiche trifft für Leitungen der Daten- und Informationstechnik zu.
Die Abrechnung erfolgt auf Stundenbasis. Der Umfang ist
mit Stundennachweisen zu belegen, welche erst nach
Freigabe durch Bauherr oder Bauleitung vergütet werden.
Menge: 24,000 Std
DIN276 neu: 494

#### Titel 2.2 Niederspannungsschaltanlagen

**Ausführungsbeschreibung 3 Ausführungsbeschreibung zu Elektroverteilungen**
*Elektroverteilungen*
Lieferumfang:
Der Verteiler wird in zweckmäßigen Transporteinheiten  geliefert und anschlussfertig zusammengebaut.
Systembedingtes Verbindungs- und Anschlussmaterial ist
im Lieferumfang enthalten.

Die vorgegebenen Anlagenabmessungen sind Maximalmaße und bindend.
Die Anlagenteile sind einschl. aller erforderlichen Prüf- und Abnahmekosten sowie Nebenleistungen zu erbringen.

Dokumentation:
Die Verteileranlage ist nach IEC 617 mit einem CAE-System zu dokumentieren. Anzufertigen sind Stromlaufpläne, Klemmenpläne, maßstabsgerechte Ansichten, Grundriss- zeichnungen und Stücklisten.
Die Ausführungspläne sind komplett vor Beginn von Fertigung und Bau zur Einsicht und Genehmigung einzureichen.
Der Schaltanlagenbau darf nur auf Basis von freigegebenen Schaltplänen begonnen werden.
Die Lieferung der Dokumentation hat als pdf - Datei im Format A4 zu erfolgen. Die Schlussrevision ist zusätzlich
auf Datenträgern in noch abzustimmendem Format (pdf, dxf, dwg, etc.) zu liefern.

Bedienungsanleitungen
Bedienungsanleitungen über Transport, Aufstellung, Anschluss und Inbetriebnahme, Wartung und Entsorgung gehören zum Lieferumfang der Schaltanlage.

Auftragsdokumentation
Zum Lieferumfang gehören folgende Dokumentationsunterlagen:
- Technisches Datenblatt
- Produktschriften
- Bauartnachweise
- Stromlaufpläne
- Betriebsanleitungen
- Frontansicht
- Aufstellungs- und Bodendurchbruchsplan
- Geräteliste
- Prüfbescheinigungen

Die Beschriftung von Schaltplänen, Frontansichten usw. erfolgt standardmäßig in deutscher Sprache.

Verteileraufbau:
Standverteiler bis 400 A
Wandverteiler bis 250 A
Klein-/ Feldverteiler bis 125A
Hohlwandverteiler bis 63A

Der stahlblechgekapselte Installationsverteiler ist geprüft nach DIN VDE 0603 teil 1.

Das Gehäuse der Verteiler muss aus Stahlblech, mit einer Oberfläche elektrolytisch verzinkt und pulverbeschichtet mit Glattlack matt bestehen.
Die Schrankgehäuse sind typgeprüft und vorbereitet zum Einbau von Einbausätzen für projektbezogenen Ausbau.
Die Türen sind wahlweise rechts oder links anschlagbar
mit einem Türöffnungswinkel von 170 Grad; 3-Punkt-Verriegelung mit eingebautem Stangenschloss und 3 mm Doppelbart, jederzeit nachrüstbar auf andere Schließeinrichtungen wie Profilhalbzylinder mit E012 Schließung.
Der Innenausbau ist mit Einbausätzen im Feldgrößen- rastermaß ab 150 mm x 250 mm möglich.

Die Verteiler sind nach Verteilerplan komplett zu beschriften. Eine Liste der Abgänge ist in die Plantasche zu legen und mit in den Verteileraufbau zu kalkulieren.

**2.2.1 Standverteilerschrank IP55/II, 1700x800x400mm + 100mm Sockel**
*** Schwerpunktposition
*** gemäß Ausführungsbeschreibung 3
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmäßig mit Schwenkhebelverschluss, DIN-Profil-Halbzylinder einbaubar. Waagerechte Abfangschiene zur Stabilisierung im Schrank enthalten. Türdichtung umlaufend geschäumt, temperaturbeständig und ölbeständig. Sockelleiste (Höhe 100 mm) serienmäßig montiert mit abnehmbarer Frontblende.

Höhe: 1800 mm
Breite: 800 mm
Tiefe: 400 mm
IP-Klasse (Ingress Protection): mind. IP54
Schutzklasse: Schutzklasse II
Schließungstyp: Ohne Schloss
Anzahl Felder: 3
Montage auf: Bodenbefestigung
Farbe: Lichtgrau
RAL Nummer: 7035
Anzahl Schranktüren: 1
Anzahl der Schlösser: 1
bestehend aus folgenden Bausteinen und Einbauten:

  1 Stk. Tragschienensatz L = 1.700mm
  1 Stk. Baustein (H*B) 450 * 750 für Reihenklemmen
  1 Stk. Baustein (H*B) 600 * 500 für 9 NH00-Leisten
  2 Stk. Baustein (H*B) 300 * 250 für 2 NH00-Trenner
  3 Stk.  Baustein (B*H) 600 * 250 für Reiheneinbaugeräte
  3 Stk. Leitungseinführung oben IP55 mit Noppen
  1 Stk. Wandbefestigungsset
  1 Stk. Plantasche aus Kunststoff, selbstklebend

einschließlich benötigter Traversen, Tragschienen,
Verbinder, notwendiger Kleinteile,notwendigen Sammelschienen und Dokumentenhalter
komplett liefern, montieren, ausrichten, intern verdrahten bis Abgangsklemme und beschriften

Einspeisung von oben auf rechter Schrankseite
Menge: 1,000 Stck
DIN276 neu: 443

**2.2.2 Standverteilerschrank IP55/II, 1700x550x275mm + 100mm Sockel**
*** Schwerpunktposition
*** gemäß Ausführungsbeschreibung 3
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmäßig mit Schwenkhebelverschluss, DIN-Profil-Halbzylinder einbaubar. Waagerechte Abfangschiene zur Stabilisierung im Schrank enthalten. Türdichtung umlaufend geschäumt, temperaturbeständig und ölbeständig. Sockelleiste (Höhe 100 mm) serienmäßig montiert mit abnehmbarer Frontblende.

Höhe: 1800 mm
Breite: 550 mm
Tiefe: 275 mm
IP-Klasse (Ingress Protection): mind. IP54
Schutzklasse: Schutzklasse II
Schließungstyp: Ohne Schloss
Anzahl Felder: 2
Montage auf: Bodenbefestigung
Farbe: Lichtgrau
RAL Nummer: 7035
Anzahl Schranktüren: 1
Anzahl der Schlösser: 1

bestehend aus folgenden Bausteinen und Einbauten:

  1 Stk. Tragschienensatz L = 1.700mm
  1 Stk. Baustein (H*B) 450 * 500 für Reihenklemmen
  2 Stk. Baustein (H*B) 600 * 500 für Reiheneinbaugeräte
  2 Stk. Leitungseinführung oben IP55 mit Noppen
  1 Stk. Wandbefestigungsset
  1 Stk. Plantasche aus Kunststoff, selbstklebend

einschließlich benötigter Traversen, Tragschienen,
Verbinder, notwendiger Kleinteile,notwendigen Sammelschienen und Dokumentenhalter
komplett liefern, montieren, ausrichten, intern verdrahten bis Abgangsklemme und beschriften

Einspeisung von oben
Menge: 2,000 Stck
DIN276 neu: 443

**2.2.3 Feldverteiler 120 PLE, IP44,**
*** gemäß Ausführungsbeschreibung 3
Feldverteiler nach DIN EN 61 439-1/-3 zum Einbau für Geräte bis 125 A, Luft- und Kriechstrecken nach DIN EN 60664-1. Bestehend aus Schrank mit Tür aus pulverbeschichtetem und eingebranntem Stahlblech. Ab Schrankbreite 800 mm (3-feldig) zwei türiger Aufbau. Rechte Türen maximal 2-feldig breit. Komplettschrank mit Einbausatz bestückt mit profilierten Tragschienen, oberste zwei Reihen mit 15 mm hohen Hutschienen für Reihenklemmen in 150 mm Abstand und geschlossener Abdeckung, untere Reihen für 7,5 mm hohen Hutschienen in 150 mm Mittenabstand und passenden Berührungsschutzabdeckungen. Leitungseinführungen oben/unten durch herausnehmbare flexiblen Kunststoffflanschplatten, zusätzlich austauschbar. Tür mit innenliegenden justierbaren Scharnieren und einem Öffnungswinkel von 110°. Türen rechts und links anschlagbar, werkzeugloser wechselbar Türanschlag. Türverschluss serienmäßig mit Dreipunkt-Stangenverschluss und plombierbaren Klappgriff. Hinweis: Sperrbare Schließsysteme und Türen sind austauschbar.

Montage auf: Aufputz
Anzahl der Schienen: 10
Anzahl Reihen: 10
Anzahl Felder: 2
Anzahl Module: 120 PLE
Höhe: 950 mm
Breite: 550 mm
Tiefe: 165 mm
Anzahl Schranktüren: 1
Anzahl der Schlösser: 1
Ausführung des Handgriffes: Klappgriff mit Vorreiber
Werkstoff: Stahl
Schutzklasse: Schutzklasse II
Stoßfestigkeit IK: IK09
IP-Klasse (Ingress Protection): IP44
Halogenfrei: Nein
Schließungstyp: Ohne Schloss
einschließlich benötigter Traversen, Tragschienen,
Verbinder, notwendiger Kleinteile und Dokumentenhalter
komplett liefern, montieren, ausrichten, intern verdrahten bis Abgangsklemme und beschriften
Menge: 1,000 Stck
DIN276 neu: 443

**2.2.4 Hohlwandverteiler, 5reihig, IP30, m Stahlblechtür**
*** gemäß Ausführungsbeschreibung 3
Installationskleinverteiler 5-reihig für Hohlwandeinbau aus Kunststoff, nach DIN EN 61 439 Teil 3. Zum Einbau von Geräten bis 63 A mit 70 mm Einbautiefe nach Maßnorm DIN 43 880, Bemessungsspannung 400 V /50 Hz. Schutzart IP30, Schutzklasse II schutzisoliert. Bestehend aus Kunststoff-Mauerkasten mit serienmäßigem Leitungsabfang und ausbrechbaren Leitungseinführungsschiebern mit Schnappbefestigung mit integrierter Wasserwaage. Hohlwandbefestigung mit Schnellfixierungshebel, seitlich oder oben/unten montierbar. Geräteträger aus verzinktem Stahlblech, Hutschienen einzeln isoliert einbaubar. Geräteabdeckung aus Kunststoff mit 46 mm Geräteschlitz, Schnellverschlussbefestigung mit 90° Drehung, serienmäßig plombierbar. Verdrehbarer Blendrahmen mit Tür aus Stahlblech, pulverbeschichtet und eingebrannt, mit 15 mm Putzausgleich. Tür, frontbündig mit innenliegenden handbedienbaren Scharnieren. Türverschluss mit frontbündiger Griffmulde und selbsttätig zurückklappendem Griff. Türanschlag rechts oder links ohne Blendrahmendemontage. Serienmäßige Schaltplanbefestigung in der Tür, sowie integrierter seitlicher Leitungsführungskanal mit Kabelhalteklammern. Fingersichere PE/N-Klemme mit Stecktechnik in montagefreundlicher Schnapptechnik. N-Klemme für FI-Kreise serienmäßig.

Montage auf: Hohlwand
Anzahl der Schienen: 5
Anzahl Reihen: 5
Anzahl Felder: 1
Anzahl Module: 60
Anzahl der halben Module von 17,5 mm pro Klemmenschiene: 120
Höhe: 880 mm
Breite: 350 mm
Tiefe: 95 mm
Anzahl Schranktüren: 1
Anzahl der Schlösser: 0
Werkstoff: Kunststoff
Schutzklasse: Schutzklasse II
IP-Klasse (Ingress Protection): IP30

komplett liefern inkl. Plantasche, montieren, intern verdrahten bis Abgangsklemmen und beschriften
Menge: 1,000 Stck
DIN276 neu: 443

#### Titel 2.3 Verteilerausbau

**2.3.1 Lasttrennschalter 4polig 100A**
Lasttrennschalter für die Montage auf Hutschiene oder Montageplatte, Drehantrieb direkt am Gerät im AUS-Zustand mit einem Vorhängeschloss verriegelbar. Gewährleistet das Ein- und Ausschalten unter Last und eine Sicherheitstrennfunktion in allen Niederspannungsstromkreisen.

Nennstrom: 100 A
Polart: 4P
Verlustleistung pro Pol: 4,0 W
Gesamtverlustleistung unter Nennstrom: 16 W
Bemessungsbetriebsleistung bei 400 V AC AC1: 65000 W
Motorantrieb optional: Nein
Betriebstemperatur: -20 - 70 °C
Verriegelbar: Ja
IP-Klasse (Ingress Protection): IP20

liefern, montieren und anschließen
Menge: 1,000 Stck
DIN276 neu: 443

**2.3.2 Lasttrennschalter 4polig 63A**
Lasttrennschalter für die Montage auf Hutschiene oder Montageplatte, Drehantrieb direkt am Gerät im AUS-Zustand mit einem Vorhängeschloss verriegelbar. Gewährleistet das Ein- und Ausschalten unter Last und eine Sicherheitstrennfunktion in allen Niederspannungsstromkreisen.

Nennstrom: 63 A
Polart: 4P
Verlustleistung pro Pol: 2,40 W
Gesamtverlustleistung unter Nennstrom: 9,60 W
Bemessungsbetriebsleistung bei 400 V AC AC1: 41000 W
Motorantrieb optional: Nein
Betriebstemperatur: -20 - 70 °C
Verriegelbar: Ja
IP-Klasse (Ingress Protection): IP20

liefern, montieren und anschließen
Menge: 3,000 Stck
DIN276 neu: 443

**2.3.3 NH-Sicherungs-Lastschaltleiste, 3P, 160 A, 60mm**
*** Schwerpunktposition
NH00-Sicherungs-Lastschaltleiste 160 A, für Sammelschienenmontage Abstand 60 mm. Nach DIN EN 60947-3 und IEC 60947-3 geeignet für NH-Sicherungseinsätze nach DIN 43620-1. Bestehend aus 3-poligem Schaltleistenunterteil und plombierbarem Griffeinsatz, Berührungsschutz am Griff, mit verschiebbarem Klarsichtfenster zur Spannungsprüfung, allpolig schaltend, mit Universalanschluss Schraube M8, mit drehbaren Montagehaken

Anschlussquerschnitt bei flexiblem Leiter: 4 - 95 mm²
Anschlussquerschnitt bei starrem Leiter: 4 - 95 mm²
Anschluss-/Steckertyp: M8 Anschluss
Betriebstemperatur: -25 - 55 °C
Nominales Drehmoment: 14 - 14 Nm
Isolationsspannung Ui: 1000 V
Gerätelebensdauer, elektrische Schaltspiele: 200
IP-Klasse (Ingress Protection): IP2X
Nennstrom für kurze Zeit Icw 1s IEC 60947: 5 kA
Abstand Sammelschienen: 60 mm
Gesamtverlustleistung unter Nennstrom: 20 W
Frequenz: 50 - 60 Hz

liefern und betriebsfertig montieren
Menge: 9,000 Stck
DIN276 neu: 443

**2.3.4 Sicherungslasttrenner NH00 3x160A Hutschiene, Zu + Ab Rahmenklemme**
NH00-Sicherungslasttrennschalter für Montageplatte bzw. Hutschienenmontage nach DIN EN 60947-3 (VDE 0660-107) und geeignet für NH-Sicherungseinsätze nach DIN 43620/1. Bestehend aus 3-poligem Schalterunterteil und plombierbarem Griffeinsatz, Berührungsschutz am Griff, mit verschiebbarem Klarsichtfenster zur Spannungsprüfung, allpolig schaltend, zur Montage auf Hutprofilschiene oder Montageplatte ohne zusätzliche Blende.

Nennstrom: 160 A
zul. Bemessungskurzzeitstromfestigkeit Icw unter 1s IEC60947: 5 kA
Strombelastbarkeit bei AC22 in Kategorie B: 160 A
Sicherungsgröße: NH00
Anschlussquerschnitt bei flexiblem Leiter: 6 - 95 mm²
Anschlussquerschnitt bei starrem Leiter: 6 - 95 mm²
Betriebstemperatur: -25 °C
Nominale Drehmoment: 4,50-4,50 Nm
Frequenz: 50-60 Hz
Gesamtverlustleistung unter Nennstrom: 9 W
Gerätelebensdauer, mechanische Schaltspiele: 1400
Gerätelebensdauer, elektrische Schaltspiele: 200
Gerätelebensdauer (Summe Mech.- und Elektrische Lebensdauer) IEC60947-3 Tab.4: 1600
Isolationsspannung Ui: 1000 V
Schutzart IP: IP3X
Tiefe: 80 mm

liefern, montieren und anschließen
Menge: 5,000 Stck
DIN276 neu: 443

**2.3.5 NH 0 - Sicherung**
NH0-Sicherungseinsatz nach DIN VDE 0636 Teil 21 und
201sowie IEC 60269-2-1, 500V/AC, gL - gG mit
Kombinationsmelder (stirnseitig und mittig) aus Metall,
mit spannungsfreien Grifflaschen, cadmium- und bleifrei

liefern und montieren
Menge: 33,000 Stck
DIN276 neu: 443

**2.3.6 D02-Sicherungssockel aus Kunststoff mit Abdeckung, Rahmenklemme, 3-pol**
D02-Sicherungsunterteil mit Abdeckung für Hutschienenmontage. Geeignet für Sicherungseinsätze und Hülsen-Pass Einsätze.

Nennstrom: 63 A
Polanzahl: 3
Montage auf: DIN Schiene
Anschluss-/Steckertyp Eingang: Käfigklemme
Frequenz: 50-50 Hz
Gesamtverlustleistung unter Nennstrom: 28,50 W
Mit Deckel: Ja
Sicherungsgröße: D02
Sicherungscharakteristik: gG

liefern inkl. Sicherung und Schraubkappe, montieren und anschließen
Menge: 11,000 Stck
DIN276 neu: 443

**2.3.7 D01-Sicherungssockel aus Kunststoff mit Abdeckung, Rahmenklemme, 3-pol**
D01-Sicherungsunterteil mit Abdeckung für Hutschienenmontage. Geeignet für Sicherungseinsätze und Hülsen-Pass Einsätze.

Nennstrom: 16 A
Polanzahl: 3
Montage auf: DIN Schiene
Anschluss-/Steckertyp Eingang: Käfigklemme
Frequenz: 50-50 Hz
Gesamtverlustleistung unter Nennstrom: 8,70 W
Mit Deckel: Ja
Sicherungsgröße: D01
Sicherungscharakteristik: gG

liefern inkl. Sicherung und Schraubkappe, montieren und anschließen
Menge: 1,000 Stck
DIN276 neu: 443

**2.3.8 FI-Schalter, 4p, 125 A, 0.5 A, Typ B SK, selektiv**
FI-Schalter, 4p, 125 A, 0.5 A, Typ B SK, selektiv, N links
Allstromsensitiver Fehlerstromschutzschalter (RCCB) zur Erfassung von Wechsel-, pulsierenden und glatten Gleichfehlerströmen sensitiv für Fehlerströme und Mischfrequenzen von 0 Hz bis 150 kHz
doppelte Verdrahtungsebene oben und unten
Schaltstellungsanzeige und Multifunktionsschaltknebel mit den Funktionen "ein", "aus" und "ausgelöst" (Mittelstellung)
Sichtfenster für Beschriftungsetiketten

Fehlerstromtyp: B
Auslösekennlinientyp: SK
Bemessungsfehlerstrom IΔn: 0.5 A
selektive Ausführung

Neutralleiterposition: links
Breite in Teilungseinheiten: 4
Polzahl (gesamt): 4
Bemessungsspannung (AC): 230 V, 400 V
Bemessungsstrom AC (typ.): 125 A
Bemessungsfrequenz: 50 Hz

Umgebungstemperatur: min. -25 °C ... max. 40 °C

Schraubklemme oben und unten (Laststromkreis):
Anschlussquerschnitt : 1-Leiter: 1,5 mm² ... 50 mm²;  2-Leiter: 1,5 mm² ... 16 mm²

Gehäuseart: Verteilereinbaugehäuse
Montageart: Tragschiene (35 mm)
Schutzart: IP20 (eingebaut: IP40)
Abmessungen: B 72 mm (4 TE) × H 85 mm × T 75 mm

liefern, montieren und anschließen
Menge: 2,000 Stck
DIN276 neu: 443

**2.3.9 FI-Schalter, 4p, 100 A, 0.5 A, Typ B SK, selektiv**
FI-Schalter, 4p, 100 A, 0.5 A, Typ B SK, selektiv, N links
Allstromsensitiver Fehlerstromschutzschalter (RCCB) zur Erfassung von Wechsel-, pulsierenden und glatten Gleichfehlerströmen sensitiv für Fehlerströme und Mischfrequenzen von 0 Hz bis 150 kHz
doppelte Verdrahtungsebene oben und unten
Schaltstellungsanzeige und Multifunktionsschaltknebel mit den Funktionen "ein", "aus" und "ausgelöst" (Mittelstellung)
Sichtfenster für Beschriftungsetiketten

Fehlerstromtyp: B
Auslösekennlinientyp: SK
Bemessungsfehlerstrom IΔn: 0.5 A
selektive Ausführung

Neutralleiterposition: links
Breite in Teilungseinheiten: 4
Polzahl (gesamt): 4
Bemessungsspannung (AC): 230 V, 400 V
Bemessungsstrom AC (typ.): 100 A
Bemessungsfrequenz: 50 Hz

Schraubklemme oben und unten (Laststromkreis):
Anschlussquerschnitt:
1-Leiter: 1,5 mm² ... 50 mm²;
2-Leiter: 1,5 mm² ... 16 mm²

Umgebungstemperatur: min. -25 °C ... max. 40 °C

Gehäuseart: Verteilereinbaugehäuse
Montageart: Tragschiene (35 mm)
Schutzart: IP20 (eingebaut: IP40)
Abmessungen: B 72 mm (4 TE) × H 85 mm × T 75 mm

Bauvorschriften/Normen: VDE 0664-10, VDE 0664-40,
 DIN EN 61008-1, EN 62423

liefern, montieren und anschließen
Menge: 1,000 Stck
DIN276 neu: 443

**2.3.10 FI-Schalter, 4p, 63 A, 0.5 A, Typ B SK, selektiv**
FI-Schalter, 4p, 63 A, 0.5 A, Typ B SK, selektiv, N links, HD
Allstromsensitiver Fehlerstromschutzschalter (RCCB) zur Erfassung von Wechsel-, pulsierenden und glatten Gleichfehlerströmen sensitiv für Fehlerströme und Mischfrequenzen von 0 Hz bis 150 kHz
HD-Ausführung für den Einsatz in rauen Umgebungen
doppelte Verdrahtungsebene oben und unten
Schaltstellungsanzeige und Multifunktionsschaltknebel mit den Funktionen "ein", "aus" und "ausgelöst" (Mittelstellung)
Sichtfenster für Beschriftungsetiketten

Fehlerstromtyp: B
Auslösekennlinientyp: SK
Bemessungsfehlerstrom IΔn: 0.5 A
selektive Ausführung

Neutralleiterposition: links
Breite in Teilungseinheiten: 4
Polzahl (gesamt): 4
Bemessungsspannung (AC): 230 V, 400 V
Bemessungsstrom AC (typ.): 63 A
Bemessungsfrequenz: 50 Hz

Schraubklemme oben und unten (Laststromkreis):
Anschlussquerschnitt: 1-Leiter: 1,5 mm² ... 50 mm²;  2-Leiter: 1,5 mm² ... 16 mm²

Umgebungstemperatur: min. -25 °C ... max. 60 °C

Gehäuseart: Verteilereinbaugehäuse
Montageart: Tragschiene (35 mm)
Schutzart: IP20 (eingebaut: IP40)
Abmessungen: B 72 mm (4 TE) × H 85 mm × T 75 mm

Bauvorschriften/Normen: VDE 0664-10, VDE 0664-40,
DIN EN 61008-1, EN 62423

liefern, montieren und anschließen
Menge: 1,000 Stck
DIN276 neu: 443

**2.3.11 FI-Schalter, 4p, 125 A, 0.5 A, Typ A, selektiv**
FI-Schalter, 4p, 125 A, 0.5 A, Typ A, selektiv, N rechts
Netzspannungsunabhängiger Fehlerstromschutzschalter (RCCB) zur Erfassung von Wechselfehler- und pulsierenden Gleichfehlerströmen doppelte Verdrahtungsebene oben und unten Schaltstellungsanzeige und Multifunktionsschaltknebel mit den Funktionen "ein", "aus" und "ausgelöst" (Mittelstellung)
Sichtfenster für Beschriftungsetiketten

Fehlerstromtyp: A
Bemessungsfehlerstrom IΔn: 0.5 A
selektive Ausführung

Neutralleiterposition: rechts
Breite in Teilungseinheiten: 4
Polzahl (gesamt): 4
Bemessungsspannung (AC): 230 V, 400 V
Bemessungsstrom AC (typ.): 125 A
Bemessungsfrequenz: 50 Hz

Schraubklemme oben und unten (Laststromkreis):
Anschlussquerschnitt eindrähtig: 1-Leiter: 1,5 mm² ... 50 mm²; 2-Leiter: 1,5 mm² ... 16 mm²
Anschlussquerschnitt mehrdrähtig: 1-Leiter: 1,5 mm² ... 50 mm²; 2-Leiter: 1,5 mm² ... 16 mm²
Anschlussquerschnitt feindrähtig: 1-Leiter: 1,5 mm² ... 50 mm²; 2-Leiter: 1,5 mm² ... 16 mm²
Anschlussquerschnitt AWG, eindrähtig: 15 ... 1
Anschlussquerschnitt AWG, mehrdrähtig: 15 ... 1
Anschlussquerschnitt AWG, feindrähtig: 15 ... 1
Anschlussquerschnitt AWG, feindrähtig mit AEH: 15 ... 1

Umgebungstemperatur: min. -25 °C ... max. 40 °C

Gehäuseart: Verteilereinbaugehäuse
Montageart: Tragschiene (35 mm)
Schutzart: IP20 (eingebaut: IP40)
Abmessungen: B 72 mm (4 TE) × H 85 mm × T 75 mm

Bauvorschriften/Normen: VDE 0664-10, DIN EN 61008-1

liefern, montieren und anschließen
Menge: 1,000 Stck
DIN276 neu: 443

**2.3.12 FI-Schutzschalter, 40A, 100mA, 4-polig**
FI-Schutzschalter, 40A, 100mA, 4-polig (FI),
nach DIN VDE 0664/1, Berührungsschutz
nach DIN VDE 0106/100; mit VDE Zeichen.
Bemessungsspg.:  230/400 V 50/60 Hz
Bemessungsstrom:  40 A / 4-polig
Empfindlichkeit:  100 mA
Kurzschlussfestigkeit bei
  63 A Vorsicherung:  6 kA
Kontaktstellungsanzeige: Sichtfenster
Pulsstromsensitiv und
  stoßstromfest bis:  250 A
Prüftaste:  ja
PLE:  4
liefern, montieren und anschließen
Menge: 5,000 Stck
DIN276 neu: 443

**2.3.13 FI-Schutzschalter, 63A, 30mA, 4-polig**
FI-Schutzschalter, 63A, 30mA, 4-polig (FI),
nach DIN VDE 0664/1, Berührungsschutz
nach DIN VDE 0106/100; mit VDE Zeichen.
Bemessungsspg.:  230/400 V 50/60 Hz
Bemessungsstrom:  63 A / 4-polig
Empfindlichkeit:  30 mA
Kurzschlussfestigkeit bei  63 A Vorsicherung:  6 kA
Kontaktstellungsanzeige: Sichtfenster
Pulsstromsensitiv und stoßstromfest bis:  250 A
Prüftaste:  ja
PLE:  4
liefern, montieren und anschließen
Menge: 5,000 Stck
DIN276 neu: 443

**2.3.14 FI-Schutzschalter, 40A, 30mA, 4-polig**
FI-Schutzschalter, 40A, 30mA, 4-polig (FI),
nach DIN VDE 0664/1, Berührungsschutz
nach DIN VDE 0106/100; mit VDE Zeichen.
Bemessungsspg.:  230/400 V 50/60 Hz
Bemessungsstrom:  40 A / 4-polig
Empfindlichkeit:  30 mA
Kurzschlussfestigkeit bei  63 A Vorsicherung:  6 kA
Kontaktstellungsanzeige: Sichtfenster
Pulsstromsensitiv und  stoßstromfest bis:  250 A
Prüftaste:  ja
PLE:  4
liefern, montieren und anschließen
Menge: 16,000 Stck
DIN276 neu: 443

**2.3.15 Leitungsschutzschalter 6A, B, 6kA**
Leitungsschutzschalter 6A, B,  6kA nach DIN 43 880 und
DIN VDE 0641,
Nennspannung:230/400 V~
Nennstrom: 6 A / 1-polig
Schaltvermögen: 6 kA
Auslösecharakteristik: B
liefern, montieren und anschließen
Menge: 2,000 Stck
DIN276 neu: 443

**2.3.16 Leitungsschutzschalter 10A, B, 6kA**
Leitungsschutzschalter 10A, B,  6kA nach DIN 43 880 und
DIN VDE 0641,
Nennspannung:230/400 V~
Nennstrom: 10 A / 1-polig
Schaltvermögen: 6 kA
Auslösecharakteristik: B
liefern, montieren und anschließen
Menge: 24,000 Stck
DIN276 neu: 443

**2.3.17 Leitungsschutzschalter 10A, C, 6kA**
Leitungsschutzschalter 10A, C,  6kA nach DIN 43 880 und
DIN VDE 0641,
Nennspannung:230/400 V~
Nennstrom: 10 A / 1-polig
Schaltvermögen: 6 kA
Auslösecharakteristik: C
liefern, montieren und anschließen
Menge: 2,000 Stck
DIN276 neu: 443

**2.3.18 Leitungsschutzschalter 16A, B, 6kA**
Leitungsschutzschalter 16A, B,  6kA nach DIN 43 880 und
DIN VDE 0641,
Nennspannung:230/400 V~
Nennstrom: 16 A / 1-polig
Schaltvermögen: 6 kA
Auslösecharakteristik: B
liefern, montieren und anschließen
Menge: 34,000 Stck
DIN276 neu: 443

**2.3.19 Leitungsschutzschalter 16A, C, 6kA**
Leitungsschutzschalter 16A, C,  6kA nach DIN 43 880 und
DIN VDE 0641,
Nennspannung:230/400 V~
Nennstrom: 16 A / 1-polig
Schaltvermögen: 6 kA
Auslösecharakteristik: C
liefern, montieren und anschließen
Menge: 2,000 Stck
DIN276 neu: 443

**2.3.20 Leitungsschutzschalter 20A, B, 6kA**
Leitungsschutzschalter nach DIN 43 880 und DIN VDE 0641,
Nennspannung:230/400 V~
Nennstrom: 20 A / 1-polig
Schaltvermögen: 6 kA
Auslösecharakteristik: B

liefern, montieren und anschließen
Menge: 1,000 Stck
DIN276 neu: 443

**2.3.21 Leitungsschutzschalter 3 x 16A, B, 6kA**
Leitungsschutzschalter 3 x 16A, B,  6kA nach DIN 43 880
und DIN VDE 0641,
Nennspannung:230/400 V~
Nennstrom: 16 A / 3-polig
Schaltvermögen6 kA
Auslösecharakteristik: B
liefern, montieren und anschließen
Menge: 12,000 Stck
DIN276 neu: 443

**2.3.22 Leitungsschutzschalter 3 x 16A, C, 6kA**
Leitungsschutzschalter 3 x 16A, C,  6kA nach DIN 43 880
und DIN VDE 0641,
Nennspannung:230/400 V~
Nennstrom: 16 A / 3-polig
Schaltvermögen: 6 kA
Auslösecharakteristik: C
liefern, montieren und anschließen
Menge: 1,000 Stck
DIN276 neu: 443

**2.3.23 Leitungsschutzschalter 3 x 20A, B, 6kA**
Leitungsschutzschalter 3 x 20A, B,  6kA nach DIN 43 880
und DIN VDE 0641,
Nennspannung:230/400 V~
Nennstrom: 20 A / 3-polig
Schaltvermögen: 6 kA
AuslösecharakteristikB
liefern, montieren und anschließen
Menge: 1,000 Stck
DIN276 neu: 443

**2.3.24 Leitungsschutzschalter 3 x 32A, B, 6kA**
Leitungsschutzschalter 3 x 32A, B,  6kA
Leitungsschutzschalter nach DIN 43 880 und DIN VDE
0641,
Nennspannung:230/400 V~
Nennstrom: 32 A / 3-polig
Schaltvermögen: 6 kA
Auslösecharakteristik: B
liefern, montieren und anschließen
Menge: 4,000 Stck
DIN276 neu: 443

**2.3.25 FI-LS-Schutzschalter 6A, B, 6kA, 30mA, 2-polig**
FI-LS-Schutzschalter 6A, B,  6kA,  30mA, 2-polig
Fehlerstrom-Leitungsschutzschalter 1P+N 6kA B-
Charakteristik 6A 30mA Typ A QC Fehlerstrom-
Leitungsschutzschalter nach DIN VDE 0664-20 / EN61009-1
VDE 0641-11, am Abgang bis 20 A und am Zugang bis 63 A.
Berührungsschutz nach IP2x DIN VDE 0106 Teil 100, blaue
Test-Taste und Fehlerstromanzeige. Einfache
Einzelentnahme aus dem Phasenschienenverbund. Mit VDE
Zeichen. Geeignet zum nachträglichen Anbau von
Zusatzeinrichtungen. Beschriftungsmöglichkeit direkt am
Gerät.
Nennstrom:  6 A
Auslösercharakteristik:  B
Empfindlichkeit:  30 mA
Art des Differenzialschutzes:  A
Nennabschaltvermögen:  6 kA
Gesamtverlustleistung unter Nennstrom: 1,9 W
liefern, montieren und anschließen
Menge: 1,000 Stck
DIN276 neu: 443

**2.3.26 FI-LS-Schutzschalter 10A, B, 6kA, 30mA, 2-polig**
FI-LS-Schutzschalter 10A, B,  6kA,  30mA, 2-polig
Fehlerstrom-Leitungsschutzschalter 1P+N 6kA B-
Charakteristik 10A 30mA Typ A QC Fehlerstrom-
Leitungsschutzschalter nach DIN VDE 0664-20 / EN61009-1
VDE 0641-11, am Abgang bis 20 A und am Zugang bis 63 A.
Berührungsschutz nach IP2x DIN VDE 0106 Teil 100, blaue
Test-Taste und Fehlerstromanzeige. Einfache
Einzelentnahme aus dem Phasenschienenverbund. Mit VDE
Zeichen. Geeignet zum nachträglichen Anbau von
Zusatzeinrichtungen. Beschriftungsmöglichkeit direkt am
Gerät.
Nennstrom:  10 A
Auslösercharakteristik:  B
Empfindlichkeit:  30 mA
Art des Differenzialschutzes:  A
Nennabschaltvermögen:  6 kA
Gesamtverlustleistung unter Nennstrom: 3,4 W
liefern, montieren und anschließen
Menge: 2,000 Stck
DIN276 neu: 443

**2.3.27 FI-LS-Schutzschalter 10A, C, 6kA, 30mA, 2-polig**
FI-LS-Schutzschalter 10A, C,  6kA,  30mA, 2-polig
Fehlerstrom-Leitungsschutzschalter 1P+N 6kA B-
Charakteristik 10A 30mA Typ A QC Fehlerstrom-
Leitungsschutzschalter nach DIN VDE 0664-20 / EN61009-1
VDE 0641-11, am Abgang bis 20 A und am Zugang bis 63 A.
Berührungsschutz nach IP2x DIN VDE 0106 Teil 100, blaue
Test-Taste und Fehlerstromanzeige. Einfache
Einzelentnahme aus dem Phasenschienenverbund. Mit VDE
Zeichen. Geeignet zum nachträglichen Anbau von
Zusatzeinrichtungen. Beschriftungsmöglichkeit direkt am
Gerät.
Nennstrom:  10 A
Auslösercharakteristik:  C
Empfindlichkeit:  30 mA
Art des Differenzialschutzes:  A
Nennabschaltvermögen:  6 kA
Gesamtverlustleistung unter Nennstrom: 3,4 W
liefern, montieren und anschließen
Menge: 1,000 Stck
DIN276 neu: 443

**2.3.28 FI-LS-Schutzschalter 16A, B, 6kA, 30mA, 2-polig**
FI-LS-Schutzschalter 16A, B,  6kA,  30mA, 2-polig
Fehlerstrom-Leitungsschutzschalter 1P+N 6kA B-
Charakteristik 16A 30mA Typ A QC Fehlerstrom-
Leitungsschutzschalter nach DIN VDE 0664-20 / EN61009-1
VDE 0641-11, am Abgang bis 20 A und am Zugang bis 63 A.
Berührungsschutz nach IP2x DIN VDE 0106 Teil 100, blaue
Test-Taste und Fehlerstromanzeige. Einfache
Einzelentnahme aus dem Phasenschienenverbund. Mit VDE
Zeichen. Geeignet zum nachträglichen Anbau von
Zusatzeinrichtungen. Beschriftungsmöglichkeit direkt am
Gerät.
Nennstrom:  16 A
Auslösercharakteristik:  B
Empfindlichkeit:  30 mA
Art des Differenzialschutzes:  A
Nennabschaltvermögen:  6 kA
Gesamtverlustleistung unter Nennstrom: 5,2 W
liefern, montieren und anschließen
Menge: 3,000 Stck
DIN276 neu: 443

**2.3.29 Hilfsschalter für LS**
Hilfsschalter 2-polig (1S+1Ö), gebaut nach
DIN VDE 0637, mit Berührungsschutz nach
DIN VDE 0106 T 100
Nennspannung: 230V AC
Nennstrom:  6A
Kontakte:  1S + 1Ö
nachträglich anbaubar an Leitungsschutzschalter

liefern, montieren und anschließen
Menge: 2,000 Stck
DIN276 neu: 443

**2.3.30 Dämmerungsschalter Set**
Dämmerungsschalter für Reiheneinbau/Aufputz mit Photozelle misst Beleuchtungsstärke und regelt basierend darauf das Ein- oder Ausschalten von Stromkreisen. Zwei Helligkeitsbereiche wählbar, Verzögerungszeiten für EIN/AUS einstellbar. Schaltmodi: Dauer EIN/AUS, Automatik, Test. Features: Schaltzustandsanzeige, Anschlussfehler- und Kontaktanzeige. Inklusive Aufbaufühler für Außenmontage. Ideal für energiesparende Lichtsteuerung und Sicherheitsbeleuchtung.

Bemessungsbetriebsspannung Ue:230 - 230 V
Einschaltverzögerungszeit:  60 s
Betriebstemperatur:  -5 - +45 °C
Anschlussquerschnitt bei flexiblem Leiter: 1.5 - 6 mm²
Anschlussquerschnitt bei starrem Leiter: 1.5 - 6 mm²
Anzahl Module:  1
Montageart: Zur Montage Auf DIN-Hutschiene, Aufbaufühler für Wand- und Deckenmontage
Schaltstrom:  10 A

liefern, montieren, anschließen und  einstellen
Menge: 1,000 Stck
DIN276 neu: 443

**2.3.31 Digitale Astro-Zeitschaltuhr, quarzgesteuert, 1 Kanal**
Digitale Astro-Zeitschaltuhr, quarzgesteuert, mit Wochen- programm, werksseitig eingestellter Uhrzeit mit automatischer Sommer-Winterzeitumschaltung,  astronomische Berechnung Sonnenauf- / untergang verkürzte Programmeingabe durch freie Blockbildung der Schaltzeiten an beliebigen Tagen, Schaltungsvorwahl, Dauerschalter Ein/ Aus/Automatik, plombierbarer Klappdeckel, zur Montage auf Tragschiene, Berührungsschutz gemäß VBG 4
Spannung: 230V / 50Hz
Schaltung:  24h / 7Tage
kürzeste Schaltzeit: 1min
Kontakt:  1 Wechsler / 10A
Gangreserve:  10 Jahre

liefern, montieren, anschließen und
nach Angaben des AG programmieren und einstellen
Menge: 1,000 Stck
DIN276 neu: 443

**2.3.32 Multifunktions-Stromstoß-Schaltrelais 230 V, 2S, 16A**
Digital einstellbares Multifunktions-Stromstoß-Schaltrelais
230 V-LED-Lampen: bis 600W
Glühlampen: 2000W
8 Stromstoß- oder 8 Relais-Funktionen über LC-Display wählbar
beim Schalten von 230V = Kontaktschaltung im Nulldurchgang
Montage auf Tragschiene DIN-EN 61075 TH35
1 Teilungseinheit = 18mm breit, 58mm tief
Kontakte: 1+1 Schließer potenzialfrei
Versorgungsspannung: wie örtliche Steuerspannung,
galvanisch getrennt von den Kontakten
Universal-Steuerspannung: 8 bis 230V UC
Nennschaltleistung: 16A/250V AC
Stand-by-Verlust: nur 0,03–0,4 Watt
Einschaltdauer: 100%
Kontaktabstand: 0,5mm
Erfüllte Normen: EN 61000-6-3, EN 61000-6-1, EN 60669

liefern, montieren und betriebsfertig anschließen und einstellen
Menge: 4,000 Stck
DIN276 neu: 443

**2.3.33 Installations-Schaltrelais 230V AC, 1S, 25A**
Installations-Schaltrelais 230V mit verlußtleistungsreduziertem Magnetsystem, gebaut nach DIN VDE 0632, Montage auf Tragschiene,
mit Handschaltung und Kontaktstellungsanzeige durch Anzeigefenster
Nennspannung:  250V
Kontakte:  1 S
Nennstrom: 25A, Iein < 140A
Steuerspannung:230V/ AC
Steuerleistung:  < 2VA

liefern, montieren und betriebsfertig anschließen
Menge: 2,000 Stck
DIN276 neu: 443

**2.3.34 Ausschalter 16A 1 Schließer 230V AC mit Leuchtmelder 1PLE**
Ausschalter 16A 1 Schließer 230V AC mit Leuchtmelder 1PLE nach DIN EN 60669-1 (VDE 0632-1), DIN EN 60669-2-4 VDE 0632-2-4, DIN EN IEC 60947-3 VDE 0660-107 mit VDE Zeichen, Beschriftungsmöglichkeit direkt am Gerät und geeignet zum nachträglichen Anbau von Zusatzeinrichtungen. Montage auf Hutschiene
Nennstrom:  16 A
Isolationsspannung Ui:440 V
Anzahl Module:  1

liefern, montieren und anschließen
Menge: 1,000 Stck
DIN276 neu: 443

**2.3.35 Installationsschütz 40A**
Installationsschütz gebaut nach DIN VDE 0637, Kontaktstellungsanzeige durch Anzeigefenster, Berührungsschutz nach DIN VDE 0106 T 100
Nennspannung:  400V AC
Kontakte:  4 S
Nennstrom:  40A
Steuerspannung: 230V AC, brummfrei

liefern, montieren und anschließen
Menge: 2,000 Stck
DIN276 neu: 443

**2.3.36 Reihenklemmen einfach 0,5 - 4mm²**
Reihenklemmen einfach 0,5 - 4mm²
bis Klemmquerschnitt 4mm² zur Montage auf Hutschiene
für vorgenannte Installationsverteiler mit DIN-Schiene

liefern, montieren und intern verdrahten
Menge: 100,000 Stck
DIN276 neu: 443

**2.3.37 Reihenklemmen dreifach 0,5 - 4mm²**
Reihenklemmen dreifach 0,5 - 4mm²
bis Klemmquerschnitt 4mm² zur Montage auf Hutschiene
für vorgenannte Installationsverteiler mit DIN-Schiene

liefern, montieren und intern verdrahten
Menge: 140,000 Stck
DIN276 neu: 443

**2.3.38 Reihenklemmen 6 - 35mm²**
Reihenklemmen 6 - 35mm²
bis Klemmquerschnitt 35mm² zur Montage auf Hutschiene
für vorgenannte Installationsverteiler mit DIN-Schiene

liefern, montieren und intern verdrahten
Menge: 25,000 Stck
DIN276 neu: 443

**2.3.39 Reihenklemmen 16 - 95mm²**
Reihenklemmen 16 - 95mm²
bis Klemmquerschnitt 95mm² zur Montage auf Hutschiene
für vorgenannte Installationsverteiler mit DIN-Schiene

liefern, montieren und intern verdrahten
Menge: 15,000 Stck
DIN276 neu: 443

**2.3.40 Hauptleitungsabzweigklemme vierpolig 2x25/2x16mm²**
Hauptleitungsabzweigklemmen 4-polig nach
DIN VDE 0603 Teil 2,
Ausführung A, fingersicher, für senkrechte und
waagerechte Montage auf Hutprofilschienen 35mm,
Zugangsquerschnitt: 2x2,5 bis 25mm² je Pol
Abgangsquerschnitt: 2x1,5 bis 16mm² je Pol

liefern und betriebsfertig montieren
Menge: 6,000 Stck
DIN276 neu: 443

**2.3.41 Steckdose 250V, 16A für Hutschiene**
Steckdose 250V, 16A für Hutschiene,
Steckdose SCHUKO mit erhöhtem Berührungsschutz nach DIN VDE 0620 zum Einbau in Verteiler mit der Schutzklasse
II zur Montage auf Hutschiene (TS 35) nach DIN EN
60715:2001-09. Nennstrom: 16 A Anschlussart:
Steckanschluss Anschlussquerschnitt bei starrem Leiter:
mini 2x1 mm² - maxi 2x2,5 mm

liefern, montieren und anschließen
Menge: 6,000 Stck
DIN276 neu: 443

**2.3.42 Patchmodul RJ45 CAT6 STP für Hutschienenmontage**
Patchmodul bestehend aus RJ 45- Modul und Hutschienenträger, nach DIN EN 60603-7-3. Selbstschneidende Kontakte (kein Werkzeug erforderlich). Norm-Farbencode EIA/TIA 568 A u. B, Steckverbindung RJ 45, Kategorie 6 STP.

liefern und montieren und klemmen
Menge: 6,000 Stck
DIN276 neu: 443

**2.3.43 Berührungssicherer Sammelschienenblock LS / 16mm²**
Berührungssicherer Sammelschienenblock für Sicherungs- automaten 1- oder 3-polig, 3-phasig, 16 mm², 4 x 3 Pole, einschl. Endkappe und Berührungsschutzabdeckung zum Abdecken der freien Stromschienenanschlüsse,

liefern und betriebsfertig montieren
Menge: 6,000 Stck
DIN276 neu: 443

**2.3.44 Berührungssicherer Sammelschienenblock LS / 10mm²**
Berührungssicherer Sammelschienenblock für Sicherungs- automaten 1- oder 3-polig, 3-phasig, 10 mm², 4 x 3 Pole, einschl. Endkappe und Berührungsschutzabdeckung zum Abdecken der freien Stromschienenanschlüsse,

liefern und betriebsfertig montieren
Menge: 20,000 Stck
DIN276 neu: 443

**2.3.45 Abdeckstreifen**
Abdeckstreifen für Verteilerfelder zum Verschließen
des Geräteschlitzes,

liefern und montieren
Menge: 30,000 Stck
DIN276 neu: 443

**2.3.46 Beschriftungsschilder**
Beschriftungsschilder für Kabelbinder mind. 50x10mm
komplett mit Kunststoffabdeckkappe und Kabelbinder zur
senkrechten und waagerechten Montage mit entsprechend
festzulegender Beschriftung,

liefern, montieren und beschriften
Menge: 120,000 Stck
DIN276 neu: 443

**2.3.47 Kennzeichnungsschild "Hauptschalter" (groß)**
Kennzeichnungsschild aus selbstklebender Kunststofffolie,
weiß mit rotem Rand und roter Aufschrift "Hauptschalter";
Maße: bis. 100 x 50 mm,
zum Befestigen auf Verteilerabdeckungen und -türen

liefern und montieren (kleben)
Menge: 1,000 Stck
DIN276 neu: 443

**2.3.48 Kombischild "Elektrischer Betriebsraum"**
Kombischild aus gelber Kunststofffolie mit gelb/schwarzem Symbol "Warnung vor elektrischer Spannung" und schwarzer Aufschrift "Elektrischer Betriebsraum", "Der Zutritt ist nur befugten Personen gestattet", Kombischild nach BGV A8
und DIN 40008, Maße: 297 x 210 mm,
zum Befestigen an Türen

liefern und montieren (kleben)
Menge: 2,000 Stck
DIN276 neu: 443

#### Titel 2.4 Klemmen, Klemmarbeiten und Verdrahtung

**2.4.1 Klemmarbeiten 2x2x0,8mm**
Leitung oder Kabel abmanteln, rangieren, einführen in
Verteilungen und auf Zu- bzw. Abgangsklemmen auflegen,
bis 2x2x0,8mm;
Menge: 8,000 Stck
DIN276 neu: 443

**2.4.2 Klemmarbeiten 10x2x0,8mm**
Leitung oder Kabel abmanteln, rangieren, einführen in
Verteilungen und auf Zu- bzw. Abgangsklemmen auflegen,
bis 10x2x0,8mm;
Menge: 2,000 Stck
DIN276 neu: 443

**2.4.3 Klemmarbeiten 3x2,5mm²**
*** Schwerpunktposition
Leitung oder Kabel abmanteln, rangieren, einführen in
Verteilungen und auf Zu- bzw. Abgangsklemmen auflegen,
bis 3x2,5 mm²
Menge: 70,000 Stck
DIN276 neu: 443

**2.4.4 Klemmarbeiten 5x2,5mm²**
Leitung oder Kabel abmanteln, rangieren, einführen in
Verteilungen und auf Zu- bzw. Abgangsklemmen auflegen,
bis 5x2,5 mm²
Menge: 24,000 Stck
DIN276 neu: 443

**2.4.5 Klemmarbeiten 5x6mm²**
Leitung oder Kabel abmanteln, rangieren, einführen in
Verteilungen und auf Zu- bzw. Abgangsklemmen auflegen,
bis 5x6 mm²;
Menge: 10,000 Stck
DIN276 neu: 443

**2.4.6 Klemmarbeiten 5x10mm²**
Leitung oder Kabel abmanteln, rangieren, einführen in
Verteilungen und auf Zu- bzw. Abgangsklemmen auflegen,
bis 5x10 mm²;
Menge: 4,000 Stck
DIN276 neu: 443

**2.4.7 Klemmarbeiten 5x16mm²**
Leitung oder Kabel abmanteln, rangieren, einführen in
Verteilungen und auf Zu- bzw. Abgangsklemmen auflegen,
bis 5x16mm²;
Menge: 8,000 Stck
DIN276 neu: 443

**2.4.8 Klemmarbeiten 5x25mm²**
Leitung oder Kabel abmanteln, rangieren, einführen in
Verteilungen und auf Zu- bzw. Abgangsklemmen auflegen,
bis 5x25mm²;
Menge: 2,000 Stck
DIN276 neu: 443

**2.4.9 Klemmarbeiten 5x35mm²**
Leitung oder Kabel abmanteln, rangieren, einführen in
Verteilungen und auf Zu- bzw. Abgangsklemmen auflegen,
bis 5x35mm²;
Menge: 3,000 Stck
DIN276 neu: 443

**2.4.10 Klemmarbeiten 5x50mm²**
Leitung oder Kabel abmanteln, rangieren, einführen in
Verteilungen und auf Zu- bzw. Abgangsklemmen auflegen,
bis 5x50mm²;
Menge: 4,000 Stck
DIN276 neu: 443

**2.4.11 Klemmarbeiten 4x120mm²**
Leitung oder Kabel Abmanteln, Rangieren, Einführen in Verteilungen und auf Zu- bzw. Abgangsklemmen auflegen, bis 4x120 mm²,
einschließlich eventuell benötigter Kabelschuhe
Menge: 5,000 Stck
DIN276 neu: 444

**2.4.12 Klemmarbeiten 1x6mm²**
Leitung oder Kabel abmanteln, rangieren, einführen in
Verteilungen und auf Zu- bzw. Abgangsklemmen auflegen,
bis 1x6 mm²
Menge: 25,000 Stck
DIN276 neu: 443

**2.4.13 Klemmarbeiten 1x10mm²**
Leitung oder Kabel abmanteln, rangieren, einführen in
Verteilungen und auf Zu- bzw. Abgangsklemmen auflegen,
bis 1x10 mm²
Menge: 6,000 Stck
DIN276 neu: 443

**2.4.14 Klemmarbeiten 1x16mm²**
Leitung oder Kabel abmanteln, rangieren, einführen in
Verteilungen und auf Zu- bzw. Abgangsklemmen auflegen,
bis 1x16 mm²
Menge: 14,000 Stck
DIN276 neu: 443

**2.4.15 Klemmarbeiten 1x25mm²**
Leitung oder Kabel abmanteln, rangieren, einführen in
Verteilungen und auf Zu- bzw. Abgangsklemmen auflegen,
bis 1x25 mm²
Menge: 2,000 Stck
DIN276 neu: 443

**2.4.16 Schrumpfverbindungsmuffe 4x120mm²**
Warm-Schrumpfverbindungsmuffe für kunststoffisolierte
Kabel (NAYY oder NYY), mit Schraub- oder Pressverbinder; 0,6/1kV;4x120mm²

liefern mit allem Zubehör, Kabel absetzen und komplett
montieren
Menge: 1,000 Stck
DIN276 neu: 443

**2.4.17 Schrumpfverbindungsmuffe bis 5x50mm²**
Warm-Schrumpfverbindungsmuffe für kunststoffisolierte
Kabel (NAYY oder NYY), mit Schraub- oder Pressverbinder; 0,6/1kV; bis 5x50mm²

liefern mit allem Zubehör, Kabel absetzen und komplett
montieren
Menge: 3,000 Stck
DIN276 neu: 443

**2.4.18 Schrumpfverbindungsmuffe 3x1,5 - 5x2,5mm²**
Warm-Schrumpfverbindungsmuffe für kunststoffisolierte
Kabel (NYM oder NYY), mit Pressverbinder; 0,6/1kV;
3x1,5 - 5x2,5mm²

liefern mit allem Zubehör, Kabel absetzen und komplett
montieren
Menge: 6,000 Stck
DIN276 neu: 443

**2.4.19 Abklemmen/Anklemmen Elektrogeräte im Bestand**
Abklemmen/Anklemmen Elektrogeräte im Bestand
Nach Spannungsfreischaltung alte Zuleitung abklemmen
und ausbauen,
nach Verlegen der neuen Zuleitung Leitung abisolieren,
einführen und  anschließen bis 5x6mm²
Menge: 6,000 Stck
DIN276 neu: 443

**2.4.20 Umschaltverteiler der NEA montieren**
Den zuvor gesicherten Umschaltverteiler der Netzersatzanlage aus Pos. 2.01.06 montieren auf Mauerwerkswand bis 4,0m Höhe.
Das Anschließen der Leitungen ist über die entsprechenden Positionen der Klemmarbeiten abzurechnen.
Menge: 1,000 Stck
DIN276 neu: 494

**2.4.21 Lüfteranschluss herstellen**
Lüfteranschluss herstellen für Wandlüfter der Heizungsanlage, bauseits beigestellt und montiert bis 4,0m Höhe, 230 V AC, 50 Hz, bis.300W
elektr. Anschluss nach Klemmplan herstellen, Zuleitung und Thermostat
Menge: 17,000 Stck
DIN276 neu: 444

**2.4.22 Raumthermostat montieren, anschließen**
Raumthermostat für Wandlüfter der Heizungsanlage, bauseits beigestellt  230 V AC, 50 Hz,
montieren in 1,4m Höhe und elektr. Anschluss nach Klemmplan herstellen pauschal
Menge: 16,000 Stck
DIN276 neu: 444

#### Titel 2.5 Installationsgeräte

**Ausführungsbeschreibung 4 Ausführungsbeschr. zu Installationsgeräten unter Putz**
*Installationsgeräte unter Putz*
Notwendige Aussparungen, Durchbrüche  für Dosen  im Mauerwerk sind mit mauerwerksschonenden Werkzeugen herzustellen (Bohren und Fräsen). Zur Minimierung der Staubentwicklung sind ausschließlich Werkzeuge mit Absaugung zu verwenden!
Die geforderte Standfestigkeit von Bauteilen und Wänden darf durch Schlitze und Aussparungen nicht beeinträchtigt werden.
Für davon abweichende größere Aussparungen und Schlitze ist der für den Bau verantwortliche Statiker zu konsultieren.

Unterputz-Installationsgerät, Ausführung der
Abdeckungen im Flächenprogramm, Dosen für Schutzart IP 20, komplett liefern,montieren, anschließen und beschriften, einschließlich Stemm- und Bohrarbeiten und dem Setzen der
Schalterdose bzw. Schalterabzweigdose oder
Hohlwandschalterdose bzw.
Hohlwandschalterabzweigdose, Geräteeinbaudosen oder
Aufputzgehäuse mit Klemmen, entsprechend nachfolgend
beschrieben Leistungspositionen.

Eine kostenlose Bemusterung ist durchzuführen.

Alle UP-Einsätze müssen mit Steckklemmen und
bruchsicherem Sockel und bruchfester Abdeckung ausgerüstet sein.
Der Berührungsschutz nach DIN VDE 0620/05.92 muss auch
ohne Abdeckung gewährleistet sein.

Durch Modulbauweise müssen die vorgesehenen Einsätze
und Abdeckungen mit unterschiedlichen Rahmenformen,
-größen und Materialien kombinierbar sein.

Es ist ein einheitlicher Hersteller für alle UP-
Programmkomponenten anzubieten.

Schalterprogramm des Herstellers mit folgenden
Eigenschaften:

Farben:
Installationsgerät: reinweiß / alpinweiß (ähnlich RAL9016),
Rahmen  reinweiß / alpinweiß (ähnlich RAL 9016),

**2.5.1 Hohlwand-Schalterabzweigdose**
*** gemäß Ausführungsbeschreibung 4
Lieferung und Montage (einschließlich bohren der Einbauöffnung) einer Hohlwand-Schalterabzweigdose für die Installation
Menge: 3,000 Stck
DIN276 neu: 444

**2.5.2 Geräteeinbaudose einfach für BR-Kanal**
*** gemäß Ausführungsbeschreibung 4
Lieferung und Montage einer Frontrastende Geräteeinbaudose 1-fach für Schalter-Systeme, mit abklappbarem und bei Bedarf auch entfernbarem Unterteil zum Zeit sparenden Leitungsanschluss, mit Zuführungsöffnungen für Leitungsdurchmesser bis 14 mm. Für die Montage in Geräteeinbaukanäle  mit Zugentlastung, passend zum gewählten Brüstungskanal
als Leer- oder Anschlussdose
Menge: 6,000 Stck
DIN276 neu: 444

**2.5.3 Unterputzdose tief**
*** Schwerpunktposition
*** gemäß Ausführungsbeschreibung 4
Unterputzdose tief
als Geräteeinbaudose einschl. Fräsen, einsetzen
und verputzen
Menge: 43,000 St
DIN276 neu: 444

**2.5.4 Unterputzdose als Elektronikdose**
*** gemäß Ausführungsbeschreibung 4
Unterputzdose als Elektronikdose
als Geräteeinbaudose einschl. Fräsen, einsetzen
und verputzen
Menge: 5,000 St
DIN276 neu: 444

**2.5.5 Steckdose, uP**
*** Schwerpunktposition
*** gemäß Ausführungsbeschreibung 4
Steckdose mit Schutzkontakt als Installationseinsatz,
VDE 0620,
mit Abdeckung, 2-polig 16 A + E, 250 V / AC,
Anschlussklemmen als Verbindungsklemmen,

Steckdose liefern, anschließen, mit Schrauben und
Krallen befestigen
Menge: 33,000 Stck
DIN276 neu: 444

**2.5.6 Universalschalter, uP**
*** gemäß Ausführungsbeschreibung 4
Universalschalter 250V, 10A,  Aus - oder Wechselschalter mit 5 Stk. Steckklemmen 5 x 1,5mm² zur Durchgangsverdrahtung, Anschlußklemmen als Verbindungsklemmen,

Schalter liefern, anschließen, mit Schrauben und Krallen befestigen
Menge: 4,000 Stck
DIN276 neu: 444

**2.5.7 Kontrollschalter m. Glimmlampe, uP**
*** gemäß Ausführungsbeschreibung 4
Wippkontrollschalter-Einsatz Aus-  mit Glimmlampe - orange 250 V / 10 A
4 Stk. Steckklemmen 5 x 1,5mm² zur Durchgangsverdrahtung, Anschlußklemmen als Verbindungsklemmen,

Schalter liefern, anschließen, mit Schrauben und Krallen befestigen
Menge: 1,000 Stck
DIN276 neu: 444

**2.5.8 Wippe**
*** gemäß Ausführungsbeschreibung 4
Wippe mit geschlossener Oberfläche für Taster und Schalter,

liefern und montieren
Menge: 5,000 Stck
DIN276 neu: 444

**2.5.9 Serienschalter**
*** gemäß Ausführungsbeschreibung 4
Serienschalter 250V, 10A, Schalter mit  mit 5 Stk. Steckklemmen 5 x 1,5mm² zur Durchgangsverdrahtung, Anschlußklemmen als Verbindungsklemmen,

Schalter anschließen, mit Schrauben und Krallen befestigen
Menge: 1,000 Stck
DIN276 neu: 444

**2.5.10 Wippe, Serie**
*** gemäß Ausführungsbeschreibung 4
Wippe mit geteilter Oberfläche für Serienschalter und Doppeltaster,

liefern und montieren
Menge: 1,000 Stck
DIN276 neu: 444

**2.5.11 Blindabdeckung**
*** gemäß Ausführungsbeschreibung 4
Blindabdeckung mit Tragring für Schalterprogramme,
als Klemm- oder Anschlussdose mit Durchgangs- oder
Leuchtenklemmen,

liefern, montieren und klemmen
Menge: 4,000 Stck
DIN276 neu: 444

**2.5.12 Präsenzmelder 180°, Wandeinbau, Master**
*** gemäß Ausführungsbeschreibung 4
Präsenzmelder mit 180° Erfassungsbereich für die Wandmontage als Master
Besondere Produktfunktionen: Einfaches Parametrieren, Fernsteuern und Dokumentieren mit IR-Pen und App;
Benutzerschnittstelle: Einstellregler/Potentiometer, IR-Fernbedienung
Steuerungssystem: ON/OFF
Montageart: Unterputz / Gerätedose Ø 68 mm
Montageort: Wand
Abmessungen: Länge 70 mm x Breite 70 mm x Höhe/Tiefe 55 mm
Schutzart: IP20, IP44 je nach Abdeckung (separat bestellen)
Schutzklasse: II
Zulässige Umgebungstemperatur: 0 °C...+50 °C
Relative Luftfeuchte: 593 %, nicht kondensierend
Farbe: opal-matt
Nennspannung: 230 V AC / 50 Hz
Einschaltstrom: 800 A / 200 µs
Leistungsaufnahme: 1 W
Erfassungswinkel: 180° horizontal, 60° vertikal
Erfassungsreichweite quer: Ø 16 m
Erfassungsreichweite frontal: Ø 6 m
Erfassungsreichweite Präsenzbereich: Ø 4 m
Erfassungsbereich: bis zu 101 m²
Empf. Montagehöhe: 1,1 m
Max. Montagehöhe: 2,2 m
Helligkeitswert: 52000 lx
Anzahl Lichtkanäle: 1
Anzahl HLK-Kanäle: 1
Slave-Eingang: true
Max. Anzahl Slave-Melder: 6
Modus: Halbautomatik, Vollautomatik
Konstantlichtregelung: false
Schaltverzögerung von "dunkel zu hell": 30 s
Schaltverzögerung von "hell zu dunkel": 0 s
Schaltleistung Kanal 1: 230 V/50 Hz, 16 AX
2300 W/10 A (cos phi = 1)
1150 VA/5 A (cos phi = 0,5)
600 W LED
Schaltkontakt: Schließer / potenzialbehaftet
Nachlaufzeit: 12 s...30 min (in Stufen einstellbar)
Impulsfunktion: true
Tastereingang: true

liefern, montieren, klemmen und einstellen
Menge: 4,000 Stck
DIN276 neu: 444

**2.5.13 Präsenzmelder 180°, Wandeinbau, Slave**
*** gemäß Ausführungsbeschreibung 4
Slave-Melder zur Erweiterung des Erfassungsbereiches eines "Master"-Melders mit 180° Erfassungsbereich für die Wandmontage

Steuerungssystem: ON/OFF
Montageart: Unterputz / Gerätedose Ø 68 mm
Montageort: Wand
Abmessungen: Länge 70 mm x Breite 70 mm x Höhe/Tiefe 55 mm
Schutzart: IP20, IP44 je nach Abdeckung (separat bestellen)
Schutzklasse: II
Zulässige Umgebungstemperatur: 0 °C...+50 °C
Relative Luftfeuchte: 595 %, nicht kondensierend
Farbe: opal-matt
Nennspannung: 230 V AC / 50 Hz
Leistungsaufnahme: 0,4 W
Erfassungswinkel: 180° horizontal, 60° vertikal
Erfassungsreichweite quer: Ø 16 m
Erfassungsreichweite frontal: Ø 6 m
Erfassungsreichweite Präsenzbereich: Ø 4 m
Erfassungsbereich: bis zu 101 m²
Empf. Montagehöhe: 1,1 m
Max. Montagehöhe: 2,2 m
Slave-Eingang: false
Modus: Vollautomatik
Konstantlichtregelung: false
Schaltverzögerung von "dunkel zu hell": 0 s
Schaltverzögerung von "hell zu dunkel": 0 s
Schaltleistung Kanal 1: Bus-System
Nachlaufzeit: false
Tastereingang: false

liefern, montieren, klemmen und einstellen
Menge: 2,000 Stck
DIN276 neu: 444

**2.5.14 1-fach Rahmen mit Beschriftungsfeld**
*** gemäß Ausführungsbeschreibung 4
1-fach Rahmen für Schalterprogramm, mit
Beschriftungsfeld,

liefern, beschriften und montieren
Menge: 30,000 Stck
DIN276 neu: 444

**2.5.15 2-fach Rahmen mit Beschriftungsfeld**
*** gemäß Ausführungsbeschreibung 4
2-fach Rahmen für Schalterprogramm, mit
Beschriftungsfeld,

liefern, beschriften und montieren
Menge: 10,000 Stck
DIN276 neu: 444

**2.5.16 3-fach Rahmen mit Beschriftungsfeld**
*** gemäß Ausführungsbeschreibung 4
3-fach Rahmen für Schalterprogramm, mit
Beschriftungsfeld,

liefern, beschriften und montieren
Menge: 1,000 Stck
DIN276 neu: 444

**2.5.17 Aufputzgehäuse einfach**
*** gemäß Ausführungsbeschreibung 4
Aufputzgehäuse einfach zur Aufputz-Installation von
Unterputz- Einbaugeräten passend zum Schalterprogramm

liefern und montieren einschließlich
Befestigungsmaterial
Menge: 1,000 Stck
DIN276 neu: 444

**2.5.18 Aufputzgehäuse zweifach**
*** gemäß Ausführungsbeschreibung 4
Aufputzgehäuse zweifach zur Aufputz-Installation von
Unterputz- Einbaugeräten passend zum Schalterprogramm

liefern und montieren einschließlich
Befestigungsmaterial
Menge: 1,000 Stck
DIN276 neu: 444

**Ausführungsbeschreibung 5 Ausführungsbeschr. zu Installationsgeräten auf Putz**
*Installationsgeräte auf Putz*
Aufputz-Installationsgerät, für Schutzart IP 44, mit schlagzähem Thermoplastgehäuse,
Installationsgeräte können mit Schriftfeld versehen werden, Sockel herausnehm- und austauschbar, beleuchtbar im Sinne der Arbeitsstättenverordnung
komplett liefern, montieren und anschließen
Farbe:  lichtgrau

**2.5.19 Installationstaster, IP44, AP**
*** gemäß Ausführungsbeschreibung 5
Installationstaster nach VDE 0632, als Wippentaster mit Schriftfeld, in Aufputzausführung, spritzwassergeschützt,
mit Gehäuse, 1-polig 10 A, 250 V AC, beleuchtbar,
Anschlussklemmen als Verbindungsklemmen,

liefern, montieren und betriebsfertig anschließen
Menge: 2,000 Stck
DIN276 neu: 444

**2.5.20 Installationsschalter, UNI, IP44, AP**
*** gemäß Ausführungsbeschreibung 5
Installationsschalter UNI nach VDE 0632, als Wippenschalter
mit Schriftfeld, in Aufputzausführung, spritzwassergeschützt, mit Gehäuse, als Wechsel- oder Ausschalter, 1-polig 10 A, 250 V AC, beleuchtbar im Sinne der Arbeitsstätten- verordnung, Anschlussklemmen als Verbindungsklemmen

liefern, montieren und betriebsfertig anschließen
Menge: 8,000 Stck
DIN276 neu: 444

**2.5.21 Glimmlampe**
*** gemäß Ausführungsbeschreibung 5
Glimmlampe für Schalter und Taster,
steckbare Glimmlampe 1mA, 230V;
zur Beleuchtung gemäß Arb. Stätt. V.

liefern und montieren
Menge: 8,000 Stck
DIN276 neu: 444

**2.5.22 Steckdose, IP44, AP**
*** gemäß Ausführungsbeschreibung 5
Steckdose mit Schutzkontakt, nach VDE 0620,
in Aufputzausführung, spritzwassergeschützt,
mit Gehäuse, als Einfachsteckdose
2-polig 16 A + E, 250 V / AC,
Anschlussklemmen als Verbindungsklemmen

liefern, montieren und betriebsfertig anschließen
Menge: 3,000 Stck
DIN276 neu: 444

**2.5.23 Steckdose 2-fach, IP44, AP**
*** gemäß Ausführungsbeschreibung 5
Steckdose mit Schutzkontakt, nach VDE 0620,
in Aufputzausführung, spritzwassergeschützt,
mit Gehäuse, als Doppelsteckdose geeignet für
waagerechte Montage, 2-polig 16 A + E, 250 V / AC,
Anschlussklemmen als Verbindungsklemmen

liefern, montieren und betriebsfertig anschließen
Menge: 21,000 Stck
DIN276 neu: 444

**2.5.24 CEE-Brüstungskanalsteckdose 5 x 16A**
*** gemäß Ausführungsbeschreibung 5
CEE-Wandsteckdose nach DIN VDE 0623, in grau und mit Kennfarbe, in Aufputzausfürung, wassergeschützt IP44, Steckdose 5-polig: 3P+N+PE 400V/50Hz, 16A, 6h,
mit Federklemme geeignet zur Durchgangsverdrahtung; Zuleitung von oben oder von unten einführbar,

mit Dose, liefern, montieren und anschließen
Menge: 1,000 Stck
DIN276 neu: 444

**2.5.25 CEE-Wandsteckdose 5 x 16A, AP**
*** gemäß Ausführungsbeschreibung 5
CEE-Wandsteckdose nach DIN VDE 0623, in grau und mit Kennfarbe, in Aufputzausfürung, wassergeschützt IP44, Steckdose 5-polig: 3P+N+PE 400V/50Hz, 16A, 6h,
mit Federklemme geeignet zur Durchgangsverdrahtung; Zuleitung von oben oder von unten einführbar,

mit Verschraubung, liefern, montieren und anschließen
(einheitliches Design wie 5 x 32A)
Menge: 14,000 Stck
DIN276 neu: 444

**2.5.26 CEE-Wandsteckdose 5 x 32A, AP**
*** gemäß Ausführungsbeschreibung 5
CEE-Wandsteckdose nach DIN VDE 0623, in grau und mit Kennfarbe, in Aufputzausfürung, wassergeschützt IP44, Steckdose 5-polig: 3P+N+PE 400V/50Hz, 32A, 6h,
mit Federklemme geeignet zur Durchgangsverdrahtung; Zuleitung von oben oder von unten einführbar,

mit Verschraubung, liefern, montieren und anschließen
(einheitliches Design wie 5 x 16A)
Menge: 2,000 Stck
DIN276 neu: 444

**2.5.27 Verbindungsdose 7E, IP54**
*** gemäß Ausführungsbeschreibung 5
Verbindungsdose, DIN VDE 0606, aus Isolierstoff,
als Abzweigkasten, Grundfläche 75 mm x 75 mm,
mit Deckel, Schutzgrad IP54, mit 7 Einführungen,
in Aufputzausführung

liefern, montieren und klemmen
Menge: 52,000 Stck
DIN276 neu: 444

**2.5.28 Verbindungsdose 12E, IP54**
*** gemäß Ausführungsbeschreibung 5
Verbindungsdose, DIN VDE 0606, aus Isolierstoff,
als Abzweigkasten, Grundfläche 100 mm x 100 mm,
mit Deckel, Schutzgrad IP54, mit 12 Einführungen,
in Aufputzausführung

liefern, montieren und klemmen
Menge: 30,000 Stck
DIN276 neu: 444

#### Titel 2.6 Inbetriebnahme & Abnahme

**Ausführungsbeschreibung 6 Ausführungsbeschr. zur Inbetriebn. und Funktionsprobe**
*Inbetriebnahme*
Prüfung der Funktionstätigkeiten sind in die Einheitspreise einzukalkulieren. Für Prüfung auf die Wirksamkeit der gewählten Schutzmaßnahmen und des darüber zu erstellenden Prüfprotokolls und Übergabescheines ist nachfolgende Position angesetzt.
Je ELT-Verteiler ist jeweils ein Übergabeschein, ein Prüfprotokoll, ein Lageplan sowie ein Stromlaufplan
zu erstellen!

**2.6.1 Prüfen der Kundenanlage nach DIN VDE 0100 Teil 600**
*** Pauschalposition
*** gemäß Ausführungsbeschreibung 6
Prüfen der Kundenanlage lt. DIN VDE 0100 Teil 600 aller Endstromkreise, Zu- und Hauptleitungen von NSHV und UV, die Ergebnisse sind in den Übergabeschein einzutragen (je Verteiler oder Anlage) für Isolationsmessung, Messen Schleifenimpedanz oder Kurzschlussstrom und FI-Schutzschaltung (Messung der Fehlerspannung beim Auslösen)
Menge: 1,000 psch
DIN276 neu: 449

**Ausführungsbeschreibung 7 Ausführungsbeschreibung zu den Revisionsunterlagen**
*Revision*
Dokumentation und Revisionsunterlagen

Die Revisionsunterlagen sollen den Auftraggeber, Nutzer und Betreiber
in die Lage versetzen, die Anlagen sicher zu nutzen und zu betreiben.
Sie müssen eindeutige Angaben zu Wartung, Instandhaltung, Sicherheitshinweisen, Betrieb, Stör- und Fehlerbehandlung etc. enthalten.

Die gesamte Dokumentation und die Revisionsunterlagen sind jeweils 3-fach
in Papierausführung abzugeben. Zusätzlich sind alle Unterlagen auf Datenträger
(z. B. CD oder DVD) zu übergeben.
Dabei sind alle Planunterlagen als DWG- Files, alle Texte und weitere Unterlagen als WORD-, EXCEL- bzw. PDF-Files zu übergeben.
Die Fotodokumentation ist im Format JPG in einer Ordnerstruktur gemäß
der Bauwerksteilung in Abstimmung mit dem Bauherren auf Datenträger
zu übergeben.

Folgende Unterlagen sind mindestens zu liefern:

- Inhaltsverzeichnis
- Funktions- und Anlagenbeschreibungen
- Bedienungs- und Wartungsanleitungen
- Revisionszeichnungen
- Berechnungen
- Leistungsbedarfsberechnung aus Ausführungsplanung
- Mess- und Prüfprotokolle
- Leuchtenliste
- Fabrikateliste
- Mängelfreier Abnahmebericht

**2.6.2 Anfertigung der Bestands- und Revisionsunterlagen**
*** Pauschalposition
*** gemäß Ausführungsbeschreibung 7
Spätestens 14 Kalendertage vor der Endabnahme sind die
Ausführungspläne und Revisionsunterlagen mit
Dokumentation der Anlagenteile, Bedienungsanleitungen,
Bauteilliste, Messprotokolle,
Übersichts-, Kabel-, Klemm-, Verteiler-, Lage- bzw. Grundrissplänen
mit den eingezeichneten Standorten und Stromkreis- und
Gerätebezeichnungen, Einstellungswerte der Leistungsschalter, Werkstattzeichnungen sowie Schottlisten, Fachbauleitererklärungen, Prüfzeugnisse,
Übereinstimmungserklärungen, bauaufsichtliche
Zulassungen als Bestandsunterlagen für
Elektroinstallation, E-Mobilität, Daten- und TK-Anlagen und für brandschutzrelevante Einbauten sowie
Anlagen mit Funktionserhalt zu liefern. Unterlagen sind
zweifach in Papier und einmal digital auf USB-Stick (Pläne neben PDF auch in bearbeitbarer Form wie DWG oder DXF)
zu liefern.
Die Kopien aller Pläne sind in gleicher Qualität
(farbig) und Größe wie die Originale zu liefern.

Achtung: Ohne übergebene und auf Vollständigkeit
geprüfte Revisionsunterlagen erfolgt keine Endabnahme!
Menge: 1,000 psch
DIN276 neu: 449

#### Titel 2.7 Verlegesysteme

**Ausführungsbeschreibung 8 Ausführungsbeschreibung zu den LFS Metall**
*Leitungsfürungssystem Metall*
Leitungsführungssystem Metall
Die aufgeführten Teile sind komplett zu liefern (Boden,
Deckel und Verbinder), teilweise entsprechend den
örtlichen Verhältnissen sauber auf Gehrung und Länge zu schneiden und fachgerecht mit Formteilen oder Gehrungsschnitt zu montieren, einschließlich der erforderlichen Klein- und Verbindungsteile und Befestigungsmaterials und Bohren der Befestigungslöcher.
Ausschnitte aus den Systemen zur Leitungseinführung an
den Seitenflächen oder Rückseite ist in den
Angebotspreis mit zu kalkulieren.
Farbe: weiß

In Flucht- und Rettungswegen hat die Befestigung von metallenen Verlegesystemen  grundsätzlich mit Metalldübeln, -ankernägeln und -ankern zu erfolgen.

Eine Befestigung mit Kunststoffdübeln ist hier nicht zulässig!

**2.7.1 Brüstungskanal-Komplett 70 x 130, Stahlblech**
*** gemäß Ausführungsbeschreibung 8
Brüstungskanal-Komplett mit Oberteil 70 x 130, symmetrisch
- Unterteil mit Bodenlochung
- 2-Kammersystem
- schlag- und kratzfeste Oberfläche
- einzurastender Trennsteg
- sichtbarer Geräteeinbau
- beständig gegen UV-Strahlung, Wasser, Öl
Außenmaß: 70 x 130 mm
Farbe: verkehrsweiß (RAL 9016)

liefern und montieren
Menge: 2,000 lfdm
DIN276 neu: 444

**2.7.2 Endstück 70x130, Stahlblech**
*** gemäß Ausführungsbeschreibung 8
Endstück 70x130, Stahlblech, Farbe weiß,
passend zum Brüstungskanal

liefern und montieren
Menge: 1,000 Stck
DIN276 neu: 444

**2.7.3 Stahlblech-Leitungsführungskanal 30x24, weiß**
*** gemäß Ausführungsbeschreibung 8
Stahlblech-Leitungsführungskanal,
Höhe:  24mm
Breite:  30mm

liefern und montieren
Menge: 16,000 m
DIN276 neu: 444

**2.7.4 Stahlblech-Leitungsführungskanal 60x60, weiß**
*** gemäß Ausführungsbeschreibung 8
Stahlblech-Leitungsführungskanal, weiß,
Höhe:  60mm
Breite:  60mm

liefern und montieren
Menge: 3,000 m
DIN276 neu: 444

**Ausführungsbeschreibung 9 Ausführungsbeschreibung zu den LFS PVC**
*Leitungsfhrungssystem PVC*
Leitungsführungssystem PVC
Die aufgeführten Teile sind komplett zu liefern (Boden,
Deckel und Verbinder), teilweise entsprechend den
örtlichen Verhältnissen sauber auf Gehrung und Länge zu schneiden und fachgerecht mit Formteilen oder Gehrungsschnitt zu montieren, einschließlich der erforderlichen Klein- und Verbindungsteile und Befestigungsmaterials und Bohren der Befestigungslöcher.
Ausschnitte aus den Systemen zur Leitungseinführung an
den Seitenflächen oder Rückseite ist in den
Angebotspreis mit zu kalkulieren.
Farbe: weiß

**2.7.5 Geräteeinbaukanal 70/130 komplett, PVC**
*** gemäß Ausführungsbeschreibung 9
Geräteeinbaukanal 70/130 komplett
als Geräteeinbaukanal-System aus PVC nach DIN EN 50085
mit symmetrischer Systemöffnung inklusive vormontierter
Kanalkupplungen. C-Profil am Kanalboden zur Aufnahme einer Trennwand,
Geräteeinbaukanal mit einer Schutzfolie versehen,
die nach der Montage problemlos entfernt werden kann.
Der Befestigungsabstand sollte 600 mm nicht
überschreiten. Die Montage von Standard Schalt- und
Steckgeräten und Modul 45 Einbaugeräten erfolgt über
frontrastende Geräteeinbaudosen.

Werkstoff: Polyvinylchlorid
Kanalhöhe: 130mm
Kanaltiefe: 70mm

liefern inkl. Kanalklammern und montieren
Menge: 3,000 m
DIN276 neu: 444

**2.7.6 PVC-Leitungsführungskanal 30x45**
*** gemäß Ausführungsbeschreibung 9
PVC-Leitungsführungskanal,
Höhe: 30mm
Breite: 45mm

liefern und montieren
Menge: 10,000 m
DIN276 neu: 444

**2.7.7 PVC-Leitungsführungskanal 60x110**
*** gemäß Ausführungsbeschreibung 9
PVC-Leitungsführungskanal,
Höhe:  60mm
Breite: 110mm

liefern und montieren
Menge: 4,000 m
DIN276 neu: 444

**2.7.8 Trennschiene 60mm**
*** gemäß Ausführungsbeschreibung 9
Trennschiene PVC für Kanalhöhe 60mm

liefern und montieren
Menge: 2,000 m
DIN276 neu: 444

**Ausführungsbeschreibung 10 Ausführungsbeschreibung zu den LFS Install.-Rohre**
*Installationsrohre*
Installationsrohre
Die Befestigungsmittel wie Schellen, Schrauben, Dübel sind in den Angebotspreis mit zu kalkulieren.

Die Rohre sind nach den örtlichen Gegebenheiten auf
Länge zu schneiden die Schnittstellen sind zu entgraten.
Farbe bei Kunststoffrohren: grau

**2.7.9 Kunststoffisolierrohr, mittel flex., EN 20**
*** gemäß Ausführungsbeschreibung 10
flexibles Kunststoff-Panzerrohr EN 20 aus PVC-U mit glattem Mantel aus PVC-P, zur Leerrohrinstallation nach VDE 0605, DIN EN 50086-1, DIN EN 50086-2-1, für mittlere mechanische Beanspruchung,
Mindestdruckfestigkeit: 750N/5cm, Klassifizierung 33412, flammwidrig, selbstverlöschend, beständig von -5 bis +60 °C,

liefern und verlegen
Menge: 34,000 m
DIN276 neu: 444

**2.7.10 Kunststoffisolierrohr, mittel flex., EN 25**
*** gemäß Ausführungsbeschreibung 10
flexibles Kunststoff-Wellrohr EN 25 aus PVC-U mit glattem Mantel aus PVC-P, zur Leerrohrinstallation nach VDE 0605, DIN EN 50086-1, DIN EN 50086-2-1, für mittlere mechanische Beanspruchung,
Mindestdruckfestigkeit: 750N/5cm, Klassifizierung 33412
, flammwidrig, selbstverlöschend, UV-beständig von -25 bis +60 °C,

liefern und verlegen
Menge: 10,000 m
DIN276 neu: 444

**2.7.11 Leichtes Kunststoff-Installationsrohr EN20**
*** gemäß Ausführungsbeschreibung 10
Leichtes Kunststoff-Installationsrohr EN20, starres Kunststoff-Installationsrohr aus PVC, als Montagehilfsrohr nach für leichte mechanische Beanspruchung, Mindestdruckfestigkeit: 320N/5cm, flammwidrig, selbstverlöschend, beständig von -5 bis +60 °C, grau, mit einseitig angeformter Muffe, inkl. Klemmschellen und Befestigungsmaterial

liefern und montieren
Menge: 240,000 m
DIN276 neu: 444

**2.7.12 Leichtes Kunststoff-Installationsrohr EN25**
*** gemäß Ausführungsbeschreibung 10
Leichtes Kunststoff-Installationsrohr EN25, starres Kunststoff-Installationsrohr aus PVC, als Montagehilfsrohr nach für leichte mechanische Beanspruchung, Mindestdruckfestigkeit: 320N/5cm, flammwidrig, selbstverlöschend, beständig von -5 bis +60 °C, grau, mit einseitig angeformter Muffe, inkl. Klemmschellen und Befestigungsmaterial

liefern und montieren
Menge: 120,000 m
DIN276 neu: 444

**2.7.13 Mittleres Kunststoff-Installationsrohr EN32**
*** gemäß Ausführungsbeschreibung 10
Mittleres Kunststoff-Installationsrohr EN32, starres Kunststoff-Installationsrohr aus PVC, als Montagehilfsrohr  für mittlere mechanische Beanspruchung, Mindestdruckfestigkeit: 750N/5cm,flammwidrig, selbstverlöschend, beständig von -5 bis +60 °C, grau, mit einseitig angeformter Muffe, inkl. Klemmschellen und Befestigungs- material

liefern und montieren
Menge: 60,000 m
DIN276 neu: 444

**2.7.14 Mittleres Kunststoff-Installationsrohr EN40**
*** gemäß Ausführungsbeschreibung 10
Mittleres Kunststoff-Installationsrohr EN40, starres Kunststoff-Installationsrohr aus PVC, als Montagehilfsrohr  für mittlere mechanische Beanspruchung, Mindestdruckfestigkeit: 750N/5cm,flammwidrig, selbstverlöschend, beständig von -5 bis +60 °C, grau, mit einseitig angeformter Muffe, inkl. Klemmschellen und Befestigungs- material

liefern und montieren
Menge: 20,000 m
DIN276 neu: 444

**2.7.15 Alu-Steckrohr M 25**
*** gemäß Ausführungsbeschreibung 10
Alu Steckrohr M25 Alu
Elektroinstallationsrohr ohne Gewindeenden nach EN
61386-1, für den mechanischen Schutz von Kabeln und
Leitungen. Mit gratfreier Innenwand.
Korrosionsschutzklasse 2 (mittel).

Klassifizierungscode: 44561

Korrosionsschutz: Aluminium,
Durchmesser außen: 25 mm / M25
Materialstärke: 1,2mm

liefern inkl. Endkappen und  montieren
Menge: 10,000 m
DIN276 neu: 444

**2.7.16 Alu-Steckrohr M 32**
*** gemäß Ausführungsbeschreibung 10
Alu Steckrohr M32 Alu
Elektroinstallationsrohr ohne Gewindeenden nach EN
61386-1, für den mechanischen Schutz von Kabeln und
Leitungen. Mit gratfreier Innenwand.
Korrosionsschutzklasse 2 (mittel).

Klassifizierungscode: 44561

Korrosionsschutz: Aluminium,
Durchmesser außen: 32 mm / M32
Materialstärke: 1,2mm

liefern inkl. Endkappen und montieren
Menge: 10,000 m
DIN276 neu: 444

**Ausführungsbeschreibung 11 Ausführungsbeschr. zu den LFS Kabelrinne, Steigetrasse**
*Kabelrinne, Steigetrassen*
Kabelrinne, Steigetrassen
Die aufgeführten Teile sind zu liefern, teilweise
entsprechend den örtlichen Verhältnissen sauber auf
Gehrung und Länge zu schneiden und fachgerecht mit
Formteilen oder Gehrungsschnitt zu montieren,
einschließlich der erforderlichen Kleinteile und
Befestigungsmaterial. Die Schnittstellen sind vor der
Montage zu entgraten und mit Zinkspray zu behandeln.
Alle Trassen sind mit dem Potentialausgleich zu
verbinden.

**2.7.17 Kabelrinne 60/400mm, mittelschwer**
*** gemäß Ausführungsbeschreibung 11
Mittelschwere gelochte Kabelrinne zur horizontalen Verlegung von Kabeln und Leitungen. Gemäß DIN EN 61537. Einsetzbar im Innenbereich. Schraubverbindung. Geeignet für direkte und erhöhte Bodenmontage sowie Wand- und Deckenmontage auf Tragsystem. Durchgängige Holmlochung für Verbinder- und Zubehörmontage. Lochung im Rinnenboden für Mittenabhängung mit Gewindestangen.
 • Werkstoff: Stahl, St
 • Oberfläche: bandverzinkt, DIN EN 10346, FS
 • Breite: 400 mm
 • Höhe: 60 mm
 • Blechstärke: 1 mm
 • Verbinder: Mitgelieferter Verbinder
 • Funktionserhalt: nein
 • Montagelochung im Boden: ja
 • Seitenlochung: ja

Belastung bei:
Stützabstand 1,5m1,5 kN/m

liefern inkl. Verbinder und montieren
Menge: 14,000 m
DIN276 neu: 444

**2.7.18 Kabelrinne 60/200mm, schwer**
*** Schwerpunktposition
*** gemäß Ausführungsbeschreibung 11
Schwere gelochte Kabelrinne zur horizontalen Verlegung von hohen Kabellasten. Gemäß DIN EN 61537. Einsetzbar im Innenbereich. Schraubverbindung. Geeignet für direkte und erhöhte Bodenmontage sowie Wand- und Deckenmontage auf Tragsystem. Durchgängige Holmlochung für Verbinder- und Zubehörmontage. Lochung im Rinnenboden für Mittenabhängung mit Gewindestangen.
Geprüft als Normtragekonstruktion nach DIN 4102 Teil 12 für den Funktionserhalt, Funktionserhaltklassen E30 bis E90.
 • Werkstoff: Stahl, St
 • Oberfläche: bandverzinkt, DIN EN 10346, FS
 • Breite: 200 mm
 • Höhe: 60 mm
 • Blechstärke: 1,5 mm
 • Verbinder: Mitgelieferter Verbinder
 • Funktionserhalt: ja
 • Montagelochung im Boden: ja
 • Seitenlochung: ja

Belastung bei:
Stützabstand 2,5m1,15 kN/m
Zur Beachtung:
Durch die Hallenkonstruktion ist ein Befestigungsabstand von 2,5m vorgegeben.

liefern inkl. Verbinder und montieren
Menge: 40,000 m
DIN276 neu: 444

**2.7.19 Kabelrinne 60/100mm, schwer**
*** gemäß Ausführungsbeschreibung 11
Schwere gelochte Kabelrinne zur horizontalen Verlegung von hohen Kabellasten. Gemäß DIN EN 61537. Einsetzbar im Innenbereich. Schraubverbindung. Geeignet für direkte und erhöhte Bodenmontage sowie Wand- und Deckenmontage auf Tragsystem. Durchgängige Holmlochung für Verbinder- und Zubehörmontage. Lochung im Rinnenboden für Mittenabhängung mit Gewindestangen.
Geprüft als Normtragekonstruktion nach DIN 4102 Teil 12 für den Funktionserhalt, Funktionserhaltklassen E30 bis E90.
 • Werkstoff: Stahl, St
 • Oberfläche: bandverzinkt, DIN EN 10346, FS
  • Breite: 100 mm
 • Höhe: 60 mm
 • Blechstärke: 1,5 mm
 • Verbinder: Mitgelieferter Verbinder
 • Funktionserhalt: ja
 • Montagelochung im Boden: ja
 • Seitenlochung: ja

Belastung bei:
Stützabstand 2,5m1,15 kN/m
Zur Beachtung:
Durch die Hallenkonstruktion ist ein Befestigungsabstand von 2,5m vorgegeben.

liefern inkl. Verbinder und montieren
Menge: 24,000 m
DIN276 neu: 444

**2.7.20 Trennsteg 60mm**
*** gemäß Ausführungsbeschreibung 11
Trennsteg zur Trennung von Kabeln und Leitungen, zum
Einbau in Kabelrinnen, incl. systembedingten
Befestigungsmaterial
Korrosionsschutz: bandverzinkt nach DIN EN 10346
Seitenhöhe:  60 mm

liefern und montieren
Menge: 25,000 m
DIN276 neu: 444

**2.7.21 Bogen 90° / 400mm**
*** gemäß Ausführungsbeschreibung 11
Bogen 90°  für Kabelrinne aus Stahlblech 60 x 400, bandverzinkt nach DIN EN 10346, eingerollte Kante oben
am Seitenholm zur Verstärkung und als Kantenschutz,
inkl. systembedingtem Verbindungsmaterial

liefern und montieren
Menge: 1,000 Stck
DIN276 neu: 444

**2.7.22 T-Anbaustück / 400mm**
*** gemäß Ausführungsbeschreibung 11
T-Anbaustück für Kabelrinne aus Stahlblech 60 x 400, bandverzinkt nach DIN EN 10346, eingerollte Kante oben
am Seitenholm zur Verstärkung und als Kantenschutz,
inkl. systembedingtem Verbindungsmaterial

liefern und montieren
Menge: 1,000 Stck
DIN276 neu: 444

**2.7.23 T-Anbaustück / 200mm**
*** gemäß Ausführungsbeschreibung 11
T-Anbaustück für Kabelrinne aus Stahlblech 60 x 200, bandverzinkt nach DIN EN 10346, eingerollte Kante oben
am Seitenholm zur Verstärkung und als Kantenschutz,
inkl. systembedingtem Verbindungsmaterial

liefern und montieren
Menge: 2,000 Stck
DIN276 neu: 444

**2.7.24 T-Anbaustück / 100mm**
*** gemäß Ausführungsbeschreibung 11
T-Anbaustück für Kabelrinne aus Stahlblech 60 x 100, bandverzinkt nach DIN EN 10346, eingerollte Kante oben
am Seitenholm zur Verstärkung und als Kantenschutz,
inkl. systembedingtem Verbindungsmaterial

liefern und montieren
Menge: 1,000 Stck
DIN276 neu: 444

**2.7.25 Kleinkanal 50x50mm**
*** gemäß Ausführungsbeschreibung 11
Kleinkanal für die universelle Kabelverlegung wie z. B. für Leuchtenträgersysteme oder Schwachstromverkabelung im Innenbereich. Stahlblechprofil mit Systemlochung in Seitenholm und Boden zur Kabel- und Leitungsdurchführung und zur Kabelbelüftung. Geeignet für Wand- und Deckenmontage. Befestigungsmaterial muss separat bestellt werden.
 • Werkstoff: Stahl, St
 • Oberfläche: bandverzinkt, DIN EN 10346, FS
 • Mengeneinheit: Meter
 • Länge: 3000 mm
 • Breite: 50 mm
 • Höhe: 50 mm
 • Dimension: 50x50x3000 mm
 • Ausführung der Verbinder: ohne Verbinder
 • Montagelochung im Boden: ja
 • Seitenlochung: ja

liefern inkl. Verbinder und montieren
Menge: 6,000 m
DIN276 neu: 444

**2.7.26 Wand- und Stielausleger 110**
*** gemäß Ausführungsbeschreibung 11
Wand- und Stielausleger 110, Ausführung leicht, mit
angeschweißter Kopfplatte, zur Befestigung an U-
Hängestiel-Systemen oder direkt an Wände und
Konstruktionen
Korrosionsschutz: tauchfeuerverzinkt nach DIN EN ISO1461
Abmessung:  110 x 50 mm
Breite:  110 mm
Tragfähigkeit:  1,5 kN

einschließlich systembedingtem Verbindungsmaterial

liefern und montieren
Menge: 20,000 Stck
DIN276 neu: 444

**2.7.27 Wand- und Stielausleger 210**
*** gemäß Ausführungsbeschreibung 11
Wand- und Stielausleger 210, Ausführung leicht, mit
angeschweißter Kopfplatte, zur Befestigung an U-
Hängestiel-Systemen oder direkt an Wände und
Konstruktionen
Korrosionsschutz: tauchfeuerverzinkt nach DIN EN ISO1461
Abmessung:  210 x 60 mm
Breite:  210 mm
Tragfähigkeit:  1,5 kN

einschließlich systembedingtem Verbindungsmaterial

liefern und montieren
Menge: 25,000 Stck
DIN276 neu: 444

**2.7.28 Wand- und Stielausleger 310**
*** gemäß Ausführungsbeschreibung 11
Wand- und Stielausleger 310, Ausführung leicht, mit
angeschweißter Kopfplatte, zur Befestigung an U-
Hängestiel-Systemen oder direkt an Wände und
Konstruktionen
Korrosionsschutz: tauchfeuerverzinkt nach DIN EN ISO 1461
Abmessung:  310 x 65 mm
Breite:  310 mm
Tragfähigkeit:  1,5 kN

einschließlich systembedingtem Verbindungsmaterial

liefern und montieren
Menge: 5,000 Stck
DIN276 neu: 444

**2.7.29 Wand- und Stielausleger 510**
*** gemäß Ausführungsbeschreibung 11
Wand- und Stielausleger 510, Ausführung leicht, mit
angeschweißter Kopfplatte, zur Befestigung an U-
Hängestiel-Systemen oder direkt an Wände und
Konstruktionen
Korrosionsschutz: tauchfeuerverzinkt nach DIN EN ISO 1461
Abmessung:  510 x 75 mm
Breite:  510 mm
Tragfähigkeit:  1,5 kN

einschließlich systembedingtem Verbindungsmaterial

liefern und montieren
Menge: 20,000 Stck
DIN276 neu: 444

**2.7.30 Hängestiel 300mm 30x50**
*** gemäß Ausführungsbeschreibung 11
Hängestiel 300mm 30x50, aus U-Profil mit
angeschweißter Kopfplatte. Besonders vielseitig
einsetzbar, da Ausführung mit dreiseitiger
Speziallochung. Befestigt an waagerechten Betondecken
mit bauaufsichtlich zugelassenen Dübeln. Zweiseitige
Auslegermontage mit Standard-Wandauslegern möglich.

Korrosionsschutz: tauchfeuerverzinkt nach DIN EN ISO1461
Abmessung:  30 x 50 x 2,5 mm
Länge:  300 mm
Tragfähigkeit:  bis zu 3,0kN
passend zur zuvor genannten Rinne

liefern incl. Distanzstück für Deckenbefestigung sind
Hohldeckenanker zu verwenden
Menge: 30,000 Stck
DIN276 neu: 444

**2.7.31 Hängestiel 500mm 30x50**
*** gemäß Ausführungsbeschreibung 11
Hängestiel 500mm 30x50, aus U-Profil mit
angeschweißter Kopfplatte. Besonders vielseitig
einsetzbar, da Ausführung mit dreiseitiger
Speziallochung. Befestigt an waagerechten Betondecken
mit bauaufsichtlich zugelassenen Dübeln. Zweiseitige
Auslegermontage mit Standard-Wandauslegern möglich.

Korrosionsschutz: tauchfeuerverzinkt nach DIN EN ISO1461
Abmessung:  30 x 50 x 2,5 mm
Länge:  500 mm
Tragfähigkeit:  bis zu 3,0kN
passend zur zuvor genannten Rinne

liefern incl. Distanzstück für Deckenbefestigung sind
Hohldeckenanker zu verwenden
Menge: 10,000 Stck
DIN276 neu: 444

**2.7.32 Hängestiel 800mm 30x50**
*** gemäß Ausführungsbeschreibung 11
Hängestiel 800mm 30x50, aus U-Profil mit
angeschweißter Kopfplatte. Besonders vielseitig
einsetzbar, da Ausführung mit dreiseitiger
Speziallochung. Befestigt an waagerechten Betondecken
mit bauaufsichtlich zugelassenen Dübeln. Zweiseitige
Auslegermontage mit Standard-Wandauslegern möglich.

Korrosionsschutz: tauchfeuerverzinkt nach DIN EN ISO1461
Abmessung:  30 x 50 x 2,5 mm
Länge:  800 mm
Tragfähigkeit:  bis zu 3,0kN
passend zur zuvor genannten Rinne

liefern incl. Distanzstück für Deckenbefestigung sind
Hohldeckenanker zu verwenden
Menge: 6,000 Stck
DIN276 neu: 444

**2.7.33 Kabelleiter 60 mm x 200 mm**
*** gemäß Ausführungsbeschreibung 11
Kabelleiter 60 mm x 200 mm, mit durchgängig gelochtem
Seitenholm, mit eingenieteten nach oben offenen C-
Profil-Sprossen, zur Befestigung von Kabeln und
Leitungen mit Bügelschelle  eingerollter Seitenholm zur
Verstärkung und als Kantenschutz

Korrosionsschutz: bandverzinkt nach DIN EN 10346
Seitenhöhe:  60 mm
Breite:  200 mm
Holmstärke:  1,5 mm
Sprossenabstand: 300 mm
Tragfähigkeit:  3,1 kN/m bei Stützabstand 1,5m

einschl. Befestigungs- und Verbindungsmaterial
liefern, nach Bedarf auf Länge schneiden, entgraten,
Schnitt mit Korrosionsschutz (Zinkspray) versehen und
montieren
Menge: 6,000 lfdm
DIN276 neu: 444

**2.7.34 Kabelleiter 60 mm x 300 mm**
*** gemäß Ausführungsbeschreibung 11
Kabelleiter 60 mm x 300 mm, mit durchgängig gelochtem
Seitenholm, mit eingenieteten nach oben offenen C-
Profil-Sprossen, zur Befestigung von Kabeln und
Leitungen mit Bügelschelle  eingerollter Seitenholm zur
Verstärkung und als Kantenschutz

Korrosionsschutz: bandverzinkt nach DIN EN 10346
Seitenhöhe:  60 mm
Breite:  300 mm
Holmstärke:  1,5 mm
Sprossenabstand: 300 mm
Tragfähigkeit:  3,1 kN/m bei Stützabstand 1,5m

einschl. Befestigungs- und Verbindungsmaterial
liefern, nach Bedarf auf Länge schneiden, entgraten,
Schnitt mit Korrosionsschutz (Zinkspray) versehen und
montieren
Menge: 3,000 lfdm
DIN276 neu: 444

**2.7.35 Anschlusswinkel für Boden -/Decken oder Wandbefestigung**
*** gemäß Ausführungsbeschreibung 11
Anschlusswinkel für Boden -/Decken oder Wandbefestigung
aus Stahl tauchfeuerverzinkt,
für 60x40-U-Profilholm, mit bauaufsichtlich geprüften
und zugelassenen Hochleistungsanker M10, einschließlich
systembedingtem Verbindungsmaterial

liefern und montieren, für Deckenbefestigung sind
Hohldeckenanker zu verwenden
Menge: 14,000 Stck
DIN276 neu: 444

**2.7.36 C-Profilschiene**
*** gemäß Ausführungsbeschreibung 11
C-Profilschiene für Hammerfußbügelschellen, aus Stahl
bandverzinkt, einschließlich Befestigung mit
Metalldübeln und Schrauben
Materialstärke:  1,75mm
Schlitzweite:  17mm

liefern, nach Bedarf auf Länge schneiden, entgraten,
Schnitt mit Korrosionsschutz (Zinkspray) versehen und
montieren,für Deckenbefestigung sind Hohldeckenanker zu
verwenden
Menge: 15,000 lfdm
DIN276 neu: 444

**2.7.37 Hammerfuß-Bügelschelle 12-16mm**
Hammerfuß-Bügelschelle 12-16mm, Schelle und Schraube
aus Stahl tauchfeuerverzinkt, Druckwanne aus
Polypropylen, mit Gegenwanne aus Polypropylen,
selbsthaftend auf C-Profilen (Schlitzweite 16-17mm)
durch Klemmfeder
Kabeldurchmesser: 12-16 mm

liefern und montieren
Menge: 65,000 Stck
DIN276 neu: 444

**2.7.38 Hammerfuß-Bügelschelle 16-22mm**
Hammerfuß-Bügelschelle 16-22mm, Schelle und Schraube
aus Stahl tauchfeuerverzinkt, Druckwanne aus
Polypropylen, mit Gegenwanne aus Polypropylen,
selbsthaftend auf C-Profilen (Schlitzweite 16-17mm)
durch Klemmfeder
Kabeldurchmesser: 16-22 mm

liefern und montieren
Menge: 60,000 Stck
DIN276 neu: 444

**2.7.39 Hammerfuß-Bügelschelle 22-28mm**
Hammerfuß-Bügelschelle 22-28mm, Schelle und Schraube
aus Stahl tauchfeuerverzinkt, Druckwanne aus
Polypropylen, mit Gegenwanne aus Polypropylen,
selbsthaftend auf C-Profilen (Schlitzweite 16-17mm)
durch Klemmfeder
Kabeldurchmesser: 22-28 mm

liefern und montieren
Menge: 60,000 Stck
DIN276 neu: 444

**2.7.40 Hammerfuß-Bügelschelle 34-40mm**
Hammerfuß-Bügelschelle 34-40mm, Schelle und Schraube
aus Stahl tauchfeuerverzinkt, Druckwanne aus
Polypropylen, mit Gegenwanne aus Polypropylen,
selbsthaftend auf C-Profilen (Schlitzweite 16-17mm)
durch Klemmfeder
Kabeldurchmesser: 34-40 mm

liefern und montieren
Menge: 40,000 Stck
DIN276 neu: 444

**2.7.41 Sammelhalter aus Metall M15**
*** gemäß Ausführungsbeschreibung 11
Sammelhalter aus Metall M15 für hohe mechanische
Standfestigkeit. Für Wand- und Deckenmontage.
Verschluss ohne Werkzeuge zu öffnen.

Material: Stahl verzinkt
Maße:  60x30mm (HxB)

liefern und montieren incl. zugelassenem
Befestigungsmaterial an Wand oder Decke,
für Deckenbefestigung sind Hohldeckenanker zu verwenden
Menge: 20,000 Stck
DIN276 neu: 444

**2.7.42 Sammelhalter aus Metall M30**
*** gemäß Ausführungsbeschreibung 11
Sammelhalter aus Metall M30 für hohe mechanische
Standfestigkeit. Für Wand- und Deckenmontage.
Verschluss ohne Werkzeuge zu öffnen.

Material: Stahl verzinkt
Maße:  85x50mm (HxB)

liefern und montieren incl. zugelassenem
Befestigungsmaterial an Wand oder Decke,
für Deckenbefestigung sind Hohldeckenanker zu verwenden
Menge: 40,000 Stck
DIN276 neu: 444

**2.7.43 Sammelhalter aus Metall M70**
*** gemäß Ausführungsbeschreibung 11
Sammelhalter aus Metall M70 für hohe mechanische
Standfestigkeit. Für Wand- und Deckenmontage.
Verschluss ohne Werkzeuge zu öffnen.

Material: Stahl verzinkt
Maße:  126x110mm (HxB)

liefern und montieren incl. zugelassenem
Befestigungsmaterial an Wand oder Decke,
für Deckenbefestigung sind Hohldeckenanker zu verwenden
Menge: 40,000 Stck
DIN276 neu: 444

**2.7.44 Kantenschutzband**
Kantenschutzband, zur Abdeckung geschnittener
Blechenden und als Kabelschutz, mit Stahleinlage
Werkstoff: Polyvinylchlorid
Farbe: schwarz
für Blechstärke: 0,75 - 2 mm

liefern, in Teilstücke schneiden und montieren
Menge: 8,000 m
DIN276 neu: 444

**2.7.45 Zinkspray**
*** gemäß Ausführungsbeschreibung 11
400ml Zinkspray als Korrosionsschutz von Schnittkanten

liefern und auftragen
Menge: 1,000 Stck
DIN276 neu: 444

#### Titel 2.8 Stemmarbeiten & Durchführungen

**Ausführungsbeschreibung 12 Ausführungsbeschr. zu Stemmarbeiten und Durchführungen**
*Durchbrüche*
Durchbrüche

Notwendige Aussparungen, Durchbrüche und Schlitze für Verteiler, Dosen und Leitungen im Mauerwerk sind mit mauerwerksschonenden Werkzeugen herzustellen (Bohren und Fräsen). Zur Minimierung der Staubentwicklung
sind ausschließlich Werkzeuge mit Absaugung zu verwenden!
Die geforderte Standfestigkeit von Bauteilen und Wänden darf durch Schlitze und Aussparungen nicht beeinträchtigt werden. Erlaubte Aussparungen und Schlitze ohne statischen Nachweis sind in DIN 1053-1 festgelegt, diese ist unbedingt zu beachten.

Für davon abweichende größere Aussparungen und Schlitze ist der für den Bau verantwortliche Statiker zu konsultieren.

An Wänden mit Installationskanal sind die Durchbrüche in ihrer Größe so herzustellen, dass sie durch den später angrenzenden Leitungsführungs- oder Brüstungskanal abgedeckt werden!
Das Ausklinken von Deckenprofilen bei Wanddurchbrüchen im Deckenbereich an Trockenbauwänden ist in den Preis für Durchbrüche mit zu kalkulieren und wird nicht extra vergütet!

Anfallender Schutt ist nach Abfallkreislaufgesetz zu entsorgen. Die Kosten sind in die Positionen mit zu kalkulieren.

Das Herstellen und Schließen aller Durchbrüche erfolgt durch das Gewerk Elektro.
Die geplanten Trassen und Durchbrüche der Ausführungspläne sind in eine Werkplanung zu überführen und in Dimension und Örtlichkeit zu prüfen und gegebenenfalls neu festzulegen.

**2.8.1 Wand-Durchbruch bis 30mm, 24er Beton**
*** gemäß Ausführungsbeschreibung 12
Wand-Durchbruch in Fertigteil-Betonwand,
Durchmesser bis 30mm bohren; Stärke bis 24cm
Menge: 20,000 Stck
DIN276 neu: 449

**2.8.2 Wand-Durchbruch bis 30mm, 24er Mauerwerk**
*** gemäß Ausführungsbeschreibung 12
Wand-Durchbruch in Ziegelstein-Mauerwerk,
Durchmesser bis 30 mm bohren; Stärke bis 24 cm
Menge: 35,000 Stck
DIN276 neu: 449

**2.8.3 Wand-Durchbruch bis 30mm, 36er Mauerwerk**
*** gemäß Ausführungsbeschreibung 12
Wand-Durchbruch in Ziegelstein-Mauerwerk,
Durchmesser bis 30 mm bohren; Stärke bis 36 cm
Menge: 5,000 Stck
DIN276 neu: 449

**2.8.4 Wand-Durchbruch bis 300x150mm, 24er Mauerwerk**
*** gemäß Ausführungsbeschreibung 12
Wand-Durchbruch in Ziegelstein-Mauerwerk,
Höhe*Breite bis 300*150 mm herstellen; Stärke bis 24 cm
Menge: 2,000 Stck
DIN276 neu: 449

**2.8.5 Wand-Durchbruch bis 500x150mm, 24er Mauerwerk**
*** gemäß Ausführungsbeschreibung 12
Wand-Durchbruch in Ziegelstein-Mauerwerk,
Höhe*Breite bis 500*150 mm herstellen; Stärke bis 24 cm
Menge: 2,000 Stck
DIN276 neu: 449

**2.8.6 Herstellen von Durchbruechen als Kernlochbohrung Dm150mm**
*** gemäß Ausführungsbeschreibung 12
Herstellen von Durchbruechen als Kernlochbohrung
Dm150mm in 'Beton',
Abmessungen Dm 150mm,
Wanddicke  bis 30 cm,
anfallender Schutt ist zu beseitigen.
Menge: 4,000 St
DIN276 neu: 449

**2.8.7 Herstellen von Durchbruechen als Kernlochbohrung Dm120mm**
*** gemäß Ausführungsbeschreibung 12
Herstellen von Durchbruechen als Kernlochbohrung
Dm120mm in 'Beton',
Abmessungen Dm 120mm,
Wanddicke  bis 30 cm,
anfallender Schutt ist zu beseitigen.
Menge: 4,000 St
DIN276 neu: 449

**2.8.8 Herstellen von Durchbruechen als Kernlochbohrung Dm100mm**
*** gemäß Ausführungsbeschreibung 12
Herstellen von Durchbruechen als Kernlochbohrung
Dm100mm in 'Beton',
Abmessungen Dm 100mm,
Wanddicke  bis 30 cm,
anfallender Schutt ist zu beseitigen.
Menge: 8,000 St
DIN276 neu: 449

**2.8.9 Herstellen von Durchbruechen als Kernlochbohrung Dm80mm**
*** gemäß Ausführungsbeschreibung 12
Herstellen von Durchbruechen als Kernlochbohrung
Dm80mm in 'Beton',
Abmessungen Dm 80mm,
Wanddicke  bis 30 cm,
anfallender Schutt ist zu beseitigen.
Menge: 2,000 St
DIN276 neu: 449

**2.8.10 Herstellen von Durchbruechen als Kernlochbohrung Dm50mm**
*** gemäß Ausführungsbeschreibung 12
Herstellen von Durchbruechen als Kernlochbohrung
Dm50mm in 'Beton',
Abmessungen Dm 50mm,
Wanddicke  bis 30 cm,
anfallender Schutt ist zu beseitigen.
Menge: 6,000 St
DIN276 neu: 449

**2.8.11 Ringraumdichtung mit Segmentringtechnik 6x8-35**
*** gemäß Ausführungsbeschreibung 12
Standard-Ringraumdichtung
mit Segmentringtechnik
Ringraumdichtung zur Abdichtung von Kabeln in Kernbohrungen oder Futterrohren. Geteilte Ausführung zur Abdichtung von neu zu installierenden oder bereits verlegten Kabeln.

Maße: Dichtbreite: 40 mm; Pressplatten: 5 mm
Werkstoff: Pressplatten, Schrauben, Muttern und Scheiben: Edelstahl rostfrei V2A (AISI 304L),; Gummi: EPDM
Lastfall: WU-Beton Beanspruchungsklasse 1; WU-Beton Beanspruchungsklasse 2; Wassereinwirkungsklasse DIN 18533 W2.1-E;
Dichtheit: gas- und wasserdicht

Werkstoffkombination: A2/EPDM50
Futterrohr/Kernbohrung Øi (mm): 150
Anzahl Kabel/Medium insgesamt: 6
Durchgänge: 6
Medienrohr Øa (mm): 8-35

Eigenschaften: Segmentringtechnik zur individuellen Anpassung auf die Leitungsdurchmesser vor Ort

liefern mit allen Zubehör und gebrauchsfertig montieren inkl. Kabeldurchführung
Menge: 2,000 Stck
DIN276 neu: 449

**2.8.12 Mauerdurchführung 100cm, Injektion, 1Medium 18-24mm**
*** gemäß Ausführungsbeschreibung 12
Mauerdurchführung 100cm, Injektion
Zum Einbau in alle gängigen Wandarten nach DIN 18533 bis W2.1-E und WU-Beton nach DIN 1045. Inkl. Wandabschlusselement, 2-Komponenten-Harz.
Maße: für Kernbohrungen ∅i: 62 - 65 mm
Werkstoff: Flansch und Gegenlager: EPDM; Harzeinfüllschlauch: PE; Rohr: PVC-U; Schnellspannvorrichtung: ABS; Dichtband: Butyl; Wandabschlusselement: Polycarbonat "flame resistant"
Lastfall: WU-Beton Beanspruchungsklasse 1; WU-Beton Beanspruchungsklasse 2; Wassereinwirkungsklasse DIN 18533 W1.1-E; Wassereinwirkungsklasse DIN 18533 W1.2-E; Wassereinwirkungsklasse DIN 18533 W2.1-E
Dichtheit: gas- und wasserdicht bis 1 bar
für Wandstärken 200 - 900mm
Anzahl Kabel/Medium: 1
geeignet für Medienrohr ∅a (mm): 18 - 24
Baulänge (mm): 1.000 mm
Eigenschaften: Universalhauseinführung mit Membran-Injektionssystem für Bohrungen in den gängigsten Wandarten; kontrollierter Harzaustritt durch geschlitzten Membranschlauch; schonende Abdichtung der Medienleitungen durch Dichtlippen

liefern und montieren
Menge: 2,000 Stck
DIN276 neu: 449

**2.8.13 Abstandsmontagesystem für WDVS-Wand**
Abstandsmontagesystem für WDVS-Wand bis Dämmstärke 140mm,
variable Anschlussmöglichkeit: Innengewinde M6, Außengewinde M10 oder Schrauben m. DM 3-5mm,
Haltewerte in Ziegelwand ohne Dämmstoffverformung mind. 5kg pro Montagepunkt

liefern und setzen
Menge: 12,000 Stck
DIN276 neu: 449

#### Titel 2.9 Schließen von Durchbrüchen und Brandschutz

**Ausführungsbeschreibung 13 Ausführungsbeschr. zum Schließen von Durchbr. u. Brandschutz**
*Schließen der Durchbrüche u. Brandschutz*
Alle Durchbrüche der Elektroinstallation sind nach dem Verlegen der Leitungen durch den Auftragnehmer mit nichtbrennbaren Materialien rauchdicht zu schließen.
- bis 30mm mit Brandschutzkitt
- ab 50mm z.B. durch ausstopfen mit Steinwolle oder verschließen mit Mörtel
Wo notwendig sind Brandschotte einzubauen.

Brandschutz nach DIN 4102

Vom Unternehmer ist eine Übereinstimmungserklärung für die Montage nach den entsprechenden Vorschriften abzugeben.

Alle Nachweise sind den bauaufsichtlichen Behörden zu übergeben sowie den Revisionsunterlagen beizufügen.

1. Kabelschotte

Kabelschottungen in Decken und Wänden bedürfen der allgemeinen bauaufsichtlichen Zulassung.
Als Nachweise gelten die zu den jeweiligen Positionen gehörenden bauaufsichtlichen Prüfzeugnisse und Zulassungen.
Die Kabelschotte sind durch den Unternehmer mit Warnschildern zur zulassungsgerechten Kennzeichnung der Kabelschottung zu versehen.
Eine Übereinstimmungserklärung ist abzugeben.

2. Bautechnische Brandschutzkonstruktionen

Bautechnische Brandschutzkonstruktionen bzw. -maßnahmen z.B. die Montage von I-Kanälen sind von qualifizierten Fachkräften durchzuführen.
Für die Herstellung und Montage der Konstruktionen sind alle gültigen Normen sowie flankierende Normen und Richtlinien zu beachten!

Die Brandschutzkonstruktionen sind durch den Unternehmer mit Warnschildern alle 5m zur zulassungsgerechten Kennzeichnung zu versehen.
Eine Übereinstimmungserklärung ist abzugeben.

3. Kabelverlegung Funktionserhalt

Ist bei dieser Maßnahme nicht zutreffend,

4. Kabelverlegung MLAR

Die Installationssysteme für die brandsichere Verlegung im
Zwischendeckenbereich in Fluchtwegen dienen der mechanischen Absicherung der installierten Kabel und Leitungen gegen ein Herunterfallen im Brandfall.
Es muss sichergestellt sein, dass die installierten Systeme oberhalb abgehängter und brandschutztechnisch klassifizierter Unterdecken, z.B. F30-Unterdecke, über die geforderte Zeit keine mechanischen Beschädigungen durch Herabfallen auf die Zwischendecke verursachen können.
Der Nachweis der Brandprüfung mit den einzuhaltenden Mindestabständen zur Unterdecke muss durch eine gutachtliche Stellungnahme oder ein Prüfzeugnis einer Materialprüfanstalt erbracht werden.
Die Forderungen der MLAR bzw. der baurechtlich eingeführten LAR/RbALei für die Installationen in Flucht- und Rettungswegen müssen eingehalten werden.
Weitergeltende Normen und Richtlinien wie VDE- Vorschriften zur Verlegung von allgemeiner und sicherheitstechnischer Stromversorgung sind weiterhin zu beachten.

**2.9.1 Rauchdichtes Schließen von Durchbrüchen**
*** gemäß Ausführungsbeschreibung 13
Rauchdichtes Schließen von Durchbrüchen oder
Kernbohrungen ohne Brandschutzanforderung mit
nichtbrennbaren Material, ab einer Größe von 50mm,

Material liefern und rauchdicht einbauen
Menge: 2,000 Stck
DIN276 neu: 449

**2.9.2 Brandschutzkitt S90**
*** gemäß Ausführungsbeschreibung 13
Brandschutzkitt S90 in 300ml Kartuschen, zur Abschottung kleinerer Durchführungen und Leerrohre für eine Feuerwiderstandsdauer von 90min nach DIN 4102, geeignet zur
Brandschottung von Kabeldurchführungen, dicht gegen
Feuer- und Rauchgase, raumabschließend, spritzwasserfest, alterungsbeständig und dauerhaft elastisch, im Brandfall aufschäumend, FCKW-frei, Nachinstallation problemlos möglich, zulässige Belegung mit Kabel und Leitungen aller Art, mit allgemeiner bauaufsichtlicher Zulassung vom Institut für Bautechnik, für Rohbauöffnungen und Leerrohrenden verschiedener Größen

liefern und nach Einbauvorschrift des Herstellers
fachgerecht montieren und kennzeichnen
Menge: 6,000 Stck
DIN276 neu: 449

**2.9.3 Rauchdichtes Schließen von Durchbrüchen**
*** gemäß Ausführungsbeschreibung 13
Rauchdichtes Schließen von Durchbrüchen oder
Kernbohrungen ohne Brandschutzanforderung mit
nichtbrennbaren Material, z.B. durch ausstopfen mit
Steinwolle, ab einer Größe von 50mm, in Zwischendecken,
Lager oder Technikräumen, kleinere Durchbrüche sind
einseitig mit Brandschutzkitt zu schließen

Material liefern und rauchdicht einbauen
Menge: 5,000 Stck
DIN276 neu: 449

**2.9.4 Kabel-Schott S90, "hart", bis 15x15x25cm**
*** gemäß Ausführungsbeschreibung 13
Brandabschottung für Kabeldurchführungen durch Massivwände und Decken nach DIN 4102,
Brandschutz-Baustoffmasse, zum brandschutzgerechten
Schließen mittlerer Durchführungen für eine Feuerwiderstandsdauer von 90min nach DIN 4102, geeignet zur Brandschottung  von Kabeldurchführungen, zulässige Belegung mit Kabel und Leitungen aller Art, dicht gegen Feuer und Rauchgase, raumabschließend, spritzwasserfest,
alterungsbeständig, mit allgemeiner bauaufsichtlicher Zulassung vom Institut für Bautechnik, für Rohbauöffnungen verschiedener Größen, Nachinstallation
über Nachinstallationskeile möglich,
Rohbauöffnung: bis 15 x 15 x T 25 cm

liefern und nach Einbauvorschrift des Herstellers montieren
und kennzeichnen
Menge: 15,000 Stck
DIN276 neu: 449

**2.9.5 Brandschutzschaum S90, bis 15x15x25cm**
*** gemäß Ausführungsbeschreibung 13
Brandschutzschaum S90 in 300ml Kartuschen,
Ausbeute ca. 2,0 - 2,2l, zur Abschottung kleinerer
und mittlerer Durchführungen für eine Feuerwiderstandsdauer von 90min nach DIN 4102, geeignet zur Brandschottung von Kabeldurchführungen, dicht gegen
Feuer und Rauchgase, raumabschließend, spritzwasserfest, alterungsbeständig und dauerhaft elastisch, im Brandfall
aufschäumend, FCKW-frei, Nachinstallation problemlos möglich, zulässige Belegung mit Kabel und Leitungen aller Art, mit allgemeiner bauaufsichtlicher Zulassung vom Institut für Bautechnik, für Rohbauöffnungen verschiedener Größen
Rohbauöffnung: bis 15x15x25 cm

liefern und nach Einbauvorschrift des Herstellers montieren
und kennzeichnen
Menge: 15,000 Stck
DIN276 neu: 449

**2.9.6 Kabel-Schott S90, "weich" , 20 x 20 x 15cm**
*** gemäß Ausführungsbeschreibung 13
Brandabschottung für Kabeldurchführungen durch
Massivwände, leichte Trennwände und Decken nach DIN
4102, bestehend aus Mineralfaserplatten mit
Beschichtung und Brandschutzbeschichtung der Kabel auf
beiden Seiten entsprechend Zulassung, dicht gegen Feuer
und Rauchgase, raumabschließend, spritzwasserfest,
alterungsbeständig und dauerhaft elastisch,
Nachinstallation problemlos möglich, zulässige Belegung
mit Kabel und Leitungen aller Art, geeignet für
Kabelbündel bis 100mm Durchmesser, mit allgemeiner
bauaufsichtlicher Zulassung vom Institut für Bautechnik
Rohbauöffnung: bis L 20 x B 20 x T 15 cm

liefern und nach Einbauvorschrift des Herstellers
montieren und kennzeichnen
Menge: 2,000 Stck
DIN276 neu: 449

**2.9.7 Kabel-Schott S90, "weich" , 50 x 20 x 15cm**
*** gemäß Ausführungsbeschreibung 13
Brandabschottung für Kabeldurchführungen durch
Massivwände, leichte Trennwände und Decken nach DIN
4102, bestehend aus Mineralfaserplatten mit
Beschichtung und Brandschutzbeschichtung der Kabel auf
beiden Seiten entsprechend Zulassung, dicht gegen Feuer
und Rauchgase, raumabschließend, spritzwasserfest,
alterungsbeständig und dauerhaft elastisch,
Nachinstallation problemlos möglich, zulässige Belegung
mit Kabel und Leitungen aller Art, geeignet für
Kabelbündel bis 100mm Durchmesser, mit allgemeiner
bauaufsichtlicher Zulassung vom Institut für Bautechnik
Rohbauöffnung: bis L 50 x B 20 x T 15 cm

liefern und nach Einbauvorschrift des Herstellers
montieren und kennzeichnen
Menge: 4,000 Stck
DIN276 neu: 449

**2.9.8 Brandschutzkanal aus Metall, I30-I90, 40x70, weiß**
*** gemäß Ausführungsbeschreibung 13
Vierseitiger Brandschutzkanal aus Metall zur Installation und Führung von Kabeln. Mit intumeszierender Innenauskleidung. Verhindert im Brandfall die Brandweiterleitung im Kanal und schützt Flucht- und Rettungswege vor Auswirkungen eines Kabelbrandes.
Direkte Wand- und Deckenmontage,oder auf Tragsystemen. Geprüft und zugelassen als I-Kanal nach DIN 4102 Teil 11. Allgemeine bauaufsichtliche Zulassung für die Feuerwiderstandsklassen I30 bis I90.
Vorkonfektionierte Formteile erhältlich.

Mit dem Brandschutzkanal dürfen ausschließlich nach Zulassung beschriebene vorkonfektionierte Formteile verbaut werden.

Sichere Verbindung von Kanalunterteil und abnehmbarem Kanaldeckel durch integrierte Rastklammern. Werkzeuglose Montage. Mehrfaches Montieren und Demontieren des Deckels möglich. Potentialausgleich wird hergestellt über Rastklammern.

Kanal bestehend aus Kanalunterteil und Deckel, Befestigungsmaterial, innenliegende Kanalverbinder und Kabelbügel f. Deckenmontage

Oberfläche: lackiert
Farbe: reinweiß; RAL 9010
Breite 70 x Höhe 40 mm

komplett liefern, auf Teillängen zuschneiden und nach Zulassung montieren
Menge: 3,000 m
DIN276 neu: 444

**2.9.9 Abdichtung Kabelausgang**
Flexibel anpassbare Schaumstoffdichtung zur Abdichtung von Kabelbündeln oder Kabeln mit großem Außendurchmesser bei der Ausführung aus dem Kanalende oder einem T-Abzweig aus dem zuvor beschriebenen Brandschutzkanal.

Länge: 40 mm
Breite: 70 mm
Höhe: 40 mm

komplett liefern und nach Einbauvorschrift montieren
Menge: 1,000 St
DIN276 neu: 444

#### Titel 2.10 Kabel & Leitungen

**Ausführungsbeschreibung 14 Ausführungsbeschreibung zu Kabel und Leitungen**
*Kabel und Leitungen*
Kabel und Leitungen

1. Allgemeines

1.1 Kabel und Leitungen müssen nach DIN VDE geprüft und hergestellt sein. Zugelassen zur Verlegung sind nur Kabel und Leitungen mit verbessertem Brandverhalten (selbstverlöschend und flammwidrig) nach IEC 60332-
1. Der Nachweis ist durch entsprechende Lieferbestätigungen zu erbringen.
1.2 Kabel und Leitungen sind komplett in der jeweils erforderlichen Installationsart verlegt zu verpreisen und anzubieten. Dieses beinhaltet die Verlegung AP, UP, in Kanal, in Zwischendecken, auf Kabelträger oder auf
C-Schienen. Die hierfür erforderlichen Zusatzmaterialien und Leistungen (Kabelträger- und Verlegesysteme, Rohre, Kabelkanäle, Kabelgräben u.a. sind unter Titel 2.07. Verlegesysteme aufgeführt.
Bei Unterputz ist das Herstellen der Kabelschlitze und die Befestigung in die Kabelposition uP mit zu kalkulieren.
Schlitze für Leitungen im Mauerwerk sind mit mauerwerksschonenden Werkzeugen herzustellen (Bohren und Fräsen). Zur Minimierung der Staubentwicklung
sind ausschließlich Werkzeuge mit Absaugung zu verwenden!
Die geforderte Standfestigkeit von Bauteilen und Wänden darf durch Schlitze und Aussparungen nicht beeinträchtigt werden. Erlaubte Aussparungen und Schlitze ohne statischen Nachweis sind in DIN 1053-1 festgelegt, diese ist unbedingt zu beachten.

Für davon abweichende größere Aussparungen und Schlitze ist der für den Bau verantwortliche Statiker zu konsultieren.

1.3 Der Auftragnehmer hat vor Verlegen der Kabel und Leitungen deren Verwendbarkeit zu prüfen.

1.4 Steckklemmen und Befestigungsmaterial wie Schrauben, Dübel u.dgl. sind in die Einheitspreise der entsprechenden Installationsgeräte und Verlegesysteme einzurechnen.

2. Verlegung

2.1 Für alle zu verlegenden Starkstromkabel größerer Querschnitte sind die zulässigen Biegeradien zu beachten.

2.2 Stark- und Schwachstromkabel sind getrennt bzw. mit Abstand zu verlegen.

2.3 Für alle Kabel in mehrdrähtiger Ausführung sind Adernendhülsen, gepresste Kabelschuhe oder entsprechend geeignete Klemmen zu verwenden.
Diese sind in die Kalkulation einzubeziehen.

2.4 Kabel und Leitungen auf horizontalen und vertikalen Verlegesystemen, in Zwischendecken und in Schlitzen sind geeignet zu arretieren. Kabel mit Funktionserhalt sind mit dafür zugelassenen Halterungen zu verlegen.
Ein Aufliegen der Leitungen auf der Zwischendecke ist nicht erlaubt.

2.5 Die Verlegung auf Verlegesysteme bezieht sich auf die in Titel 2.07. ausgeschriebenen Verlegesysteme und ist entsprechend zu kalkulieren mit
- Kabelrinne 60%
- Installationsrohre 15%
- Sammelhalter 15%
- Leitungsführungskanäle 5%
- Kabelleitern 5%

**2.10.1 NYM-J 3 x 1,5 uP**
*** gemäß Ausführungsbeschreibung 14
Kunststoff-Mantelleitung, NYM-J 3 x 1,5mm², Cu-Zahl 43,
VDE geprüft, hergestellt nach DIN VDE 0250 T204 mit
verbessertem Brandverhalten (selbstverlöschend und
flammwidrig)  nach IEC 60332-1

in Teillängen liefern und unter Putz mit Befestigungsmaterial verlegen einschl. Fräsen im Mauerwerk
Menge: 160,000 m
DIN276 neu: 444

**2.10.2 NYM-J 3 x 1,5 in Verlegesystemen**
*** Schwerpunktposition
*** gemäß Ausführungsbeschreibung 14
Kunststoff-Mantelleitung, NYM-J 3 x 1,5mm², Cu-Zahl 43,
VDE geprüft, hergestellt nach DIN VDE 0250 T204 mit
verbessertem Brandverhalten (selbstverlöschend und
flammwidrig)  nach VDE 0472 T804 und IEC 60332-1

in Teillängen liefern und in vorhandene Verlegesysteme einziehen
Menge: 1500,000 m
DIN276 neu: 444

**2.10.3 NYM-J 5 x 1,5 uP**
*** gemäß Ausführungsbeschreibung 14
Kunststoff-Mantelleitung, NYM-J 5 x 1,5mm², Cu-Zahl 72,
VDE geprüft, hergestellt nach DIN VDE 0250 T204 mit
verbessertem Brandverhalten (selbstverlöschend und
flammwidrig)  nach IEC 60332-1

in Teillängen liefern und unter Putz mit Befestigungsmaterial verlegen einschl. Fräsen im Mauerwerk
Menge: 50,000 m
DIN276 neu: 444

**2.10.4 NYM-J 5 x 1,5 in Verlegesystemen**
*** gemäß Ausführungsbeschreibung 14
Kunststoff-Mantelleitung, NYM-J 5 x 1,5mm², Cu-Zahl 72,
VDE geprüft, hergestellt nach DIN VDE 0250 T204 mit
verbessertem Brandverhalten (selbstverlöschend und
flammwidrig)  nach VDE 0472 T804 und IEC 60332-1

in Teillängen liefern und in vorhandene Verlegesysteme einziehen
Menge: 430,000 m
DIN276 neu: 444

**2.10.5 NYM-J 3 x 2,5 uP**
*** gemäß Ausführungsbeschreibung 14
Kunststoff-Mantelleitung, NYM-J 3 x 2,5mm², Cu-Zahl 72,
VDE geprüft, hergestellt nach DIN VDE 0250 T204 mit
verbessertem Brandverhalten (selbstverlöschend und
flammwidrig)  nach IEC 60332-1

in Teillängen liefern und unter Putz mit Befestigungsmaterial verlegen einschl. Fräsen im Mauerwerk
Menge: 170,000 m
DIN276 neu: 444

**2.10.6 NYM-J 3 x 2,5 in Verlegesystemen**
*** Schwerpunktposition
*** gemäß Ausführungsbeschreibung 14
Kunststoff-Mantelleitung, NYM-J 3 x 2,5mm², Cu-Zahl 72,
VDE geprüft, hergestellt nach DIN VDE 0250 T204 mit
verbessertem Brandverhalten (selbstverlöschend und
flammwidrig)  nach VDE 0472 T804 und IEC 60332-1

in Teillängen liefern und in vorhandene Verlegesysteme einziehen
Menge: 970,000 m
DIN276 neu: 444

**2.10.7 NYM-J 5 x 2,5 in Verlegesystemen**
*** gemäß Ausführungsbeschreibung 14
Kunststoff-Mantelleitung, NYM-J 5 x 2,5mm², Cu-Zahl 120,
VDE geprüft, hergestellt nach DIN VDE 0250 T204 mit
verbessertem Brandverhalten (selbstverlöschend und
flammwidrig)  nach VDE 0472 T804 und IEC 60332-1

in Teillängen liefern und in vorhandene Verlegesysteme einziehen
Menge: 575,000 m
DIN276 neu: 444

**2.10.8 NYM-J 5 x 4 in Verlegesystemen**
*** gemäß Ausführungsbeschreibung 14
Kunststoff-Mantelleitung, NYM-J 5 x 4mm², Cu-Zahl 192,
VDE geprüft, hergestellt nach DIN VDE 0250 T204 mit
verbessertem Brandverhalten (selbstverlöschend und
flammwidrig)  nach VDE 0472 T804 und IEC 60332-1

in Teillängen liefern und in vorhandene Verlegesysteme einziehen
Menge: 90,000 m
DIN276 neu: 444

**2.10.9 NYM-J 5 x 6 in Verlegesystemen**
*** gemäß Ausführungsbeschreibung 14
Kunststoff-Mantelleitung, NYM-J 5 x 6mm², Cu-Zahl 288,
VDE geprüft, hergestellt nach DIN VDE 0250 T204 mit
verbessertem Brandverhalten (selbstverlöschend und
flammwidrig)  nach VDE 0472 T804 und IEC 60332-1

in Teillängen liefern und in vorhandene Verlegesysteme einziehen
Menge: 88,000 m
DIN276 neu: 444

**2.10.10 NYM-J 5 x 10 in Verlegesystemen**
*** gemäß Ausführungsbeschreibung 14
Kunststoff-Mantelleitung, NYM-J 5 x 10mm², Cu-Zahl 480,
VDE geprüft, hergestellt nach DIN VDE 0250 T204 mit
verbessertem Brandverhalten (selbstverlöschend und
flammwidrig)  nach VDE 0472 T804 und IEC 60332-1

in Teillängen liefern und in vorhandene Verlegesysteme einziehen
Menge: 50,000 m
DIN276 neu: 444

**2.10.11 NYM-J 5 x 16 in Verlegesystemen**
*** gemäß Ausführungsbeschreibung 14
Kunststoff-Mantelleitung, NYM-J 5 x 16mm², Cu-Zahl 232
VDE geprüft, hergestellt nach DIN VDE 0250 T204 mit
verbessertem Brandverhalten (selbstverlöschend und
flammwidrig)  nach VDE 0472 T804 und IEC 60332-1

in Teillängen liefern und in vorhandene Verlegesysteme einziehen
Menge: 45,000 m
DIN276 neu: 444

**2.10.12 NYM-J 1 x 6 Verlegesysteme**
*** gemäß Ausführungsbeschreibung 14
Kunststoff-Mantelleitung, NYM-J 1 x 6mm², Cu-Zahl 58,
VDE geprüft, hergestellt nach DIN VDE 0250 T204 mit
verbessertem Brandverhalten (selbstverlöschend und
flammwidrig)  nach VDE 0472 T804 und IEC 60332-1

in Teillängen liefern und in vorhandene Verlegesysteme einziehen
Menge: 195,000 m
DIN276 neu: 444

**2.10.13 NYM-J 1 x 10 Verlegesysteme**
*** gemäß Ausführungsbeschreibung 14
Kunststoff-Mantelleitung, NYM-J 1 x 10mm², Cu-Zahl 96,
VDE geprüft, hergestellt nach DIN VDE 0250 T204 mit
verbessertem Brandverhalten (selbstverlöschend und
flammwidrig)  nach VDE 0472 T804 und IEC 60332-1

in Teillängen liefern und in vorhandene Verlegesysteme einziehen
Menge: 40,000 m
DIN276 neu: 444

**2.10.14 NYM-J 1 x 16 Verlegesysteme**
*** gemäß Ausführungsbeschreibung 14
Kunststoff-Mantelleitung, NYM-J 1 x 16mm², Cu-Zahl 154,
VDE geprüft, hergestellt nach DIN VDE 0250 T204 mit
verbessertem Brandverhalten (selbstverlöschend und
flammwidrig)  nach VDE 0472 T804 und IEC 60332-1

in Teillängen liefern und in vorhandene Verlegesysteme einziehen
Menge: 100,000 m
DIN276 neu: 444

**2.10.15 NYM-J 1 x 25 Verlegesysteme**
*** gemäß Ausführungsbeschreibung 14
Kunststoff-Mantelleitung, NYM-J 1 x 25mm², Cu-Zahl 240,
VDE geprüft, hergestellt nach DIN VDE 0250 T204 mit
verbessertem Brandverhalten (selbstverlöschend und
flammwidrig)  nach VDE 0472 T804 und IEC 60332-1

in Teillängen liefern und in vorhandene Verlegesysteme einziehen
Menge: 10,000 m
DIN276 neu: 444

**2.10.16 NYCWY-J 4 x 50/25 Verlegesystem**
*** gemäß Ausführungsbeschreibung 14
Kunststoff-Kabel, NYCWY-J 4 x 50/25mm², Cu-Zahl 2203,
mit konzentrischem Leiter als Schirm und Schutzleiter, VDE geprüft, PVC-Aderisolation, DIV4 nach HD 603.1 Aderfarbe nach DIN VDE 0293-308, bzw. HD 186 Adern konzentrisch
in Lagen verseilt Füllmischung konzentrischer Leiter, in Innenlage wellenförmige (Ceander), runde, blanke Cu-Drähte, in Außenlage Cu-Band als Gegenwendel, PVC-Außenmantel, DMV5 nach HD 603.1, Mantelfarbe schwarz, hergestellt nach DIN VDE 0276 T603 mit  verbessertem Brandverhalten (selbstverlöschend und flammwidrig) nach VDE 0472 T804 und IEC 60332-1

in Teillängen liefern und in vorhandene Verlegesysteme einziehen
Menge: 30,000 m
DIN276 neu: 444

**2.10.17 NYCWY-J 4 x 35/16 Verlegesystem**
*** gemäß Ausführungsbeschreibung 14
Kunststoff-Kabel, NYCWY-J 4 x 35/16mm², Cu-Zahl 1526,
mit konzentrischem Leiter als Schirm und Schutzleiter, VDE geprüft, PVC-Aderisolation, DIV4 nach HD 603.1 Aderfarbe nach DIN VDE 0293-308, bzw. HD 186 Adern konzentrisch
in Lagen verseilt Füllmischung konzentrischer Leiter, in Innenlage wellenförmige (Ceander), runde, blanke Cu-Drähte, in Außenlage Cu-Band als Gegenwendel, PVC-Außenmantel, DMV5 nach HD 603.1, Mantelfarbe schwarz, hergestellt nach DIN VDE 0276 T603 mit  verbessertem Brandverhalten (selbstverlöschend und flammwidrig) nach VDE 0472 T804 und IEC 60332-1

in Teillängen liefern und in vorhandene Verlegesysteme einziehen
Menge: 60,000 m
DIN276 neu: 444

**2.10.18 NYY-J 5 x 25 in Verlegesystem**
*** gemäß Ausführungsbeschreibung 14
Kunststoff-Kabel, NYY-J 5 x 25mm², Cu-Zahl 362,
VDE geprüft, hergestellt nach DIN VDE 0276-603 mit
verbessertem Brandverhalten (selbstverlöschend und
flammwidrig) nach IEC 60332-1

in Teillängen liefern und in vorhandene Verlegesysteme einziehen
Menge: 45,000 m
DIN276 neu: 444

**2.10.19 NAYY-0 4 x 120 in Verlegesystem**
*** gemäß Ausführungsbeschreibung 14
Kunststoff-Kabel, NAYY-0 4 x 120mm², Al-Zahl 1680,
VDE geprüft, hergestellt nach DIN VDE 0276-603 mit
verbessertem Brandverhalten (selbstverlöschend und
flammwidrig) nach IEC 60332-1

in Teillängen liefern und in vorhandene Verlegesysteme einziehen
Menge: 16,000 m
DIN276 neu: 444

**2.10.20 NAYY-0 4 x 35 in Verlegesystem**
*** gemäß Ausführungsbeschreibung 14
Kunststoff-Kabel, NAYY-0 4 x 35mm², Al-Zahl 406,
VDE geprüft, hergestellt nach DIN VDE 0276-603 mit
verbessertem Brandverhalten (selbstverlöschend und
flammwidrig) nach IEC 60332-1

in Teillängen liefern und in vorhandene Verlegesysteme einziehen
Menge: 10,000 m
DIN276 neu: 444

**2.10.21 Vorhandenes Kabel in Verlegesystemen mit verlegen**
*** gemäß Ausführungsbeschreibung 14
Vorhandenes Kabel in Verlegesystem mit verlegen,
Kabel aus vorhandener Installation wieder in neu
installierten Kanälen etc. mit verlegen
Kabeldurchmesser 8-35mm
Menge: 130,000 lfdm
DIN276 neu: 444

**2.10.22 YSLY-JZ 3x1,0 schwarz, Verlegesystem**
*** gemäß Ausführungsbeschreibung 14
YSLY-JZ 3x1,0 schwarz,
als Mess-, Kontroll- und Steuerleitung für Werkzeugmaschinen, Fließ- und Montagebänder, Förderanlagen und Fertigungsstraßen bei mittlerer mechanischer Beanspruchung,für feste Verlegung sowie gelegentliche nicht wiederkehrende Bewegungen, in trockenen, feuchten und nassen Räumen. Außenmantel UV-beständig.
Leiter-Nennquerschnitt=1,0 mm²
Leiter-Klasse=Kl.5 = feindrähtig
Ader-Zahl=3
Ader-Kennzeichnung=Ziffern
Schutzleiter=ja
Flammwidrig=nach EN 60332-1-2
Zul. Kabelaußentemperatur, fest verlegt=-30..70 °C
Nennspannung U=500 V

in Teillängen liefern und in vorhandene Verlegesysteme einziehen
Menge: 250,000 m
DIN276 neu: 444

**2.10.23 YSLY-JZ 10x1,0 schwarz, Verlegesystem**
*** gemäß Ausführungsbeschreibung 14
YSLY-JZ 10x1,0 schwarz,
als Mess-, Kontroll- und Steuerleitung für Werkzeugmaschinen, Fließ- und Montagebänder, Förderanlagen und Fertigungsstraßen bei mittlerer mechanischer Beanspruchung,für feste Verlegung sowie gelegentliche nicht wiederkehrende Bewegungen, in trockenen, feuchten und nassen Räumen. Außenmantel UV-beständig.
Leiter-Nennquerschnitt=1,0 mm²
Leiter-Klasse=Kl.5 = feindrähtig
Ader-Zahl=10
Ader-Kennzeichnung=Ziffern
Schutzleiter=ja
Flammwidrig=nach EN 60332-1-2
Zul. Kabelaußentemperatur, fest verlegt=-30..70 °C
Nennspannung U=500 V

in Teillängen liefern und in vorhandene Verlegesysteme einziehen
Menge: 15,000 m
DIN276 neu: 444

**2.10.24 FM-Installationsleitung J-Y(St)Y 2x2x0,8 Verlegesystem**
*** gemäß Ausführungsbeschreibung 14
FM-Installationsleitung nach DIN VDE 0815,
J-Y(St)Y 2 x 2 x 0,8, Cu 21, Adern in Paaren verseilt,
über der Kabelseele statischer Schirm,
VDE geprüft, hergestellt nach DIN VDE 0815 mit
verbessertem Brandverhalten (selbstverlöschend und
flammwidrig)  nach VDE 0472 T804 und IEC 60332-1

in Teillängen liefern und in vorhandene Verlegesysteme einziehen
Menge: 90,000 m
DIN276 neu: 444

#### Titel 2.11 Beleuchtung

**Ausführungsbeschreibung 15 Ausführungsbeschreibung zur Beleuchtung**
*Beleuchtung*
Vorbemerkung zu Leuchten und Zubehör

* Die Beleuchtung ist nach der Arbeitsstättenverordnung und der DIN EN in ihrer aktuellen Fassung auszulegen.

* Es kommen generell Leuchten mit  LED Leuchtmitteln und, Lichtfarbe 840 anzubieten, außer es ist eine andere Lichtfarbe speziell in der Position beschrieben.

* Alle Leuchten sind inklusive Lieferung, Montage und betriebsfertigem Anschluss anzubieten.

* Klein- bzw. Befestigungsmaterial ist beizustellen und in den
Einheitspreis mit einzukalkulieren. Bei den Decken handelt es sich um Betondecken. Die Wände sind  Ziegelmauerwerk oder teilweise in Trockenbau ausgeführt. Entsprechendes Befestigungsmaterial ist auszuwählen.

* Alle angebotenen Leuchten müssen folgende Zeichen
  aufweisen:
     - VDE- oder ENCE-Zeichen,
     - CE-Kennzeichnung,

* Für LED-Leuchten sind durch den angebotenen Hersteller 5 Jahre Garantie zu gewährleisten.

* Aus den nachfolgend anzubietenden Montageschienen Pos. 2.11.05 und 2.11.06 für die FR-Leuchten aus Pos. 2.11.03 sind durchgehende fünflängige abgehängte Montageschienen zu bilden, bestückt mit 3x Leuchten, 2x Blindabdeckung, seitlicher Abdeckung und 1x Zuleitung 3-polig.

**2.11.1 LED-Aufbaudownlight, rund, 2400lm**
*** gemäß Ausführungsbeschreibung 15
LED-Aufbau-Downlight rund, MICROPAL®, IP54, D 300 mm.
Tr. abhängig, bis 2.400 lm, bis 20 W,
Lichtausbeute 121 Lumen/Watt,
Lichtfarbe 830/840/865, per Schalter wählbar,
3000/4000/6500 Kelvin,
Farbwiedergabeindex CRI>80,
Lebensdauer L80/B10 (Tq 25 °C)
50.000 Stunden.
Abdeckung PMMA MICROPAL®,
Entblendung UGR<19, für Bildschirmarbeitsplatz geeignet.
Gehäuse Aluminium,
Farbe weiß, ähnlich RAL 9003,
Lichtverteilung direkt 100%,
Abstrahlwinkel 120°,
Schutzklasse II, SELV,
Stoßfestigkeit IK05,
Schutzart IP54 raumseitig,
Durchmesser 300 mm, Höhe bis 50 mm,
Gewicht max. 2,5 kg,
Umgebungstemperatur Ta -20 °C bis +35 °C.

inkl. LED-Treiber
bis 500 mA, 4 Stufen, 1.700 - 2.400 lm, 14 - 20 W,
Multipower, geeignet für Durchgangsverdrahtung und Notlichtanlagen (AC/DC),
Eingangsspannung 220-240 V,
Eingangsspannung AC 198-264 V,
Eingangsspannung DC 170-276 V,
Ausgangsspannung 27-45 V,
voreingestellt. Ausgangsstrom 350 mA,
Rippelstrom ±3%,
Sicherungsautomat B 16A: 36,
Sicherungsautomat C 16A: 60,
max. Leitungslänge zu LED-Modul: 5m,
Lebensdauer (Tq 25 °C) 50.000 Stunden.
Schutzklasse II, SELV, Schutzart IP20,
Treiber muss in Leuchte integrierbar sein, keine Ablage in Zwischendecke möglich
Umgebungstemperatur Ta -20 °C bis +45 °C.
ENEC zertifiziert.

vorgeschlagenes Produkt:

Hersteller: 'FRISCH-Licht®'

Typ: 'ADL 2230MA.2482-6L +TR UNI.2230 DGV.K'

oder gleichwertig

Hersteller: '.....................................' (vom Bieter einzutragen)

Typ: '.....................................' (vom Bieter einzutragen)

komplett liefern und betriebsfertig montieren
Menge: 10,000 Stck
DIN276 neu: 445

**2.11.2 LED-Feuchtraumleuchte, 1,2m, mind. 4300lm, diffusstrahlend**
*** gemäß Ausführungsbeschreibung 15
Feuchtraumleuchte, Kettenabhänger.

* Lichttechnik 1:
- primäre lichttechn. Abdeckung: Abdeckwanne, aus
  PC,
- Abstrahlrichtung primär: nach unten,
- Abstrahlwinkel primär: diffus strahlend,
- Lichtaustritt: direkt strahlend,
- primäre Lichtcharakteristik: symmetrisch.

* Montage:
- Montageanordnung: Einzel-/Bandanordnung,
- Montageart: abgehängte Montage, Anbau,
  horizontale Montage, vertikale Montage,
- Montageort:  an der Wand, an der Decke,
- Leuchte inklusive Befestigungszubehör für
  Deckenanbau; für andere Montagearten:
  Montagezubehör bitte zusätzlich bestellen.

* Elektrik 1: LED,
- Bemessungslichtstrom: mind. 4.300lm,
- Lichtausbeute: mind. 150lm/W,
- Lichtfarbe: 840,
- Farbtemperatur: 4000K,
- Farbwiedergabe: CRI > 80,
- Vorschaltgerät: EIN/AUS,
- mit Klemme, 3polig, max. 2,5mm²,
- Netzanschluss: 220..240V, AC, 50/60Hz,
- Bemessungsleistung: 27W,
- flickerfrei,
- Verdrahtung halogenfrei.

* Komponente:
- Gehäuse, aus Kunststoff, glasfaserverstärkt,
  unbehandelt, hellgrau,
- inkl. Kettenabhänger,
- robuste Gehäuseausführungen für den Einsatz im
  Innen- und im Semi-Außenbereich.

- Länge: bis 1.300mm, Breite: bis 95mm, Höhe: bis 90mm,

- Abdeckwannen-Verschluss, aus Edelstahl (V2A),
- Anzahl: 10 Stück.

- Deckenmontage-Element, aus Edelstahl (V2A),
- Anzahl: 2 Stück,

- Kettenabhänger, aus Edelstahl (V2A),
- Anzahl: 2 Stück.

* Prüfungen/Approbationen/Zulassungen:
- Schutzart (gesamt): IP66,
- Schutzklasse (gesamt): SK I (Schutzerdung),
- Prüfzeichen: CE, ENEC, VDE, UKCA,
- Schutzzeichen: D,
- Schlagfestigkeit: IK08,
- zul. Betriebsumgebungstemperatur: -25..+35°C,
- Norm: EN 50419, EN 60598-2-1,
- entspricht den Anforderungen von IFS
  (International Featured Standards) für
  Sicherheit und Qualität in der
  Lebensmittelindustrie,
- für Innen- oder überdachte Außenmontage,
- keine direkte Beschneiung, keine direkte
  Sonnenbestrahlung, kein direkter Regen,
- LABS-Konformität geprüft gemäß VDMA
  24364:2018-05,
- Kontaktieren Sie ihren Verkaufsberater, bevor
  Sie die Leuchten in Anwendungen mit unklarer
  chemischer Belastung, großen
  Temperaturschwankungen oder kondensatbildender
  Luftfeuchtigkeit einsetzen.

* Lebensdauer:
- Bemessungslebensdauer: mind. 50.000h
  (L85/B50) bei UT= 25°C.

vorgeschlagenes Produkt:

Hersteller: 'Siteco'

Typ: 'Monsun® 21'

oder gleichwertig

Hersteller: '.....................................' (vom Bieter einzutragen)

Typ: '.....................................' (vom Bieter einzutragen)

liefern mit Leitungseinführung und Federclip f. Montageschiene und betriebsfertig montieren
Menge: 16,000 Stck
DIN276 neu: 445

**2.11.3 LED-Feuchtraumleuchte, multilumen, bis 8300lm, breitstrahlend**
*** Schwerpunktposition
*** gemäß Ausführungsbeschreibung 15
LED-Feuchtraumleuchte, multilumen, auf Montageschiene

* Lichttechnik 1:
- primäre Lichtlenkung mit Linse,
- primäre lichttechn. Abdeckung: Abdeckwanne, aus
  PMMA,
- Abstrahlrichtung primär: nach unten,
- Abstrahlwinkel primär: breit strahlend,
- Lichtaustritt: direkt strahlend,
- primäre Lichtcharakteristik: symmetrisch.

* Montage:
- Montageanordnung: Einzel-/Bandanordnung,
- Montageart: abgehängte Montage
- Montageort: an der Decke mit Montageschiene
  oder einzeln mit Kette
- Leuchte inklusive Befestigungszubehör für
  Deckenanbau; für andere Montagearten:
  Montagezubehör bitte zusätzlich bestellen.

* Elektrik 1: LED,
- Bemessungslichtstrom: einstellbar von 4100 bis 8.300lm,
  eingestellt auf 6330lm,
- Lichtfarbe: 840,
- Farbtemperatur: 4000K,
- Farbwiedergabe: CRI > 80,
- Vorschaltgerät: EIN/AUS Multilumen,
- mit Klemme, 3polig, max. 2,5mm²,
- Netzanschluss: 220..240V, AC, 50/60Hz,
- Bemessungsleistung: 45W,
- Verdrahtung halogenfrei,
- flickerfrei.

* Komponente:
- Gehäuse, aus Polyester, glasfaserverstärkt,
  unbehandelt, hellgrau,
- inkl. Kettenabhänger,
- robuste Gehäuseausführungen für den Einsatz im
  Innen- und im Semi-Außenbereich.

- Länge: bis 1.600mm, Breite: bis 95mm, Höhe: bis 90mm,

- Abdeckwannen-Verschluss, aus Edelstahl (V2A),
- Anzahl: 10 Stück.

- Deckenmontage-Element, aus Edelstahl (V2A),
- Anzahl: 2 Stück,

- Kettenabhänger, aus Edelstahl (V2A),
- Anzahl: 2 Stück.

* Prüfungen/Approbationen/Zulassungen:
- Schutzart (gesamt): IP66,
- Schutzklasse (gesamt): SK I (Schutzerdung),
- Prüfzeichen: CE, ENEC, VDE, UKCA,
- Schutzzeichen: D,
- Schlagfestigkeit: IK04,
- zul. Betriebsumgebungstemperatur: -25..+35°C,
- Norm: EN 50419, EN 60598-2-1,
- Kontaktieren Sie ihren Verkaufsberater, bevor
  Sie die Leuchten in Anwendungen mit unklarer
  chemischer Belastung, großen
  Temperaturschwankungen oder kondensatbildender
  Luftfeuchtigkeit einsetzen,
- LABS-Konformität geprüft gemäß VDMA
  24364:2018-05,
- keine direkte Beschneiung, keine direkte
  Sonnenbestrahlung, kein direkter Regen,
- für Innen- oder überdachte Außenmontage,
- entspricht den Anforderungen von IFS
  (International Featured Standards) für
  Sicherheit und Qualität in der
  Lebensmittelindustrie.

* Lebensdauer:
- Bemessungslebensdauer: mind. 50.000h
  (L85/B50) bei UT= 35°C.

vorgeschlagenes Produkt:

Hersteller: 'Siteco'

Typ: 'Monsun® 21 multilumen'

oder gleichwertig

Hersteller: '.....................................' (vom Bieter einzutragen)

Typ: '.....................................' (vom Bieter einzutragen)

liefern mit Leitungseinführung und Federclip f. Montageschiene und betriebsfertig montieren
Menge: 25,000 St
DIN276 neu: 445

**2.11.4 Durchgangsverdrahtung f. Feuchtraumleuchte**
*** gemäß Ausführungsbeschreibung 15
Durchgangsverdrahtung für zuvor angebotene Feuchtraumleuchte
* Montage:
- Montageanordnung: unterbrochene Lichtbänder,
- Montageart: Einbau,
- Montageort: in das Leuchtengehäuse,
- Verdrahtung von einer Leuchte zur nächsten
  Leuchte erfolgt mit handelsüblicher Leitung
  (z.B. NYM).

* Elektrik 1:
- Durchverdrahtungssatz,3adrig, 2,5mm²,
- Leitungslänge: 1,4m, wärmebeständig,
- Leitungsende: freie Aderenden,
- der Durchverdrahtungssatz beinhaltet die
  wärmebeständige Aderleitung, Klemmen und das
  Montagematerial,
- für die Durchverdrahtung innerhalb einer
  Leuchte.

* Elektrik 2:
- Klemme,
3polig, max. 2,5mm².

liefern und montieren
Menge: 16,000 Stck
DIN276 neu: 445

**2.11.5 Montageschiene zweilängig f. Bandanordnung, weiß**
*** gemäß Ausführungsbeschreibung 15
Montageschiene.

* Komponente:
- Montageschiene, aus Stahlblech, verzinkt,
  bandlackiert, weiß, 2längig.

- Länge: bis 3.200 mm
* Montage:
- Montageanordnung: Bandanordnung,
- Montageart: abgehängte Montage,
- Montageort: an der Decke.

* Elektrik:
- ohne Durchverdrahtung.

* Prüfungen/Approbationen/Zulassungen:
- Prüfzeichen: CE.

Montageschiene passend zur angebotenen Leuchte

liefern inklusiver Schienenverbinder, seitlicher Abdeckung und Kettenabhängung und montieren
Menge: 8,000 Stck
DIN276 neu: 445

**2.11.6 Montageschiene dreilängig f. Bandanordnung, weiß**
*** gemäß Ausführungsbeschreibung 15
Montageschiene.

* Komponente:
- Montageschiene, aus Stahlblech, verzinkt,
  bandlackiert, weiß, 3längig.

- Länge: bis 4.800 mm,
* Montage:
- Montageanordnung: Bandanordnung,
- Montageart: abgehängte Montage,
- Montageort: an der Decke.

* Elektrik:
- ohne Durchverdrahtung.

* Prüfungen/Approbationen/Zulassungen:
- Prüfzeichen: CE.

Montageschiene passend zur angebotenen Leuchte

liefern inklusiver Schienenverbinder, seitlicher Abdeckung und Kettenabhängung und montieren
Menge: 8,000 Stck
DIN276 neu: 445

**2.11.7 Blindabdeckung Montageschiene**
*** gemäß Ausführungsbeschreibung 15
Komponente:
- Blindabdeckung, aus PC/ABS, weiß,
- zuschneidbar,
- für Schutzart IP20/IP40.

- Länge: bis 1.600mm,
passend zur Montageschiene

liefern, zuschneiden und montieren
Menge: 16,000 Stck
DIN276 neu: 445

**2.11.8 LED-Decken- u. Wandleuchte, IP67, mind. 4500lm, schwenkbar**
*** Schwerpunktposition
*** gemäß Ausführungsbeschreibung 15
LED-Decken- u. Wandleuchte, IP67, mind. 4500lm, schwenkbar,
Decken- und Wandanbauleuchte aus Kunststoff mit LED-Bestückung, einsetzbar bis +55 °C. Säure-, laugen- und treibstofffestes Leuchtengehäuse aus glasfaserverstärktem Kunststoff, ähnlich RAL 9010. Einsetzbar im Innen- und Außenbereich gemäß Schutzart IP 65, IP 66 und IP 67. Aufgrund hoher Schutzart IP 69K geeignet für intensive Reinigungsprozesse mit Hochdruckreinigern. Lampen- und Geräteraum thermisch getrennt. Kurzes Dichtungssystem bestehend aus alterungsbeständigem, formstabilem Silikon-/Synthese-Kautschuk. Schwenkbarer Schutzrohrreflektor aus PMMA Transopal® (schlagzäh) oder PC Tropal® (bruchsicher), mit innenliegendem Aluminiumreflektor (MIRO-SILVER®). Arretierung des Schutzrohrreflektors in 10°-Schritten möglich. Leuchte montage- und anschlussfertig. Eingebautes Betriebsgerät 230 V AC/DC. Zwei Anschlussdeckel, zwei stirnseitige Kabelverschraubungen M20. L80 B10 > 75.000 h bei +55°C. 4 kV Transientenfilter. Einzel- oder Lichtbandmontage. Deckenbefestigung durch zwei Befestigungsklammern aus Edelstahl, variabler Befestigungsabstand. Unverlierbare Gehäusedeckel.
Länge: bis 1300 mm

Ausführung
Lampe: LED; Anzahl Lampen: 1-lampig; Leuchtenlichtstrom: mind. 4500 lm; max. Systemleistung: 27 W;
Farbtemperatur: weiß, 840/4000 K, Ra > 80; Lampenlebensdauer: L80 B10 > 75.000 h bei +55°C; Dauerhafte Umgebungstemperatur: -40°C bis +55°C; Betriebsgerät: LED-Betriebsgerät stromgesteuert, nicht dimmbar, 230 V - 240 V AC/DC, 0/ 50/ 60 Hz; Transientenschutz: 4 kV; Durchgangsverdrahtung: 4 x 1,5 mm²; Schutzklasse: II; Schlagfestigkeit: IK09; ENEC / VDE: Ja / Ja; Montageart: Wandmontage,
Die Leuchte muss für den Einsatz in Waschstraßen geeignet sein.

vorgeschlagenes Produkt:

Hersteller: 'NORKA Lichttechnische Spezialfabrik'

Typ: 'BITBURG LED INDUSTRY m1200 4640 lm,
  27 W, PC Tropal® (bruchsicher)'

oder gleichwertig

Hersteller: '.....................................' (vom Bieter einzutragen)

Typ: '.....................................' (vom Bieter einzutragen)

komplett liefern und betriebsfertig montieren
Menge: 8,000 Stck
DIN276 neu: 445

**2.11.9 LED-Office-Leuchte, satiniert, breitstrahlend multilumen, bis 7150lm**
*** gemäß Ausführungsbeschreibung 15
Office-Leuchte, satiniert, breitstrahlend, multilumen.

* Lichttechnik 1:
- primäre lichttechn. Abdeckung: Abdeckwanne, aus
  PC, satiniert,
- Abstrahlwinkel primär: breit strahlend,
- Lichtaustritt: direkt strahlend,
- primäre Lichtcharakteristik: symmetrisch.

* Montage:
- Montageanordnung: Einzelanordnung,
- Montageart:  Anbau,
- Montageort: an der Decke,

* Elektrik 1: LED,
- Bemessungslichtstrom: 4.200-7.150lm,
- Lichtausbeute: mind. 140lm/W,
- Lichtfarbe: 830/840/850, einstellbar
- Farbtemperatur: 3000/4000/5000K,
- Farbwiedergabe: CRI > 80,
- Vorschaltgerät: EIN/AUS Multilumen,
- mit Klemme, 3polig,
- Netzanschluss: 220..240V, AC, 50/60Hz,
- Lichtstrom an der Leuchte einstellbar in vier
  Stufen (3800/4800/5900/7000lm), Einstellung raumabhängig
  nach Vorgabe
- Anschlussleistung je nach Lichtstromeinstellung
  (27/34/42/50W).

* Komponente:
- Gehäuse, aus Stahlblech, weiß.

- Länge:  bis 1.500mm, Breite: bis 160mm, Höhe: bis 60mm,

- Stirnwand, aus PMMA, weiß,
- Anzahl: 2 Stück.

* Prüfungen/Approbationen/Zulassungen:
- Schutzart (gesamt): IP44,
- Schutzklasse (gesamt): SK I (Schutzerdung),
- Prüfzeichen: CE, UKCA,
- Schutzzeichen: D,
- zul. Betriebsumgebungstemperatur: -20..+40°C,

* Lebensdauer:
- Bemessungslebensdauer: mind. 100.000h
  (L80/B50) bei UT= 25°C.

vorgeschlagenes Produkt:

Hersteller: 'Siteco'

Typ: 'Siluette® 21'

oder gleichwertig

Hersteller: '.....................................' (vom Bieter einzutragen)

Typ: '.....................................' (vom Bieter einzutragen)

komplett liefern und betriebsfertig montieren
Menge: 10,000 Stck
DIN276 neu: 445

**2.11.10 Teleskop-Geräteträger**
*** gemäß Ausführungsbeschreibung 15
Teleskop-Geräteträger zur Montage von Bewegungsmeldern, Leuchten usw. an gedämmten Außenwänden, bestehend aus Sockelplatte und gelochtem Geräteträger mit Rohrstütze aus grauem Kunststoffspritzguß
Isolierstärken:  80 - 200mm
max.Befestigungsmaße:110 x 110mm
Abmaße HxBxT):120 x 120 x 80-200mm
Gerätebefestigung: durch selbstschneidende  Schrauben
max. Gewichtsbelastung: 30N

liefern und montieren
Menge: 17,000 Stck
DIN276 neu: 444

**2.11.11 Knotenkette 2,5mm**
*** gemäß Ausführungsbeschreibung 15
Knotenkette Stahl verzinkt 2,5mm,
geeignet zum Abhängen von Leuchten

liefern inkl. Deckenbefestigungsmaterial und montieren
Menge: 38,000 m
DIN276 neu: 445

**2.11.12 LED-Wandleuchte für Außen, IP65, m. Sensor**
*** gemäß Ausführungsbeschreibung 15
Dekorative Anbauleuchte für den Außenbereich. Armatur und Gehäuse aus korrosionsbeständigem Aluminium-Druckguss, seewasserbeständig pulverbeschichtet. Serienmäßig mit Membranventil zur Kondenswasservermeidung. Klares Kristallglas, innen lackiert, mit Montagefixierung.  Befestigung außerhalb des gedichteten Bereiches mit Bohrungstoleranzausgleich. Werkzeuglose Montage mittels einfacher Federbefestigung. Mit integriertem Bewegungsmelder. Netzanschluss 2 x 3 x 1,5 mm². Zweite Kabeleinführung zur Netzweiterleitung.

Farbe: anthrazit metallic (DB703)
Länge: bis 260 mm
Breite: bis 260 mm
Höhe: bis 90 mm
Lichtquelle: LED tauschbar
Sockel: ohne Sockel
Farbtemperatur: 4000K
Farbwiedergabeindex: 83
Farbtoleranz (McAdam): 3 SDCM
Lebensdauer: mind. 50000 h (L80/B10)
Bemessungsleistung: 12 W
Bemessungsleuchtenlichtstrom: 750 lm
Ausstrahlwinkel Down: 128°
Ausstrahlwinkel Up: 180°
Systemeffizienz: 63 lm/W
Lichtaustritt: direkt
Lichtverteilung: symmetrisch
Betriebsgerät: Konstantstrom-Versorgung
Spannung: 220 - 240 V / 50 - 60 Hz
Schutzklasse: I
Leuchten an Sicherung B10A: 129
Leuchten an Sicherung B16A: 207
Leuchten an Sicherung C10A: 129
Leuchten an Sicherung C16A: 207
Einschaltstrom / Einschaltzeit: 0.1 A / 10000 µs
Schutzart: IP 65
Umgebungstemperatur: -20 °C bis + 41 °C
Schlagschutz: IK05
Glühdrahtprüfung: 960°C - 30 Sekunden
Konformitätszeichen: CE, EAC

vorgeschlagenes Produkt:

Hersteller: 'RZB'

Typ: 'CADERO quadra'

oder gleichwertig

Hersteller: '.....................................' (vom Bieter einzutragen)

Typ: '.....................................' (vom Bieter einzutragen)

komplett liefern und betriebsfertig montieren
Menge: 3,000 Stck
DIN276 neu: 445

**2.11.13 Einzelbatterie-Rettungszeuchenleuchte**
*** gemäß Ausführungsbeschreibung 15
Energiesparende und universell einsetzbare LED-Rettungszeichenleuchte mit Schnellmontagesystem in Schutzklasse II, als Einzelbatterie-Notleuchte mit AUTOTEST-Funktion, Signalisierung über Status-LED, inklusive Prüftaster, gemäß DIN EN 60598-1, DIN EN 60598-2-22, DIN EN 62034 und DIN EN 1838 für Anlagen gemäß DIN VDE 0108, zum separaten Betrieb.

BefestigungsartWand- und Deckenmontage
Erkennungsweitebis 22 m
Betriebsdauermind. 3 Std
Hochtemperatur-NI-MH-AKKU für eine lange Lebensdauer
Schutzklasse2
LeuchtmittelLED
Leistung1,5 Watt
Anschlussspannung230 V / 50 – 60 Hz
Maße (BxHxT): bis 30 x 20,0 x 4,0 cm
GehäusematerialPolycarbonat
Farbeweiß
ProdukttypNotleuchten
Anlieferungvormontiert, Endmontage bauseits

vorgeschlagenes Produkt:

Hersteller: 'b-lite'

Typ: 'E-Lux Standard'

oder gleichwertig

Hersteller: '.....................................' (vom Bieter einzutragen)

Typ: '.....................................' (vom Bieter einzutragen)

komplett liefern und betriebsfertig montieren
Menge: 4,000 Stck
DIN276 neu: 445

#### Titel 2.12 Potentialausgleich, Überspannungsschutz

**Ausführungsbeschreibung 16 Ausführungsbeschreibung zum Potentialausgleich**
*Potentialausgleich*
Vorbemerkungen Potentialausgleich

Es sind Verbindungen herzustellen zwischen allen
elektrisch leitfähigen Körpern, Rohrleitungen und -
Gebäudeteilen entsprechend dem Potentialausgleich nach
VDE 0100.

Ebenfalls sind nicht elektrisch leitende Verbindungen
in metallenen Rohrleitungssystemen zu überbrücken.

Der Hauptpotentialausgleich ist im Elektroraum EG neu Herzustellen, bestehende oder neu errichtete
Potentialausgleichschienen sind mit dem
Hauptpotentialausgleich  zu verbinden. Die einzelnen PA-Leitungen sind an der PA-Schiene zu beschriften.

**2.12.1 Potentialausgleichschiene**
*** gemäß Ausführungsbeschreibung 16
Potentialausgleichschiene für den Hauptpotentialausgleich nach DIN VDE 0100, Teile 410 und 540 und dem Blitzschutz- potentialausgleich nach DIN V VDE V 0185, Kontaktschiene mit aufgereihten Klemmen, Abdeckhaube aus Kunststoff
Anschlussmöglichkeit:
- 7 Leiter bis 16 mm²,
- 2 Leiter 16-95 mm²,
- 1 Flachband bis 30 mm breit,

liefern und montieren
Menge: 5,000 Stck
DIN276 neu: 446

**2.12.2 Erdungs-Bandschelle 120mm**
*** gemäß Ausführungsbeschreibung 16
Erdungs-Bandschelle bis 120mm nach VDE 0190/5.73, Schellenband aus Federbronze, vernickelt, mit Universal- anschlussklemme, für Kupfer- und Stahlrohrleitungen, Leiterquerschnitt: bis 10mm²

liefern und montieren
Menge: 10,000 Stck
DIN276 neu: 446

**2.12.3 Metallkonstruktionen**
*** gemäß Ausführungsbeschreibung 16
Metallkonstruktionen, Kabelbahnen usw. in den Potential- ausgleich einbeziehen und fachgerecht anschließen,
einschließlich benötigten Kleinmaterial
Menge: 20,000 Stck
DIN276 neu: 446

**2.12.4 Beschriftungsschilder**
*** gemäß Ausführungsbeschreibung 16
Beschriftungsschilder für Kabelbinder 52x13mm
komplett mit Kunststoffabdeckkappe und Kabelbinder zur
senkrechten und waagerechten Montage mit entsprechend
festzulegender Beschriftung,

liefern, montieren und beschriften
Menge: 150,000 Stck
DIN276 neu: 443

**Ausführungsbeschreibung 17 Ausführungsbeschr. zum Überspannungsschutz Stakrkstrom**
*Überspannungsschutz*
Die Überspannungsableiter sind als koordiniertes System anzubieten. Alle Überspannungsschutzeinrichtungen sind mit Überwachungskontakt anzubieten.

**2.12.5 Modularer Kombiableiter für 230/400 V TT u. TN-S System**
*** gemäß Ausführungsbeschreibung 17
Modularer Kombi-Ableiter,
4-poliger, modularer, steckbarer Kombi-Ableiter für
230/400 V- TT- und TN(C)-S-Systeme, Breite 8TE
Ableiter Typ 1 + Typ 2 nach EN 61643-11
mit-Funkenstreckentechnologie
zur Folgestrombegrenzung
Höchste Dauerspannung: 264 V ac
Schutzpegel: <= 1,5 kV
Blitzstoßstrom (10/350): 100 kA
Folgestromlöschfähigkeit: bis 100 kAeff.
Energetische Koordination nach DIN EN 62305-4
mit Fernmeldekontakt

liefern, montieren und anschließen
Menge: 1,000 Stck
DIN276 neu: 446

**2.12.6 Modularer Überspannungsableiter Typ 2 in 3+1**
*** gemäß Ausführungsbeschreibung 17
Überspannungs-Ableiter
 4-poliger, modularer, steckbarer
 Überspannungs-Ableiter mit
 Doppel-Push-In-Anschlussklemme für
 Stich- und Durchgangsverdrahtung geeignet
 für TT-und TN-S-Systeme, Breite 4TE
 Ableiter Typ 2 + Typ 3 nach EN 61643-11
 Defektanzeige
 Höchste Dauerspannung: 275 V ac
 Schutzpegel: <= 1,5 kV
 Nennableitstoßstrom: 20 kA
 Kurzschlußfestigkeit: 50 kAeff,
mit Fernmeldekontakt

liefern, montieren und anschließen
Menge: 5,000 Stck
DIN276 neu: 446

**2.12.7 Überspannungsableiter Klasse E mit RJ45**
*** gemäß Ausführungsbeschreibung 17
Überspannungs-Ableiter Klasse E mit RJ45B 48
 Überspannungs-Ableiter Klasse E
 voll geschirmt
 der Ableiterklasse Type 2 / P1
 geprüft nach  EN 61643-21,
 universell  einsetzbar nach EN 50173
 für alle Datendienste bis 57 V DC
 zum Schutz von 4 Adernpaaren
 von Datennetzwerk-Schnittstellen
 über RJ 45-Buchsen, für Verteiler-
 oder Einzelplatzanwendung,
 platzsparend, Baubreite 19 mm.
Weiterhin geeignet für Power over
Ethernet (IEEE 802.3 konform bis
PoE++ / 4PPoE)
zur Montage auf Hutschiene

liefern, montieren und anschließen
Menge: 6,000 Stck
DIN276 neu: 446

**2.12.8 Basisteil zur Aufnahme von Überspannungsmodulen**
*** gemäß Ausführungsbeschreibung 17
Basisteil als Durchgangsklemme zur Aufnahme von nachfolgenden Überspannungs-Modulen
Ohne Signaltrennung bei gezogenen Modul
Baubreite 12 mm (2/3 TE)
Anschlussquerschnitt feindrähtig: 0,08-2,5 mm2
Erdung über: 35 mm Hutschiene nach EN 60715

liefern, montieren und anschließen
Menge: 6,000 Stck
DIN276 neu: 446

**2.12.9 Kombiableiter 2 Doppeladern bis 180V**
*** gemäß Ausführungsbeschreibung 17
Kombi-Ableiter-Schutzmodul der Ableiterklasse Type 1 / P2
geprüft nach EN 61643-21 und energetisch koordiniert
nach IEC 61643-22 zum Schutz einer Doppeladern.
Mit integriertem LifeCheck für berührungslose Ableiterprüfung.
Einsteckbar in Basisteil BXT BAS / BSP BAS 4.
Höchste Dauerspannung DC: 180 V
Nennstrom bei 45 °C: 0,75 A
D1 Blitzstoßstrom (10/350 µs) gesamt: 5 kA
D1 Blitzstoßstrom (10/350 µs) pro Ader: 2,5 kA

geeignet für ISDN Adernpaar

liefern und montieren
Menge: 4,000 Stck
DIN276 neu: 446

**2.12.10 Kleinverteiler einreihig, 18PLE, IP54**
Kleinverteiler einreihig, 18PLE, IP54,
mit Tragschiene 35mm zum Einbau von Geräten
Material: Polystyrol
Abdeckung: Tür, transparent
Schutzart: IP54 oder besser
Leitungseinführung: oben u.unten elastische Dichtmembran
Bemessungsstrom: 63A
Bemessungsspannung: 400V
Einsatzbereich: geschützte Installation
Umgebungstemperatur: -25 bis +40 °C
Normenkonformität: DIN EN 60670-1

liefern mit Kabeleinführung und montieren
Menge: 1,000 Stck
DIN276 neu: 444

**2.12.11 Installationskleinverteiler 10TE; IP65, UV-stabil**
Installationskleinverteiler 10TE, IP65, UV-stabil, nach DIN VDE 0603, mit Gehäuse aus Thermoplast, grau, zum Einbau von Reiheneinbaugeräten auf DIN-Hutschiene 35mm, zum Aufbau einer Niederspannungsverteilung, 230/400 V /50Hz, Schutzart IP65,  Schutzklasse II, mit elastischen Dicht-membranen für Kabeleinführung, mit transparenter Tür, mit Abdeckstreifen
für Geräteausschnitt, 1-reihig mit 10 Teilungseinheiten für Geräte

liefern, montieren und beschriften
Menge: 1,000 Stck
DIN276 neu: 446

### Kapitel 3 Daten - und Sicherheitstechnik

#### Titel 3.1 Datentechnik

**Ausführungsbeschreibung 18 Ausführungsbeschr. zur strukturierten Datenverkabelung**
*Datentechnik*
Allgemeine Vorbemerkungen zur strukturierte
Gebäudeverkabelung

Auf Grundlage der EN 50173-1:2018 ist ein Datennetz als
anwendungs- und dienstneutrales Local- Area- Network
(LAN) aufzubauen. Die Verkabelung muss flächendeckend
im Gebäude sternförmig vom dazugehörigen Verteiler zu
den Anschlussdosen erfolgen und es ist besonders auf
ausreichende Reserven bei den Übertragungsbandbreiten
und Sicherstellung der Elektromagnetischen
Verträglichkeit (EMV) gemäß EN 55022, EN 50081-1 und EN
50082-1 zu achten.
Bei der Kupferverkabelung sind im Tertiärbereich Kabel
der Kategorie 7 gemäß EN 50288 zu verlegen.

Kupferkabel
Pro Datenanschluss sind 4 Adernpaare vorzusehen.
Grundsätzlich finden ausschließlich geschirmte RJ45-
Anschlussdosen und 4- paarige symmetrische Leitungen
Verwendung. Dabei sind alle Adernpaare aufzulegen.
Diese symmetrische Verkabelung muss Datenraten bis zu
10 GBit/s (IEEE802.3an) bis 500 MHz ermöglichen. In der
Tertiären Kupferverkabelung müssen die angebotenen
Datenkabel paarig geschirmt und min. 1000 MHz
spezifiziert sein.

Verlegung
Die Verlegung der Kabel hat normkonform ausschließlich
nach den Maßgaben der Hersteller zu erfolgen.
Die Bündelung der Kabel muss grundsätzlich unter
Einhaltung der vom Hersteller vorgesehenen
Querbelastung, Bündelungsdichte, Biegeradien usw.
erfolgen.
Die Verlegung auf Verlegesysteme bezieht sich auf die in Titel 2.07. ausgeschriebenen Verlegesysteme und ist entsprechend zu kalkulieren mit
- Kabelrinne 60%
- Installationsrohre 15%
- Sammelhalter 15%
- Leitungsführungskanäle 5%
- Kabelleitern 5%

Insbesondere ist beim Einbau der Dienst- und
anwendungsneutralen strukturierten Gebäudeverkabelung
die EN 50174-2 "Installation von
Kommunikationsverkabelung, Installationsplanung und
-praktiken in Gebäuden" zu beachten!

Kupfer Datendosen und Patchfelder:
Bei Datendosen, Komponenten und Patchfeldern ist
grundsätzlich normkonforme Cat. 6a Ausführung inklusive
10Gbit/s-Funktionalität anzubieten. Alle Datendosen
sollen in RAL 9010 lieferbar und designfähig sein. Die
Datendosen müssen einen separaten Erdungsanschluss
haben. Die Produkte müssen Power over Ethernet (PoE)
geeignet sein, mindestens entsprechend IEEE 802.3 at PoE+.

**3.1.1 CAT 7A Verlegekabel mind. 1000 MHz**
*** Schwerpunktposition
*** gemäß Ausführungsbeschreibung 18
CAT 7A Verlegekabel mind. 1000 MHz, 4x2xAWG23/1 S/FTP

Geeignet für die strukturierte Gebäudeverkabelung im
sekundären und tertiären Bereich.
Zum Aufbau von Verkabelungsstrecken der Klasse FA, 1000
MHz,entspricht den Forderungen aus: EN 50173, ISO/IEC
11801, TIA/EIA 568, TSB36, EN50288, IEC 61156-5• zum
Einsatz in LANs wie IEEE 802.3: 10/100/1000 Base-T,
10GBase-T; IEE 802.5:FDDI, ISDN, ATM; cable sharing;
Multimedia• geeignet für die Übertragung von Power over
Ethernet (PoE) / PoE+

Techn. Daten
• Leiter: blanker Kupferdraht AWG 23/1
• Isolierung: SFS-PE
• Gesamtzahl der isolierten Leiter: 2x8, verdrillt zu
  je 4 Paaren
• Farbcode: blau-weiß, orange-weiß, grün-weiß, braunweiß
• Paarabschirmung: Aluminium-kaschierte Polyesterfolie
• Geflechtschirmung: verzinntes Kupfergeflecht mit 35%
  Bedeckung
• Außenmantel: halogenfrei (FRNC/LSZH)
• Farbe: orange RAL 2000
• Aussendurchmesser: 7,6mm nom.
• Biegeradius: dynamisch: 8xD mm, min statisch: 4xD mm
  min
• Transport- und Lagertemperaturbereich: -20 bis +75C
• Installationstemperaturbereich: 0 bis +50C
• Betriebstemperaturbereich: -20 bis +60C
• Brandverhalten: IEC 60332-1 (Feuer), IEC 60754 (Gas)
  &  IEC 61034 (Rauch)
• Max. Zugbelastung: 150 N max.

in Teillängen liefern und in vorhandene Verlegesysteme unter Einhaltung der herstellerspezifischen Verlegerichtlinien verlegen
Menge: 850,000 m
DIN276 neu: 457

**3.1.2 CAT 7A Verlegekabel mind. 1000 MHz, Outdoor**
*** gemäß Ausführungsbeschreibung 18
CAT 7A Verlegekabel mind. 1000 MHz, Outdoor, 4x2xAWG23/1 S/FTP
Das Kabel ist UV-beständig und für die Installationen in trockenen oder feuchten Räumen, im Außen- oder im Erdreich geeignet.
Geeignet für die strukturierte Gebäudeverkabelung nach ISO/IEC 11801, EN 50173-1 und DIN EN 50288-4-1
der Channel Klasse E, EA, F, FA.

Zugelassen für alle PoE-Standards bis 90 Watt

Physikalische Eigenschaften:
• Kabelmantel-Farbe: Schwarz (außen), orange (innen)
• Isolierung: Foam-Skin Polyethylen
• Leiter: Blanker Kupferdraht AWG 23/1 (0,56mm, fester Innenleiter Kl.1 = eindrähtig)
• Außendurchmesser: Ca. 8,4mm
• Verseilung: 2 Adern zum Paar
• Gesamtzahl der isolierten Leiter: 2x4, verdrillt zu je 4 Paaren
• Farbcode: Blau-weiß, orange-weiß, grün-weiß, braun-weiß
• Paarabschirmung: Aluminiumbeschichtete Kunststoff-Verbundfolie
• Gesamtschirmung: Geflechtschirmung (Kupfergeflecht, verzinnt)
• Außenmantel: PE + Halogenfrei LSFH (FRNC)
• Flammwidrig nach IEC 60332-1, IEC 60754-2, IEC 61034
• Raucharm nach EN 61034
• Max. Zugkraft 100N
• Brandlast 1200 MJ/km
• NVP-Wert: 76%

Mechanische Eigenschaften:
• Max. Biegeradien:
  Dynamisch: 8x AD
  Statisch: 7x AD
• Lagertemperaturbereich: -30 bis +70°C
• Betriebstemperaturbereich ruhend : -30 bis +70°C
• Betriebstemperaturbereich bewegt : 0 bis +50°C

in Teillängen liefern und in vorhandene Verlegesysteme unter Einhaltung der herstellerspezifischen Verlegerichtlinien verlegen
Menge: 300,000 m
DIN276 neu: 457

**3.1.3 FM-Installationsleitung J-YY 10x2x0,6mm**
FM-Installationsleitung J-YY 10 x 2 x 0,6mm, Cu 113,
(Telefonleitung),
Adern zum Sternvierer verseilt,
VDE geprüft, hergestellt nach DIN VDE 0815 mit
verbessertem Brandverhalten (selbstverlöschend und
flammwidrig)  nach IEC 60332-1

in Teillängen liefern und in vorhandene Verlegesysteme unter Einhaltung der herstellerspezifischen Verlegerichtlinien verlegen
Menge: 20,000 m
DIN276 neu: 457

**3.1.4 Datenverteilerschrank vorh. umsetzen, aufstellen**
Datenverteilerschrank vorh. umsetzen und aufstellen
Abmessung: bis 220x80x100cm HBT
Gewicht: bis 250kg
Die LPI liefert einen Datenschrank mit 42HE. Dieser ist vom Hofbereich in den HAR zu transportieren und aufzustellen.
Die Wegstrecke beträgt  20m und ist die letzten Meter unbefestigt, geeignete Transportmittel sind durch AN zustellen.
Der Datenschrank ist an den Potentialausgleich anzubinden und intern zu verdrahten.
Menge: 1,000 St
DIN276 neu: 457

**3.1.5 19" Geräteträger 1HE, 600mm**
19" Geräteträger 1HE,600mm
19" Ablage als Fachboden für Geräte ohne 19"
Befestigung,
Einsetzbar in allen Netzwerkschränken, Serverschränke ab 800mm,
variable Tiefenbefestigung
Nutzbreite  = 430mm
Tiefe  = 600mm
Tragelast  = 150 kg
Material Stahlblech perforiert
Oberfläche robuste Pulverbeschichtung RAL
7035(lichtgrau)

liefern mit Montageset und einbauen
Menge: 1,000 Stck
DIN276 neu: 457

**3.1.6 Dokumentenschublade, 19 Zoll, 2HE, lichtgrau**
Dokumentenschublade, 19 Zoll, 2HE, lichtgrau,
Ausführung von 2 HE, lichtgrau pulverbeschichtet
Innenmaße:
Schubladenbreite  = 400mm
Schubladentiefe  = 300mm
Schubladenhöhe  = 55mm
Auszugslänge  = 250mm
mit Montagematerial

liefern und montieren
Menge: 1,000 Stck
DIN276 neu: 457

**3.1.7 Rangierbügel 120x80mm für vertikale Führung**
Rangierbügel 120x80mm zur vertikalen Kabelführung im
Serverschrank mit Befestigungsmaterial

liefern und montieren
Menge: 5,000 Stck
DIN276 neu: 457

**3.1.8 Steckdosenleiste 5-fach Überspannungsschutz**
Steckdosenleiste 19" 1HE, 5-fach Schuko oder C13 nach Anforderung AG
mit Überspannungsschutz und Netzentstörfilter.
Zuleitung Länge 2m.

liefern und montieren
Menge: 2,000 Stck
DIN276 neu: 457

**3.1.9 19" Patchpanel ungeschirmt 25 Ports, Kat 3**
19" Verteilerfeld, ungeschirmt
für Verteilung von Kommunikationsdiensten
gemäß EN 55 022, EN 50 173
bestückt mit 25 x RJ45 Buchsen,
in LSA-Plus-Anschlusstechnik
für Anschluss hochpaariger Fernmeldeleitungen
Abmessung: 1 HE

liefern und komplett mit auflegen montieren,
betriebsfertig, einschl. beschriften
Menge: 1,000 St
DIN276 neu: 457

**3.1.10 19" Baugruppenträger 1HE 60DA**
19" Baugruppenträger 1HE 60DA mit Montagewannen
- Baugruppenträger 19" 1HE, ECOVOICE®
- Abmessungen (H x B x T): 45 mm x 480 mm x 100 mm
- Gewicht 0,35 kg
- Mit LSA-Montagewanne
- Zur Aufnahme von 3 x 2 LSA-Anschlussmodulen
- 2/10 zu 10DA horizontal

liefern, montieren und beschriften
Menge: 1,000 Stck
DIN276 neu: 457

**3.1.11 LSA-Anschlussleiste 2/10 zu 10DA**
LSA-Anschlussleiste 2/10 zu 10 DA für Montagewanne/-kanal

liefern und montieren
Menge: 2,000 Stck
DIN276 neu: 457

**3.1.12 19" Patchpanel für modulare Steckbuchse RJ45**
19" Patchpanel für modulare Steckbuchse RJ45
19"-Einschubgehäuse 1 HE mit 24 Ausschnitten für
modulare RJ45-Anschlussbuchsen, großflächige
Schirmkontaktierung,
Kabelzugentlastung, Frontplatte bedruckt mit Nummern
der Anschlussbuchsen, Gehäuse Stahlblech, RAL 7035
pulverbeschichtet, Abschirmhaube aus rostfreiem Stahl,
mit Befestigungsmaterial

liefern, montieren,sowie Herstellen des Potentialausgleichs und beschriften nach Vorgabe
Menge: 2,000 Stck
DIN276 neu: 457

**3.1.13 Kabelführungsleiste 1HE, 19"**
Kabelführungsleiste 19 Zoll 1 HE, Kabelführungsleiste
mit 5 Kabelbügel;
Bügellänge 40x40mm;
Ausführung in lichtgrau (RAL 7035).
19 Zoll Befestigungsmaterial inclusive.

liefern und montieren
Menge: 9,000 Stck
DIN276 neu: 457

**3.1.14 8-pol. modulare Steckbuchse, (RJ45), Kat. 6A**
*** gemäß Ausführungsbeschreibung 18
8-pol. modulare Steckbuchse, (RJ45), Kat. 6A, mit
Schneidklemmen bis zu 10 mal wieder anschließbar,
geschirmt, kodiert, kann mit allen gängigen Datenkabeln
von AWG 24 - AWG 22 und AWG 27 - AWG 26 bestückt
werden, durch die IDC-Kontakte wird eine
langzeitstabile und vibrationssichere Kontaktierung in
10 Gigabit-Technologie sichergestellt, Modul der
Kategorie 6A,  Spezifikationen
nach EIA/TIA TSB-40 A, ISO/IEC  IS 11801, EN50173,
für Anwendungen bis 500MHz. max. Kabel-A.D.:  8,64 mm,
Farbkodierung nach Option A oder B,
PoE und PoE Plus gemäß IEEE802.3af/at.

komplett mit sämtlichem Zubehör liefern und
betriebsfertig montieren,
Menge: 30,000 Stck
DIN276 neu: 457

**3.1.15 Netzwerkdose IP44 Datendose Aufputz inkl. 2xRJ45 Keystone Cat.**
*** gemäß Ausführungsbeschreibung 18
Netzwerkdose IP44, Datendose Aufputz inkl. 2xRJ45 Keystone Cat.6a Module,
geeignet für den Außenbereich, Industrie, Produktion und Werkstatt,
inklusive 2 x geschirmte Cat.6a Keystone Module RJ45 (8 polig) geeignet für POE+ ,
Geeignet für 10-Gigabit Ethernet, bis 500 MHz auf allen Aderpaaren,
farbcodiert nach EIA/TIA 568 A und B,
Auslass gerade nach unten,
Kunststoffgehäuse BxHxT: 75x80x58 mm,
Schutzart: IP44 spritzwassergeschützt,
zwei Kabeleinführungen von oben für Netzwerkkabel,
Modulaufnahme aus Metall mit zwei Aussparungen 14,8x19,5 mm für Keystone Module,
Montageart: Aufputz mit Beschriftungsfeld
Farbe: grau / anthrazit

(IP44 Schutz nur im geschlossenen Zustand, ohne
gestecktem Patchkabel),

liefern, Montage AP-Gehäuse, Montage und Auflegen der
Leitungen auf die RJ45-Module,
Komplettierung und maschinelle Beschriftung nach
Vorgabe des Bauherrn
Menge: 6,000 Stck
DIN276 neu: 457

**3.1.16 Datendose 2 x RJ45 Class EA bis 500 MHz uP**
*** gemäß Ausführungsbeschreibung 18
Für den Anschluss von datentechnischen Geräten.
Mit Schrägauslass und mit zwei RJ-45-Anschlussmodulen mit  LSA-Schneidklemmen.für Netzwerke nach Cat. 6A, Class EA
(10 Gbit/s / 500 MHz).
Entspricht Cat. 6A, Class EA gem. ISO/IEC 11801:2011-06.
Anschlusskennzeichnung A und B gemäß TIA/EIA-568-B.2.
Bauart nach EN 60 603-7-51:2011-01.
Abschirmung nach DIN EN 55022, Klasse B.
Bis 500 MHz auf allen Aderpaaren.
Geeignet für 10-Gigabit Ethernet.
Geeignet für PoE+ gemäß IEEE 802.3at, = 1000
Steckzyklen.
Flexible Kabelzuführung ohne Knicke von allen Seiten.
Gehäuse-Erdung mittels 6,3 mm-Flachsteckverbinder
rückseitig möglich.
Reembedded getestet.
Geeignet für Mix-and-Match-Einsatz.
Geeignet für RJ 11, RJ 12 und RJ 45 Stecker
Für Datenkabel mit einem Durchmesser von 6-10 mm.
Für Adern von AWG 24-22.
Für Montage in Kabelkanälen, UP-Gerätedosen und
Unterflursystemen.
Ohne Spreize.
Einbautiefe 31 mm.

liefern und montieren im vorhandenen Geräteeinbaubecher
von Brüstungskanälen, Hohlwanddosen bzw. in UP-
Schalterabzweigdosen,
zwei Datenkabel absetzen, auflegen und betriebsfertig
montieren;
Beschriften der Datendose und der Kabel (mit
Kabelmarkierer) nach Vorgabe mit gedrucktem Beschriftungsschild
Menge: 6,000 Stck
DIN276 neu: 457

**3.1.17 Auflegearbeiten Patchpanel**
Datenkabel absetzen, auf vorhandene Steckbuchse im
Patchpanel auflegen, zugentlasten und befestigen des
Datenkabels im Verteilerschrank.
Beschriften des RJ45-Ports und des Kabels (mit
Kabelmarkierer) nach Vorgabe mit gedrucktem
Beschriftungsschild inkl. liefern der
Beschriftungsschilder
Menge: 30,000 Stck
DIN276 neu: 457

**3.1.18 Auflegen Fernmeldekabel 10x2x0,6mm**
Fernmeldekabel 10x2x0,6mm absetzen, zugentlasten und Befestigen des Kabels im Verteilerschrank oder -gestell. Auflegen von 10 DA auf LSA-Plus-Leisten oder Patchpanel
entsprechend Klemmplan. Beschriften der LSA-PLus-Leiste
oder Patchpanel und des Kabels (mit Kabelmarkierer)
nach Vorgabe mit gedrucktem Beschriftungsschild.
Menge: 2,000 Stck
DIN276 neu: 457

**3.1.19 Messung Class Ea**
*** gemäß Ausführungsbeschreibung 18
Messung Permanent Link Class Ea/ Kat.6a bis 500MHz nach
DIN EN50173-1 für den Nachweis der Funktionstüchtigkeit
der installierten Links mit Übertragungsraten bis 10
Gbit/s.
Übergabe der Messprotokolle als Sammelausdruck A4 in
Papier und Einzelverbindung als Datei im PDF-Format.
Ein Datenblatt des verwendeten Messgerätes mit
Kalibrierungsnachweis ist beizulegen.
Menge: 30,000 Stck
DIN276 neu: 457

### Kapitel 4 E-Laden

**Ausführungsbeschreibung 19 Vorbereitung E-Laden**
*E-Laden*
Einführung "Alternativer Antriebe" bei Dienst-Kfz sowie Einrichtung zugehöriger Ladeinfrastruktur in der Thüringer Polizei. In der betreffenden Liegenschaft bedarf es der Installation von zwei Ladepunkten.

Für den Wandverteiler in Pos. 4.1.1. gelten die gleichen Hinweise wie im Titel Niederspannungsschaltanlagen, Ausführungsbeschreibung 03.

#### Titel 4.1 Verteiler

**4.1.1 Wandaufbauaschrank IP55/II, 1100x800x275mm**
*** gemäß Ausführungsbeschreibung 19
Wandaufbauschrank für die Innenraummontage mit VDE-Gutachten (Fertigungsüberwachung) nach DIN EN 61439-1/-2/-3 zur Aufputz Montage. Zum Aufbau einer Niederspannungsverteilung bis 800 A, 3AC, 690 V 50 Hz. Schutzart IP55, Schutzklasse II, Luft- und Kriechstrecken nach DIN VDE 0110-1/-2. Bestehend aus Schrank mit Tür aus pulverbeschichtetem, eingebranntem, profiliertem 1,5 mm dicken Stahlblech. Durchsteckflansche oben, unten ISO-Flanschplatten mit metrischen Vorprägungen und Schnellverriegelung je Feld eingebaut. Sammelschienendurchführungen als seitliche Vorprägung. Tür aufliegend, mit innenliegenden Scharnieren, Türanschlag standardmäßig rechts, wechselbar, 110 Grad Öffnungswinkel. Serienmässig mit Schwenkhebelverschluss, DIN-Profil-Halbzylinder einbaubar. Türdichtung umlaufend geschäumt, temperaturbeständig und ölbeständig. Schrank nebeneinander und übereinander anflanschbar.

Höhe: 1100 mm
Breite: 800 mm
Tiefe: 275 mm
IP1Klasse (Ingr3ss Protection): IP55
Schutzklasse: Schutzklasse II
Schließungstyp: Ohne Schloss
Anzahl Felder: 3
Montage auf: Wandbefestigung
Farbe: Lichtgrau
RAL Nummer: 7035
Anzahl Schranktüren: 1
Anzahl der Schlösser: 1

bestehend aus folgenden Bausteinen und Einbauten:

  1 Stk. Tragschienensatz L = 1.050mm
  1 Stk. Baustein (H*B) 450 * 250 für Reihenklemmen
  1 Stk. Baustein (H*B) 450 * 500 für Reihenklemmen
  1 Stk. Baustein (H*B) 600 * 500 für Reiheneinbaugeräte
  1 Stk. Baustein (H*B) 300 * 250 für Reiheneinbaugeräte
  1 Stk. Baustein (H*B) 300 * 250 für Leistungsschalter
  1 Stk. Plantasche aus Kunststoff, selbstklebend

einschließlich benötigter Traversen, Tragschienen,
Verbinder, notwendiger Kleinteile, Erdungsleitungen,
notwendigen Sammelschienen und Dokumentenhalter
komplett liefern, montieren, ausrichten und beschriften
Menge: 1,000 Stck
DIN276 neu: 443

**4.1.2 Lasttrennschalter, 4pol., 125A mit NOT-Aus**
Lasttrennschalter, 125 A, 4 S, mit NOT-AUS-Fkt.
Lasttrennschalter mit NOT-AUS-Abschalteinrichtung
beidseitige Doppelstockklemmen für großen Leiterquerschnitt u. Sammelschiene
Schaltstellungsanzeige
Sichtfenster für Beschriftungsetiketten

Zusatzeinrichtung (NOT-AUS-Abschalteinrichtung):
Betriebsspannung: 50 V ... 440 V (AC)

Laststromkreis (Lasttrennkontakt):
4 Schließer
Polzahl (gesamt): 4
Bemessungsspannung (AC): 230 V, 400 V
Bemessungsstrom AC (typ.): 125 A
Bemessungsfrequenz: 50 Hz, 60 Hz
max. Bemessungsschaltvermögen: 10 kA
Bemessungskurzschlussstrom: 10 kA
Bemessungsisolationsspannung: 400 V

Hilfsschalter (NOT-AUS-Zusatzeinrichtung) (Schaltkontakt):
1 Wechsler
Bemessungsspannung (AC): 12 V ... 230 V
Bemessungsspannung (DC): 12 V ... 110 V

Schraubklemme oben und unten (Laststromkreis):
Anschlussquerschnitt eindrähtig: 1-Leiter: 1,5 mm² ... 50 mm²; 2-Leiter: 1,5 mm² ... 16 mm²
Anschlussquerschnitt mehrdrähtig: 1-Leiter: 1,5 mm² ... 50 mm²; 2-Leiter: 1,5 mm² ... 16 mm²
Anschlussquerschnitt feindrähtig: 1-Leiter: 1,5 mm² ... 35 mm²; 2-Leiter: 1,5 mm² ... 16 mm²
Anschlussquerschnitt AWG, eindrähtig: 15 ... 1
Anschlussquerschnitt AWG, mehrdrähtig: 15 ... 1
Anschlussquerschnitt AWG, feindrähtig: 15 ... 1

Schraubklemme oben und unten (NOT-AUS-Abschalteinrichtung, Hilfsschalter):
Anschlussquerschnitt eindrähtig: 1-Leiter: 1 mm² ... 1,5 mm²; 2-Leiter: 1 mm² ... 1,5 mm²
Anschlussquerschnitt AWG, eindrähtig: 17 ... 16
Anschlussquerschnitt AWG, mehrdrähtig: 17 ... 16
Anschlussquerschnitt AWG, feindrähtig mit AEH: 17 ... 16

Bauvorschriften/Normen: EN 60947-3, EN 60068-2-30

liefern, montieren und anschließen
Menge: 1,000 Stck
DIN276 neu: 443

**4.1.3 D02-Sicherungssockel aus Kunststoff mit Abdeckung, Rahmenklemme, 3-pol**
D02-Sicherungsunterteil mit Abdeckung für Hutschienenmontage. Geeignet für Sicherungseinsätze und Hülsen-Pass Einsätze.

Nennstrom: 63 A
Polanzahl: 3
Montage auf: DIN Schiene
Anschluss-/Steckertyp Eingang: Käfigklemme
Frequenz: 50-50 Hz
Gesamtverlustleistung unter Nennstrom: 28,50 W
Mit Deckel: Ja
Sicherungsgröße: D02
Sicherungscharakteristik: gG

liefern inkl. Sicherung und Schraubkappe, montieren und anschließen
Menge: 2,000 Stck
DIN276 neu: 443

**4.1.4 FI-Schutzschalter, 40A, 30mA, 4-polig**
FI-Schutzschalter, 40A, 30mA, 4-polig (FI),
nach DIN VDE 0664/1, Berührungsschutz
nach DIN VDE 0106/100; mit VDE Zeichen.
Bemessungsspg.:230/400 V 50/60 Hz
Bemessungsstrom:  40 A / 4-polig
Empfindlichkeit: 30 mA
Kurzschlussfestigkeit bei
  63 A Vorsicherung:  6 kA
Kontaktstellungsanzeige: Sichtfenster
Pulsstromsensitiv und
  stoßstromfest bis:  250 A
Prüftaste:  ja
PLE:  4
liefern, montieren und anschließen
Menge: 2,000 Stck
DIN276 neu: 443

**4.1.5 FI-LS-Schutzschalter 10A, B, 6kA, 30mA, 2-polig**
FI-LS-Schutzschalter 10A, B,  6kA,  30mA, 2-polig
Fehlerstrom-Leitungsschutzschalter 1P+N 6kA B-
Charakteristik 10A 30mA Typ A QC Fehlerstrom-
Leitungsschutzschalter nach DIN VDE 0664-20 / EN61009-1
VDE 0641-11, am Abgang bis 20 A und am Zugang bis 63 A.
Berührungsschutz nach IP2x DIN VDE 0106 Teil 100, blaue
Test-Taste und Fehlerstromanzeige. Einfache
Einzelentnahme aus dem Phasenschienenverbund. Mit VDE
Zeichen. Geeignet zum nachträglichen Anbau von
Zusatzeinrichtungen. Beschriftungsmöglichkeit direkt am
Gerät.
Nennstrom:  10 A
Auslösercharakteristik:  B
Empfindlichkeit:  30 mA
Art des Differenzialschutzes:  A
Nennabschaltvermögen: 6 kA
Gesamtverlustleistung unter Nennstrom: 3,4 W

liefern, montieren und anschließen
Menge: 1,000 Stck
DIN276 neu: 443

**4.1.6 Leitungsschutzschalter 3 x 32A, B, 6kA**
Leitungsschutzschalter 3 x 32A, B,  6kA
Leitungsschutzschalter nach DIN 43 880 und DIN VDE 0641,
Nennspannung:  230/400 V~
Nennstrom:  32 A / 3-polig
Schaltvermögen:  6 kA
Auslösecharakteristik:  B

liefern, montieren und anschließen
Menge: 2,000 Stck
DIN276 neu: 443

**4.1.7 Energiezähler 3phasig 80A, direkt, MID, MBUS**
Energiezähler zur 4-Quadrantenmessung mit folgenden Genauigkeitsklassen: Wirkenergie Class B nach DIN EN 50470-3, Wirkleistung Class 1 nach IEC 62053-21, Wirkleistung Class 1 nach IEC 61557-12 und Blindleistung Class 2 nach IEC 62053-23. Der Zweirichtungszähler wird ab Werk MID zertifiziert (ein Plombierset im Lieferumfang enthalten) und enthält einen rücksetzbaren Teilzähler. Zur Messung von Energiebezug- und Energielieferung in allen Netzsystemen geeignet. 2 Tarifzählungen über 230 V AC oder Mbus ansteuerbar. Digitales Display mit Beleuchtung zur Anzeige von bezogener und gelieferter Wirk- (kWh) und Blindenergie (kvarh) für alle Tarife. Zusätzlich werden je Außenleiter die Echtzeitmesswerte für Wirkleistung (kW), Blindleistung (kvar), Scheinleistung (kVA), Spannung (V), Strom (A), Leistungsfaktor, Frequenz (Hz) und Tarif in einer Auflösung bis zu 9 Stellen inklusive zwei Nachkommastellen angezeigt. Neben den zuvor genannten Messwerten können über Mbus auf die aktuellen Summen-Messwerte von Wirkleistung (kW), Blindleistung (kvar) und Scheinleistung (kVA) zugegriffen werden. Alle Messwerte und Energiewerte für Tarif1 und Tarif2 können zusätzlich über eine IR-Schnittstelle ausgegeben werden. Verdrahtungsfehler und Anschlussfehler werden angezeigt und die Messdaten werden periodisches abgespeichert.

Bussystem: M-BUS
Anzahl Module: 4
Anschlussart: Direktanschluss
Messsystem: Direktmessung
Frequenzmessbereich: 45 - 65 Hz
Genauigkeitsklasse: B
IP-Klasse (Ingress Protection): IP20
Betriebstemperatur: -25 - 55 °C
Lager-/Transporttemperatur: -25 - 70 °C
Leistungsaufnahme VA: 2 VA

liefern, montieren, anschließen und einstellen
Menge: 1,000 Stck
DIN276 neu: 443

**4.1.8 Überspannungsableiter für UV 3+1 vor FI**
Überspannungsschutz für eine Unterverteilung gemäß Schaltungsvariante "3+1" im TN und TT-System mit steckbaren Ableitern erstellen, bestehend aus:

- 3 Stk. Überspannungs-Ableiter der Anforderungsklasse
 Typ 2, energetische Koordination mit vorgeschaltetem Blitzstrom-Ableiter, leistungsfähiger
Zinkoxidvaristor, Überwachungssicherheit durch Abtrennvorrichtung, Defektanzeige durch Markierung im Sichtfenster, nach EN 61643-11,
mit folgenden techn. Daten:
Nennspannung: 275V / 50Hz
Nennableitstrom: 15kA
max. Ableitstrom: 40kA
Schutzpegel:  <1,5kV
Ansprechzeit:  <25ns
Vorsicherung:  125A
Kurzschlußfestigkeit bei max.
Vorsicherung:  50kA
Temperaturbereich:  -40 ...+80°C
Montage:  auf Hutschiene
Gehäuse:  Thermoplast
Schutzart:  IP20

- 1 Stk. Überspannungs-Ableiter der Anforderungsklasse
Typ 2, auf Funkenstreckenbasis für den Einsatz
zwischen Neutralleiter und Schutzleiter, nach EN 61643-11,
mit folgenden techn. Daten:
Nennspannung: 255V / 50Hz
Nennableitstrom: 20kA
Folgestromlöschvermögen: 200A eff
Blitzstrom: 12kA
Schutzpegel:  <1,5kV
Ansprechzeit:  <100ns
Temperaturbereich:-40 ...+80°C
Montage: auf Hutschiene
Gehäuse:  Thermoplast
Schutzart:  IP20

- 1 Stk. Kammschiene 16mm² als Verdrahtungsbrücke
als Komplettmodul mit steckbaren Ableitern liefern,
montieren und betriebsfertig anschließen
Menge: 1,000 Stck
DIN276 neu: 446

**4.1.9 Reihenklemmen einfach 0,5 - 4mm²**
Reihenklemmen einfach 0,5 - 4mm²
bis Klemmquerschnitt 4mm² zur Montage auf Hutschiene
für vorgenannte Installationsverteiler mit DIN-Schiene

liefern, montieren und intern verdrahten
Menge: 20,000 Stck
DIN276 neu: 443

**4.1.10 Reihenklemmen 6 - 50mm²**
Reihenklemmen 6 - 50mm²
bis Klemmquerschnitt 35mm² zur Montage auf Hutschiene
für vorgenannte Installationsverteiler mit DIN-Schiene

liefern, montieren und intern verdrahten
Menge: 15,000 Stck
DIN276 neu: 443

**4.1.11 Steckdose 250V, 16A für Hutschiene**
Steckdose 250V, 16A für Hutschiene,
Steckdose SCHUKO mit erhöhtem Berührungsschutz nach DIN VDE 0620 zum Einbau in Verteiler mit der Schutzklasse
II zur Montage auf Hutschiene (TS 35) nach DIN EN
60715:2001-09. Nennstrom: 16 A Anschlussart:
Steckanschluss Anschlussquerschnitt bei starrem Leiter:
mini 2x1 mm² - maxi 2x2,5 mm

liefern, montieren und anschließen
Menge: 1,000 Stck
DIN276 neu: 443

**4.1.12 Patchmodul RJ45 CAT6 STP für Hutschienenmontage**
Patchmodul bestehend aus RJ 45- Modul und Hutschienenträger, nach DIN EN 60603-7-3. Selbstschneidende Kontakte (kein Werkzeug erforderlich). Norm-Farbencode EIA/TIA 568 A u. B, Steckverbindung RJ 45, Kategorie 6 STP.

liefern und montieren und klemmen
Menge: 2,000 Stck
DIN276 neu: 443

**4.1.13 Berührungssicherer Sammelschienenblock 10 mm²**
Berührungssicherer Sammelschienenblock 10 mm²
für Sicherungsautomaten 1- oder 3-polig, 3-phasig, 10 mm²,
4 x 3 Pole, einschl. Endkappe und
Berührungsschutzabdeckung zum Abdecken der freien
Stromschienenanschlüsse,

liefern und betriebsfertig montieren
Menge: 2,000 Stck
DIN276 neu: 443

**4.1.14 Abdeckstreifen**
Abdeckstreifen für Verteilerfelder zum Verschließen
des Geräteschlitzes,

liefern und montieren
Menge: 6,000 Stck
DIN276 neu: 443

**4.1.15 Verteilerbeschriftung**
Verteilerbeschriftung mit weißer Beschriftungsfolie,
auf Kunststoff- oder lackierter Metalltür anbringen mit
anthrazitfarbenen oder schwarzen Buchstaben,
Schrifthöhe je nach Notwendigkeit von 4 bis 30mm, mit
verschiedenen Beschriftungstexten,
- Verteilerbeschriftung z.B.  "Unterverteiler 1"
- Hauptschalterbeschriftung
- Vorsicherungsbeschriftung, Stromkreis und
  Sicherungsstärke
- FI-Schalterbeschriftung
- Stromkreisbeschriftung der Endstromkreise
- Beschriftung der Schützen und Relais
- Kabel- und Klemmenbeschriftung
- Stromkreisliste hinter Folie
- Stromlaufplan in Schaltschranktasche

liefern und montieren
Menge: 1,000 Stck
DIN276 neu: 443

### Kapitel 5 PV- Anlage

#### Titel 5.1 Module u. Dachaufbauten

**5.1.1 Werk- und Montageplanung der PV- Anlage**
*** Pauschalposition
Werk- und Montageplanung der angebotenen
PV- Anlage auf Grundlage der Herstellervorgaben
und der örtlichen Bedingungen.
Lieferung aller für die Montage der kompletten
betriebsfertigen PV- Anlage notwendigen Angaben.
Berechnung und Bewertung der Wind- und Schneelast
durch den Hersteller inkl. Vorgaben für die Montage
z.B. notwendige Befestigung, Befestigungs-  und Stützabstände etc.
Menge: 1,000 psch
DIN276 neu: 442

**5.1.2 PV-Wechselrichter 5,0kW**
PV-Wechselrichter 5.0 kW
als ein transformatorloser dreiphasiger String-Wechselrichter für die Einspeisung von Solarstrom.

Integrierte Hauptmerkmale:
Leistungsoptimierung bei verschatteten Modulen,
Werkzeuglose DC-Steckverbinder,
Netzmanagementfunktion zur Wirk- und Blindleistungsregelung am Netzanschlusspunkt,
Schutzleiterüberwachung,
Kompatibilität mit Fehlerstromschutzschaltern vom Typ A,
Servicefunktion (z.B. automatische Fehlerdiagnose und Bereitstellung von Austauschgeräten)

Schnittstellen:
W-LAN, Ethernet (Modbus, Sunspec),
Monitoring Portal (mit oder ohne zusätzlichen Datenlogger, Zertifiziert nach ISO/IEC 27001, Server-Standort: Deutschland),
Webbasierte Benutzeroberfläche,
Apps für Installateure und Betreiber,
Digitale Eingänge zur Erfüllung von Netzsystemdienstleistungen durch eine digitale Signalquelle (z.B. Rundsteuerempfänger.

Technische Daten:
PV-Anschluss:
Max. PV-Generatorleistung: 9 kWp
Max. Eingangsspannung: 850 V
MPP-Spannungsbereich: 215-800 V
Max. Eingangsstrom / per MPPT: 24 A / 12 A
Anzahl MPPT: 2
Anzahl paralleler Strings: je 2
Netz-Anschluss:
Bemessungsleistung bei 230 V, 50 Hz: 5,0 kW
AC-Nennspannung: 3 / N / PE, 230 / 400 V
Leistungsfaktor: 0,8-1
Wirkungsgrad:
Max. Wirkungsgrad: 98,2 %
Euros. Wirkungsgrad: 97,4 %
Allgemeines:
Betriebstemperaturbereich: -25 '.........' +60°C
Schutzart: IP65
Garantie : 10 Jahre bei Registrierung / Erweiterbar auf 15 Jahre

liefern, montieren und betriebsfertig anschließen

Hersteller: '....................................................'

  (vom Bieter einzutragen)

Typ: '....................................................'

  (vom Bieter einzutragen)
Menge: 1,000 Stck
DIN276 neu: 442

**5.1.3 RS485 Kommunikationsschnittstelle**
RS485 Kommunikationsschnittstelle
als Nachrüstsatz für vorgenannten Wechselrichter
Modul zur Verwendung im angebotenen Wechselrichtertyp geeignet. Das Modul wird im Wechselrichter montiert.
Max. Kommunikationsreichweite 1.200m
Das Modul ermöglicht den Aufbau einer drahtgebundenen RS485-Kommunikation.

liefern und betriebsfertig montieren
Menge: 1,000 Stck
DIN276 neu: 442

**5.1.4 Feuerwehrschalter m. ÜSS für PV-Systeme**
Feuerwehrschalter mit Überspannungsschutz für PV-Systeme
Automatischer Feuerwehrschalter zum Ein- und Ausschalten
für den Anschluss an zwei MPP-Tracker im Wechselrichter.
Geeignet für die Fernabschaltung der DC-Seite durch die Feuerwehr.
Max. Strangspannung Uoc: 1100 V. Integrierter Überspannungsschutz mit zwei Kombiableitern der Klassen I+II mit Meldekontakt.
Geeignet zum Schutz vor Überspannungen in Photovoltaikanlagen gemäß EN 51643-32. MPP1:
2 Eingänge, Anschluss über MC4-Stecker,
kompatibel mit Kabeltyp
TÜV 2 Pfg1169/08.07 /
EN 50618:2063
1 Ausgang, Anschluss über
MC4-Stecker,
kompatibel mit Kabeltyp
TÜV 2 Pfg1169/08.07 /
EN 50618:2063
MPP2:
identisch mit MPP1
DC-Feuerwehrschalter:
Abschaltung durch
Unterspannungsauslösung.
Automatische Wiedereinschaltung
nach erneutem Anlegen der Steuerspannung
(230 V AC).
Mit Meldekontakt.
Anschluss der Feuerwehrschalter-Steuerleitung
230 VAC über Kabelverschraubungen (8-12 mm Ø), max.
Leitungsquerschnitt: 1,5 mm².
Anschluss des Signalkontakts 24 VDC über Kabelverschraubungen (8–12 mm Ø), max. Leiterquerschnitt: 1,5 mm².
Schutzart: IP65.
Alles eingebaut in ein glasfaserverstärktes Polyestergehäuse.
Zulassung nach Niederspannungsschaltanlagen IEC 61439-1:2011 und EN 61439-2:2011

als Komplettmodul mit steckbaren Ableitern liefern,
montieren und anschließen
Menge: 1,000 Stck
DIN276 neu: 442

**5.1.5 PV-Feuerwehrschalter NOT-AUS**
PV-Feuerwehrschalter NOT-AUS für Fernauslösung
des PV-Feuerwehrschalters, Komplettgerät mit Schutz
vor Manipulation und unbeabsichtigten Auslösen (z.B. Haube)
Anzahl der Kontakte als Öffner:  1
Anzahl der Kontakte als Schließer: 1
Montageart:  Aufbau
Schutzart:  IP65
Spannung:  230V
Strombelastung: mind. 6A

liefern, montieren und betriebsfertig anschließen
Menge: 1,000 Stck
DIN276 neu: 442

**5.1.6 Kennzeichnungsschild "DC-Notausschalter"**
Kennzeichnungsschild "DC-Notausschalter"
als ein formstabiles und lichtbeständiges Hinweisschild
am Standort des NOT-Ausschalters.
Die Ausführung orientiert sich an den Forderungen der
DIN 4066 „Hinweisschilder für die Feuerwehr“ und der
VDE-AR 2100-712.

liefern und montieren
Menge: 1,000 Stck
DIN276 neu: 442

**5.1.7 Kennzeichnungsschild "Gebäude mit PV-Anlage"**
Kennzeichnungsschild "Gebäude mit PV-Anlage"
als ein formstabiles und lichtbeständiges Hinweisschild
im Bereich des Hauptzuganges für die Feuerwehr.
Die Ausführung orientiert sich an den Forderungen der
DIN 4066 „Hinweisschilder für die Feuerwehr“ und der
VDE-AR 2100-712.

liefern und montieren
Menge: 1,000 Stck
DIN276 neu: 442

**5.1.8 UK-Gestelle für PV-Modul, Betondachstein**
UK-Gestell für PV-Module, Betondachstein,
Unterkonstruktion zur Aufnahme gerahmter Photovoltaik- module auf Schrägdach mit Betondachsteineindeckung

UK- System geeignet für unterschiedliche Lastfälle und
Spannweiten inkl. umfangreichem Schienensortiment.
bestehend aus :
- Montageschienen aus ALU-Profil
- Mittelklemmen
- Endklemmen
- Endkappen
- Dachhaken verstellbar
- Edelstahl Befestigungsschrauben

für zwei Modulreihen a 5 Module

liefern und montieren
Menge: 1,000 Stck
DIN276 neu: 442

**5.1.9 PV-Module 450Wp, monokristallin**
PV-Module 450Wp, monokristallin
Monokristallines Hochleistungsmodul mit folgenden
Leistungs- und Funktionsanforderungen:
- Nennleistung: mind. 450 Wp
- Leistungstoleranz: max. +/-3% Toleranz
- Max. Systemspannung:  1.000V
- Abmessung (LxBxH): ca. 1.760 mm x 1130 mm x 30 mm
- Stecker: MC 4, TS4
- Anschlusskabel: Modul - Modul, 4 qmm
- Schutzart:  mind. IP67
- Schutzklasse:  II
- Windlast mind. 4000 Pascal
- Schneelastzone:  mind. 2
- Solarzellen: Monokristalline Silizium-Solarzelle
- Modultemperatur: mind. -40°C  -  +85°C
- Rahmen: Eloxiertes Aluminiumprofil mit
  Entwässerungsbohrungen
- zertifiziert nach IEC61215, IEC 61730
- Herstellergarantien: 25 Jahre Produktgarantie u. 30 Jahre Leistungsgarantie

liefern und gem. Herstellervorgaben fachgerecht auf der
Unterkonstruktion montieren, verkabeln und betriebsfertig anschließen

Hersteller: '....................................................'

  (vom Bieter einzutragen)

Typ: '....................................................'

  (vom Bieter einzutragen)
Menge: 10,000 Stck
DIN276 neu: 442

**5.1.10 Schrägaufzug für Dacharbeiten**
Schrägaufzug (Lastenaufzug) für den Materialtransport an der Außenseite von Gebäuden zum Transport der PV-Anlagenteile bis 10m Höhe,
mit Elektroantrieb 230V,
Steuerung über Kabel,

liefern, Montage und Anschluss an Baustromanschluss 230 V  in 25m Entfernung, Rückbau und Abtransport
Menge: 1,000 Stck
DIN276 neu: 492

**5.1.11 Inbetriebnahme u. Einweisung PV-Anlage**
*** Pauschalposition
Betriebsfertige Inbetriebnahme mit Funktionsprobe der kompletten PV-Anlage, Erstellung eines Inbetriebnahmeprotokolls gemeinsam mit dem EVU, sowie Einweisung
des Betreibers entsprechend den Vorgaben des EVU
Menge: 1,000 psch
DIN276 neu: 442

**5.1.12 Anmeldeverfahren beim Netzbetreiber**
*** Pauschalposition
Anmeldeverfahren beim Netzbetreiber  für die PV-Anlage und
  Eintragung ins Markstammdatenregister
  Anmeldung für die zu errichtenden PV-Anlage < 10kWp,
  einschließlich der Koordinierung
  der Baumaßnahme mit dem EVU vor Baubeginn und Eintragung
  ins Markstammdatenregister nach Inbetriebnahme.
Menge: 1,000 psch

#### Titel 5.2 Zubehör

**5.2.1 Dachdurchführung für Ziegeldach, Betondachsteinet**
Dachdurchführung für Ziegeldach mit Betondachsteinen,
Alu-Solardurchgang ermöglicht die Durchführung von Leitungen und Kabeln von Photovoltaikanlagen und Solarpaneelen durch die Dachfläche.
Der Formstein ist passgenau, kompatibel und farblich abgestimmt zum Betondachstein auszuwählen. Die Eindeckung erfolgt also homogen zum Flächenziegel.
Der Solardurchgang ist Neigungsunabhängig.

liefern und montieren
Menge: 1,000 Stck
DIN276 neu: 442

**5.2.2 UV-beständiger Vollkunststoff-Schutzschlauch 13mm**
UV-beständiger Vollkunststoff-Schutzschlauch
Material: Kunststoff PA6
Temperatur: -40°C...+115°C
Schutzart [nach EN 60529]: IP68
Brandklasse: V0 - UL 94
Eigenschaft:  UV-beständig
Farbe:  schwarz
Maße:  Dm 13mm

liefern und montieren
Menge: 10,000 m
DIN276 neu: 442

**5.2.3 Metallkonstruktionen und -systeme anschließen**
Metallkonstruktionen und -systeme, Lüftungskanäle, Kabelbahnen, Bodenkanäle usw. in den Potentialausgleich einbeziehen und fachgerecht anschließen,
einschließlich benötigten Kleinmaterial
Menge: 1,000 Stck
DIN276 neu: 442

**5.2.4 Erdungsleitung 16mm² 1,0m; Temp.- & UV beständig**
Erdungsleitung 16mm² 1,0m; Temp.- & UV beständig, gelb/grün, beidseitig mit Kabelschuh, liefern und zur Überbrückung als Potentialausgleich und Erdungsanaschluss bis zu einer Länge von 1,5m einbauen, inkl. Kleinmaterial

Technische Daten
- Einzelader
- Temperaturbereich  bewegt -35°C bis +120°C
  nicht bewegt -55°C bis +145°C
Nennspannung
- 0,25 - 1 mm²: AC U0/U 300/500 V
- 1,5 - 240 mm²: AC U0/U 450/750 V
- 1,5 - 240 mm²: bei fester und geschützter
  Verlegung AC U0/U 600/1000 V
- Prüfspannung3500 V
- Mindestbiegeradius bewegt 8x Außen-Ø
  nicht bewegt 4x Außen-Ø

Eigenschaften
-  beständig gegen: Öl, UV-Strahlung, Ozon,
  Witterungseinflüsse
- abriebfest, kerbfest
- zur Verwendung im Freien
- halogenfrei
- die bei der Fertigung verwendeten Materialien sind
  Silikon- und cadmiumfrei und frei von
  lackbenetzungsstörenden Substanzen
- keine Brandfortleitung

oder gleichwertig
Menge: 9,000 Stck
DIN276 neu: 442

**5.2.5 Solarkabel H1Z2Z2-K Anschlussleitung, 4mm², 12m**
Solarkabel  H1Z2Z2-K, Kabel 1x4mm²· als Anschlussleitung beidseitig mit Steckkontakt
(Stecker/Buchse MC4), IP67
  Isolation: vernetztes Spezial Polyolefin
·  Aderanzahl: 1 adrig
·  Querschnitt: 4 mm²
·  Leiterform: feindrähtig
·  Leitermaterial: Kupfer (Cu) - Oberfläche verzinnt
·  Mantel: schwarz oder rot
·  Nennspannung U [V]: DC 1500V
·  Temperaturbereich: -40 °C bis +90 °C
·  max. Leitertemperatur: +120 °C
·  UV-beständig und halogenfrei
·  Außendurchmesser: 5,6 mm
·  Länge: 12m
Zertifizierung nach EN 50618

liefern und montieren
Menge: 2,000 Stk
DIN276 neu: 442

**5.2.6 Solarkabel H1Z2Z2-K Anschlussleitung, 4mm², 4m**
Solarkabel H1Z2Z2-K, Kabel 1x4mm²· als Anschlussleitung beidseitig mit Steckkontakt
(Stecker/Buchse MC4), IP67
  Isolation: vernetztes Spezial Polyolefin
·  Aderanzahl: 1 adrig
·  Querschnitt: 4 mm²
·  Leiterform: feindrähtig
·  Leitermaterial: Kupfer (Cu) - Oberfläche verzinnt
·  Mantel: schwarz oder rot
·  Nennspannung U [V]: DC 1500V
·  Temperaturbereich: -40 °C bis +90 °C
·  max. Leitertemperatur: +120 °C
·  UV-beständig und halogenfrei
·  Außendurchmesser: 5,6 mm
·  Länge: 4m
Zertifizierung nach EN 50618

liefern und montieren
Menge: 2,000 Stk
DIN276 neu: 442
